# MON-HAL
Angebotsaufforderung (GAEB DA XML 3.2, DA83)
Projekt: 287
Währung: EUR
Erstellt mit: GXML Toolbox V3.3 R20220330, ORCA AVA 25.0.5 - Professional Edition 25.00.05, 27.03.2026

## PROJEKTBESCHREIBUNG
Projektbeschreibung
Das bestehende Gebäude befindet sich in der Emil-Kemmer-Straße 33 in 96103 Hallstadt
Nach einer umfassenden Voruntersuchung wird das bestehende, ehemalige Verwaltungs- und Laborgebäude der Dr. Pfleger Arzneimittel GmbH, des künftigen Dr. Pfleger Campus zum neuen Standort der Montessorischule Bamberg umgenutzt.
Am Standort soll künftig die Montessori-Grundschule sowie die Sekundarstufe etabliert werden.

Es wird dringend empfohlen, die Örtlichkeiten vorab zu besichtigen, um sich über eventuell für die Kalkulation beeinflussende Faktoren zu informieren. Nachforderungen aus Unkenntnis der örtlichen Situation werden nicht berücksichtigt.

Lage und Zufahrt zum Gebäude
Die Emil-Kemmer-Straße in 96103 Hallstadt befindet sich am östlichen Rand eines Gewerbegebiets nördlich der Bamberger Innenstadt, nahe der Bahnstrecke Bamberg-Schweinfurt und der Autobahn A70.
Die Emil-Kemmer-Straße ist eine gut ausgebaute, asphaltierte Erschließungsstraße mit beidseitigen Gehwegen und teilweise separaten Radwegen.
Die Zufahrt zum Grundstück erfolgt über eine Einfahrt im nordwestlichen Grundstücksbereich.
Es gelten die öffentlich-rechtlichen Vorschriften für Fußgänger, Straßenverkehr etc.
Entsprechende Schutzmaßnahmen für den Abbruch oder die Bauarbeiten sind selbstständig nach den öffentlich-rechtlichen Vorschriften für die entsprechenden Gewerke zu veranlassen.
Gebäude
Der vorhandene Komplex besteht aus Bauteilen verschiedener Bauzeiten (siehe Lageplan). BA 1, 2 und 3 stammen aus den 50er Jahren des 20. Jahhunderts. Die beiden rückwärtigen Erweiterungen (BA 4.1 und 4.2) sind von ca. 1987. Das Gebäude diente als Verwaltungsgebäude mit Büronutzung sowie für Labore und Arzneimittelproduktion,
Das bestehende Ensemble setzt sich aus zwei zweistöckigen Gebäudeflügeln im Nordwesten und Südosten (je zuzüglich eines Untergeschosses), die durch einen zentralen einstöckigen Mittelbau verbunden sind zusammen. Das Gebäude ist gesamtheitlich unterkellert.
Das bestehende Tragwerk besteht aus StB-Stützen und StB-Decken, z.T. Flachdecken, Rippen- und Hohlkörperdecken, z.T. massive Wände aus Stampfbeton und Mauerwerk.
Dächer sind flach geneigte Massivdächer (Beton, Porenbeton) mit bituminöser Abdichtung (BA 1 und 3) ohne bzw.mit nur minimaler Dämmstärke bzw. flach geneigte Holzdachstühle mit gedämmter Blechdeckung (Sandwichplatte, BA4).
Im Innenausbau bestehen die nichttragenden Wandkonstruktionen aus Trockenbauwänden mit Metallständerwerk sowie teilweise aus vormontierten Elementwänden mit Glaseinsätzen.
Bestandsfassaden bestehen aus Aluminiumfenstern und Pfosten-Riegelfassaden. Die Außenwände sind ungedämmt.
Die Decken sind mit Trockenbau in Metallunterkonstruktion abgehängt.
Der Fußbodenbelag variiert (PVC, Teppich, Fliesen, Parkett)
Im Rahmen der Maßnahme werden BA 1 bis 4 entkernt. Bei Gebäudeteil BA2 wird das Dach mit Dachaufbau komplett zurückgebaut. Die Decken über den Räumen im UG werden durch neue Decken ersetzt. Auf der Decke wird ein neuer zweigeschossiger Baukörper als Holzbau (Holzstützen und BSH-Decken z.T. auf Stahlunterzügen mit aussteifenden Holzwänden) aufgesetzt.
Bodenaufbauten bleiben wo möglich erhalten, Beläge werden erneuert.
Neuer Innenausbau: Trockenbau- und Elementwände, feste Einbaumöbel (Schreiner), Heizdecken als Segel, Akustikdeckensegel.
Fenster und Fassade: Rückbau der bestehenden Fenster und Brüstungen, neue Holzfenster und Holz-Pfosten-Riegel-Fassaden. Die bestehenden massiven Fassaden werden überarbeitet.
Dächer: z.T. Rückbau, neue Wärmedämmung und Abdichtung auf BA1 und 3, neuer Dachstuhl mit Metalleindeckung auf BA4. Extensives Gründach auf dem Mittelbau (Gebäudeteil 2).

Baufristen
Nachfolgender Bauablauf ist vorgesehen:
Eckdaten:
Beginn Abbrucharbeiten: Ende Juni 2026
Ende Abbrucharbeiten: Oktober 2026
Nachlaufend Oktober-November 2026:
Der Abbruch der Fensterbrüstungen erfolgt in Zusammenarbeit mit dem AN Fenster in einem Zug mit dem Neueinbau.

Der Abbruch besteht aus dem Komplettabbruch des Mittelbaus ab EG, z.T. einschl. der Decke über UG und dem Rückbau der Innenausbauten der beiden dreigeschossigen Gebäudeteile.
Es ist zu berücksichtigen, dass ab Juli 2026 weitere Auftragnehmer zeitgleich auf der Baustelle tätig sind (Rohbau, Fenster, Dach). Die Arbeiten sind daher abschnittsweise nach Abstimmung mit der Bauleitung auszuführen, einschl. Abtransport der ausgebauten Materialien, um Baufreiheit für Nachfolgegewerke zu schaffen.
Während der Bauausführung sind die Arbeiten zwischen den beteiligten Firmen abzusprechen und entsprechend zu koordinieren. Erschwernisse und Mehraufwendungen hierdurch sind einzurechnen.

Transport und Anlieferung
Für den Transport zur Baustelle, das Abladen und Lagern, sowie den Transport zur Einbaustelle hat der Auftragnehmer selbst zu sorgen. Bauseitige Aufzugshilfen und Baukräne stehen nicht zur Verfügung.
Diese Leistungen sind in den Einheitspreisen einzukalkulieren und werden nicht gesondert vergütet.
Zu berücksichtigen sind ebenfalls die Sperrzeiten der angrenzenden Autobahnauffahrt (A70, Hallstadt) einschl. daraus entstehender zusätzlicher Wege und Zeiten, siehe beiliegender Plan.

Materialanlieferung an die Baustelle
Die örtliche Objektüberwachung nimmt für den Auftragnehmer keine Lieferungen an. Für Lagerräume hat der Auftragnehmer selbst zu sorgen. Der Auftragnehmer hat entsprechend die Anlieferung von Maschinen, Werkzeugen, Baustoffen usw. so zu steuern, dass diese erst dann an die Baustelle geliefert werden, wenn ausreichend geeignetes und befugtes Personal des Auftragnehmers zum Empfang und zur sicheren Lagerung und Aufbewahrung auf der Baustelle bereit steht. Anzuliefernde Materialien sind umgehend für den Einbau auf die Gebäudeebene weiter zu transportieren. Eine größere Zwischenlagerung vor Ort ist nicht möglich.
Ausgebaute Materialien sind zügig zu entsorgen.

Straßenverunreinigungen
Es wird ausdrücklich darauf hingewiesen, dass sämtliche Verkehrswege, Zufahrten und Lagerplätze von Verschmutzungen durch Baustellenverkehr sauber gehalten werden müssen. Verunreinigungen der Ab- und Zufahrtswege, vor allem der öffentlichen Straßen, sind umgehend und unaufgefordert vom AN kostenlos zu beseitigen. Auf § 41 der Straßenverkehrsordnung wird hingewiesen. AN, die dieser Aufforderung nicht nachkommen, werden alle anfallenden Kosten für die Reinigung in Abzug gebracht. Für Unfälle, die sich aus der Verletzung obiger Verpflichtungen ergeben, haftet der AN.
Offenes Feuer und das Verbrennen von Abfällen, Verpackungsmaterialien usw. ist auf der Baustelle verboten.

Baustellenbereich
Verkehrssicherungspflicht:
Die Verkehrssicherungspflicht obliegt dem Auftragnehmer. Feuerwehrzufahrtswege und Standflächen sind immer freizuhalten.
Die Zugänge zum Bauwerk und zum Baugelände sind während der Ausführungszeit und nach Beendigung der Tagesleistungen so zu verschließen, dass Unbefugte das Bauwerk nicht betreten können.

Baustelleneinrichtung
Materiallagerung ist auf den umliegenden Freiflächen nur begrenzt möglich, nach Abschluss der Arbeiten sind die Oberflächen wieder ordnungsgemäß herzustellen, dies ist in die Einheitspreise einzukalkulieren.
Abgesperrte Räume können nicht zur Verfügung gestellt werden.
Stellflächen für KFZ sind auf dem Grundstück vorhanden.
Fahrzeuge von auf der Baustelle beschäftigten Personen dürfen nicht im Baustellenbereich abgestellt werden.

Die Einrichtung der Baustelle und der Arbeitsablauf sind vor Baubeginn mit der Bauleitung bzw. dem Auftraggeber abzustimmen. Im Zuge des Baufortschrittes erforderlich werdende Umsetzungen der Baustelleneinrichtung sind auf Anordnung der Bauleitung auszuführen.
Das Stellen eines stationären Hochbaukranes ist möglich. Der Baustelleneinrichtungsplan ist entsprechend vorzulegen.
Mobile Kräne können ebenfalls gestellt werden, sind jedoch entsprechend mit der örtlichen Bauleitung rechtzeitig abzustimmen.

Wasser- und Energieanschlüsse:
Anschlüsse für Strom und Wasser werden bauseits gestellt. Das Heranführen an die Verbrauchsstellen ist Sache des Auftragnehmer und von diesem eigenverantwortlich abzuwickeln.

Anschlüsse für Geräte, Maschinen und sonstige Hilfsmittel, die Energie oder Wasser benötigen, wie z.B. Kabel, Leitungen, Schläuche, Kabeltrommeln, Scheinwerfer etc. sind vom Auftragnehmer bereitzustellen und werden nicht gesondert vergütet. Gleiches gilt für Kräne, Aufzüge, Flaschenzüge, Förderbänder, etc.

Für die Verteilungs- und Verlängerungskabel ist der Auftragnehmer selbst verantwortlich. Absicherungsvorgaben gem. UVV sind zu beachten.
Sanitäranlagen
Eine Toilettenanlage ist zu erstellen (siehe Position Baustelleneinrichtung)

Sicherheits- und Gesundheitsschutzplan:
Zur Durchführung der Maßnahme wird durch den AG und den SIGE-Koordinator ein Sicherheits- und Gesundheitsschutzplan erstellt. Der AN hat seine Beschäftigten über den SIGE-Plan zu informieren. Der SIGE-Plan ist zu beachten und in der Firmenbauleitung bereitzuhalten. Der AN hat dessen Anordnungen vor Ort bei akuter Unfallgefahr umgehend Folge zu leisten.
Schutzvorrichtungen anderer Auftragnehmer dürfen, wenn die eigenen Arbeiten behindert werden, keinesfalls, auch nicht vorübergehend, ohne Zustimmung der Bauüberwachung eigenmächtig entfernt werden. Bei Zustimmung sind sie nach Beendigung der Arbeiten wieder in den ursprünglichen Zustand aufzubauen.

Schadstoffe
Bezüglich im Gebäude vorhandener Schadstoffe wurden vorab Proben entnommen und Untersuchungen durchgeführt. Die Ergebnisse können dem angefügten Gutachten entnommen werden.
Dazu siehe acuh gesonderte Vorbemerkungen.

Technische Vorbemerkungen
Eventuell benötigte Gerüste sind vom Auftragnehmer zu erstellen und vorzuhalten, wenn nicht gesondert beschieben. Dies ist in die Einheitspreise einzukalkulieren.

Aufmaß
Feststellung der Massen:
Der Auftragnehmer ist verpflichtet, wenn nötig, Maße an Ort und Stelle verantwortlich zu nehmen. Dies trifft insbesondere dort zu, wo die Herstellung seiner Leistung verbindlich davon abhängt.

Maßtoleranzen
Überschreitung von Maßtoleranzen:
Soweit Überschreitungen der Maßtoleranzen und sonstige Fehler bei der Vorleistung festgestellt werden, sind diese umgehend der Bauleitung mitzuteilen. Der AN hat die Untergründe sowie die für sein Gewerk bauseitigen Vorkehrungen rechtzeitig vor Arbeitsbeginn verantwortlich zu überprüfen und abzunehmen. Eventuelle Beanstandungen müssen der örtlichen Bauleitung so rechtzeitig angegeben werden, dass sie vor Beginn der Arbeiten behoben werden können, ohne die Fertigstellungstermine zu verzögern (rechtzeitige Arbeitsvorbereitung).

Anlagen zum LV
Die beiliegenden Skizzen und Zeichnungen sind Grundlage des LV und sind bei Kalkulation der jeweiligen Positionen zu berücksichtigen.

Anlagen:
- Grundrisse Bestand/Abbruch UG/EG/OG
- Übersichten Bestand Böden/Türen UG/EG/OG
- Übesichten Wände UG/EG/OG
- Schnitt Mittelbau Abbruch / Längsschnitt
- Ansichten
- Übersichtslageplan/BE
- Schadstoffgutachten
- Bauablauf A70 AS Hallstadt

## VORBEMERKUNGEN
Vorbemerkungen
Weitere Besondere Vertragsbedingungen
Stoffe und Bauteile
Vom Auftragnehmer dürfen keine gesundheitsgefährdenden Stoffe und Bauteile eingebaut werden. Die Werte der derzeit gültigen MAK-Liste sind einzuhalten.
Die Vorschriften für nachhaltiges Bauen sind einzuhalten.

Bauprodukte / Nachweise
Bauprodukte dürfen nur verwendet werden, wenn sie für den Verwendungszweck
- Den Vorschriften des Bauproduktengesetzes, der Bauproduktenrichtlinien und der Umsetzung sonstiger Richtlinien der Europäischen Gemeinschaften entsprechen und das CE-Zeichen tragen (siehe auch Bauregelliste B) oder
- Den in der Bauregelliste A aufgeführten Techn. Regeln entsprechen und aufgrund des Übereinstimmungsnachweises das Ü-Zeichen tragen oder
- Eine allgemeine bauaufsichtliche Zulassung besitzen oder
- Ein allgemeines bauaufsichtliches Prüfungszeugnis erhalten haben oder
- Eine Zustimmung im Einzelfall besitzen oder
- Einer Regelung für sonstige Bauprodukte (für die vorgenannten Punkte nicht zutreffend) entsprechen, z.B. Nachweis der Gleichwertigkeit.

Gem. Art. 52 Abs. 1 BayBO hat der Unternehmer die erforderlichen Nachweise über die Verwendbarkeit der eingesetzten Bauprodukte und Bauarten auf der Baustelle bereitzuhalten.
Gem. Art. 77 Abs. 6 BayBO ist dem Architekturbüro, das die Bauüberwachung durchführt, auf der Baustelle bzw. Betriebsstätte Einblick in die Genehmigungen, Zulassungen, Prüfzeugnisse, Übereinstimmungs-Erklärungen, Übereinstimmungs-Zertifikate, Überwachungsnachweise, Zeugnisse und Aufzeichnungen über die Prüfung von Bauprodukten usw. zu gewähren. Diese Nachweise sind vor Baubeginn dem Auftraggeber als Kopie zu übergeben.
Die Dokumentation des gebauten Bestandes (Zulassungen, Übereinstimmungserklärungen etc.) sind dem AG zur Abnahme und zur Prüfung durch die Bauordnungsbehörde nachvollziehbar zu übergeben.
Abnahmen und ggf. erforderliche Einzelnachweise und Dokumentationen von Leistungen bzw. Produkten sowie deren Einbau sind dem AG bzw. der Bauleitung rechtzeitig, vor Verschluss von Bauteilen, anzuzeigen und zu dokumentieren.

Produktnachweise
Die Absicht, andere Produkte zu verwenden und deren Gleichwertigkeit ist mit der Angebotsabgabe nachzuweisen. Sofern keine Alternativprodukte genannt und nachgewiesen werden, gilt das ausgeschriebene Produkt als angeboten. Der Nachweis der Gleichwertigkeit ist mit der Angebotsabgabe anhand von aussagekräftigen Produktdatenblättern etc. nachzuweisen. Fehlende Nachweise können zum Ausschluss vom Verfahren führen. Bei alternativ angebotenen Produkten behält sich der AG vor ggf. Handmuster vor Vergabe nachzufordern.
Die Positionen des Leistungsverzeichnisses sind keine Bestellgrundlage. Die Positionen sind vor der Bestellung zu überprüfen und mit der Bauleitung abzuklären.

Lieferung und Einbau
Soweit im Einzelfall keine abweichende Festlegung getroffen wurde, beinhalten die Positionen die Lieferung und den Einbau.

Anordnung von Stundenlohnarbeiten
Mit der Ausführung der im Leistungsverzeichnis vorgesehenen Stundenlohnarbeiten ist erst nach schriftlicher Anordnung des Auftraggebers zu beginnen. Der Umfang der im Einzelfall zu erbringenden Leistungen wird bei der Anordnung festgelegt. Die Stundenlohnzettel sind täglich einzureichen.

Baubesprechungen
Der Auftragnehmer hat zu den Baustellenbesprechungen, die der Auftraggeber regelmäßig durchführt, einen bevollmächtigten Vertreter zu entsenden. Die Besprechungen finden je nach Bedarf 1 - 2 mal je Woche statt. Die Kosten sind in die EP einzurechnen.

Sprache

Der Auftragnehmer hat dafür zu sorgen, dass während der Arbeit auf der Baustelle ständig eine Person anwesend ist, die es ermöglicht, in deutscher Sprache zu verhandeln. Kommt der Auftragnehmer dieser Verpflichtung trotz Mahnung durch den Auftraggeber nicht nach, so ist der Auftraggeber berechtigt, einen Dolmetscher auf Kosten des Auftragnehmers heranzuziehen.

Bauleitung
Während der Arbeiten des Auftragnehmers an der Baustelle muss ständig eine fachlich qualifizierte Aufsichtsperson des Auftragnehmers anwesend sein. Die Qualifikation ist auf Anforderung des AG durch den Auftragnehmer nachzuweisen.
Der AN hat während der gesamten Bauzeit eine entsprechend ausgebildete Person als DGUV-1-Koordinator für die Beschäftigten des AN sowie allen eingesetzten Nachunternehmerfirmen zu stellen.

Bautagebuch
Vom AN sind auf Formblättern Beiträge für das Bautagebuch täglich zu liefern. Diese Arbeitsberichte sollen Stand und Fortschritt der Arbeiten sowie alle bemerkenswerten Ereignisse des Bauablaufes lückenlos festhalten. Es dient als Grundlage für alle Meldungen und Berichte, die über die Bauausführung zu erstatten sind und bildet nach Abschluss der Bauarbeiten einen wichtigen Bestandteil der Bauakten. Insbesondere sind in diesen Arbeitsberichten einzutragen: die erbrachte Leistung und Arbeitsfortschritt des AN und die Zahl der eingesetzten Facharbeiter, Lehrlinge, etc., außergewöhnliche Ereignisse (Unfälle, Behinderungen, etc.).

Betriebszeiten
Die festgelegten möglichen Regel-Arbeitszeiten sind:
Mo-Fr:  von 07:00 Uhr bis 20:00 Uhr,
Sa  von 07:00 Uhr bis 13:00 Uhr.
Arbeiten außerhalb dieser Zeitfenster benötigen eine gesonderte Absprache.

Immisionsschutz
Bei der Durchführung der Arbeiten sind alle Begleiterscheinungen, die das Gebäude und die benachbarte Bebauung beeinträchtigen können, wie Lärm, Staub und anderes zu vermeiden, oder auf das technisch mögliche Minimum zu reduzieren.

Es sind geräuschreduzierte Baumaschinen zu verwenden.
Es gelten die Immisionsrichtwerte der AVV Baulärm:
tagsüber 60 dB (A)
nachts 45 dB (A)
Bei Arbeiten in geschlossenen Räumen sind elektrisch betriebene Maschinen und Geräte einzusetzen. Von bestehenden Luftansaugungen müssen abgaserzeugende Geräte einen Abstand einhalten.

Brandschutz
Der  Brandschutz ist entsprechend zu beachten. Die gültigen Scheine, Zulassungen und Zeugnisse für das Schweißen und Flexen sind Voraussetzung.
Schweißen und Flexen, Arbeiten mit offener Flamme sind der technischen Leitung / Objektüberwachung rechtzeitig zu melden und vorher genehmigen zu lassen (Arbeitsscheine).
Im Bestandsgebäude befindet sich eine BMA, welche vor Beginn der Arbeiten außer Betrieb genommen wurde.
Auf Vorhaltung geeigneter und ausreichender Löschmittel wird hingewiesen.

Nachwis der Feuerwiderstandsdauer der tragenden Bauteile
Alle tragenden Bauteile werden massiv ausgebildet und entsprechen den Anforderungen aus dem Brandschutzkonzept.

Umweltschutz
Der Auftragnehmer hat zum Schutz der Umwelt, Landschaft und Gewässer die durch die Arbeiten verursachten Beeinträchtigungen auf das unvermeidliche Mindestmaß zu beschränken. Der Auftragnehmer hat behördliche Anordnungen oder Ansprüche Dritter dem Auftraggeber unverzüglich mitzuteilen. Der AN hat die Arbeiten so auszuführen, dass eine Beeinträchtigung der Umwelt ausgeschlossen ist. Verwiesen wir hier nur exemplarisch auf die Bereiche Lärmschutz und Grundwasserschutz.

Ver- und Entsorgungsleitungen
Der AN hat sich vor Ausführung der Arbeiten über die Lage von Leitungen, Kabeln, Dränen, Kanälen u.ä. beim AG anhand der Bestandspläne und der dazu ergangenen Anweisungen zu unterrichten.

Vor Beginn der Arbeiten hat sich der Auftragnehmer außerdem bei allen zuständigen Stellen über eventuell vorhandene Ver- und Entsorgungsleitungen sowie deren Schutz zu informieren. Bei allen Arbeiten, mit oder ohne Geräteeinsatz, im Bereich der Leitungstrassen sind grundsätzlich die einschlägigen Vorschriften der BayBO und der Berufsgenossenschaften, der VDE zwingend einzuhalten. Schäden an Ver- und Entsorgungsleitungen sowie daraus entstehende Folgekosten gehen zu Lasten des Auftragnehmers.

Haftung und Verkehrssicherungspflicht
Der Auftragnehmer ist verpflichtet, eigenverantwortlich alle notwendigen Sicherheitsvorkehrungen im eigenen Leistungsbereich zu treffen, um Schäden von Personen und Sachen innerhalb des Baugeländes und des Baubereichs abzuwenden (Verkehrssicherungspflicht). Der Auftragnehmer stellt den Auftraggeber im Innenverhältnis von sämtlichen Schadensersatzansprüchen aus schuldhafter Verkehrssicherungspflichtverletzung im eigenen Leistungsbereich frei, insbesondere bei etwaigen von ihm schuldhaft verursachten Schäden an Nachbargebäuden oder -grundstücken.

Der Auftragnehmer hat Bauunfälle, bei denen Personen- oder Sachschäden entstanden sind, dem Auftraggeber unverzüglich mitzuteilen.

Abfallbeseitigung
Der bei der Ausführung der Arbeiten anfallende Abfall aus dem Bereich des Auftragnehmers (Bauschutt, Verpackungsmaterial, Reststoffe; Müll, usw.) ist restlos zu beseitigen und entsprechend den rechtlichen Vorschriften (z.B. örtliche Abfallsatzung) zu entsorgen. Wertstoffe sind auszusondern, in getrennten Fraktionen zu erfassen und der Wiederverwertung zuzuführen.

Baureinigung
Die Baustelle ist täglich zu reinigen. Fluchtwege sind immer freizuhalten.
Bei Fertigstellung einzelner Arbeitsabschnitte sind diese besenrein zu säubern.
Die vom Auftragnehmer gelieferten Teile sind innen und außen in sauberem Zustand zu montieren. Bei Teilen, die mit besonderen Schutzvorrichtungen versehen sind, dürfen die Schutzteile erst nach Abstimmung mit der örtlichen Bauleitung entfernt und entsorgt werden. Dies ist noch Leistung des Auftragnehmers. Eine einmalige Erstreinigung hat als Feinreinigung der montierten Teile nach Aufforderung der Bauleitung mit den entsprechenden Vorschriften der Reinigung von Bauteilen und Baustoffen im  Bauwesen zu erfolgen. Die nach den abfallrechtlichen Bestimmungen zum Nachweis einer ordnungsgemäßen Entsorgung erforderlichen Erklärungen, Bestätigungen, Belege, usw., sind dem Auftraggeber vorzulegen.

Werbung
Firmentafeln und Werbebanner sind nicht zulässig. Werbung auf der Baustelle ist nur nach vorherigen schriftlicher Zustimmung des Auftraggebers und nur auf der Bautafel zulässig.

## ABBRUCHARBEITEN
Abbrucharbeiten

Zielsetzung

Im Rahmen der geplanten Umbaumaßnahmen sind verschiedene Abbrucharbeiten durchzuführen. Die Leistungen umfassen die vollständige Demontage und Entsorgung von Gebäudeteilen sowie nichttragenden Bauteilen aus verschiedenen Baustoffen.

Sämtliche Arbeiten sind unter Berücksichtigung der statischen Gegebenheiten, angrenzender Bauteile sowie bestehender Installationen durchzuführen. Die Demontage hat fachgerecht, staubminimierend und unter Einhaltung aller geltenden Unfallverhütungs- und Umweltschutzvorschriften zu erfolgen.

Wiederverwendbare Bauteile sind sorgfältig auszubauen und dem Auftraggeber zu übergeben, sofern nicht anders vermerkt.

Die fachgerechte Trennung und Entsorgung aller Abbruchmaterialien nach den geltenden Vorschriften ist Bestandteil der Leistung.

Vor Beginn der Arbeiten ist der Bestand sorgfältig zu prüfen. Schäden an angrenzenden Bauteilen sind zu vermeiden und ggf. umgehend dem Auftraggeber zu melden.

Abbruchkonzept

Die Art des Abbruchverfahrens/Technologie/Einsatz von Maschinen und Geräten ist dem Bieter freigestellt. Der zeitlich vorgegebene Rahmen ist unbedingt einzuhalten.

Das Abbruchkonzept ist entsprechend der örtlichen Verhältnisse aufzustellen. Die Sicherheit der angrenzenden Gebäude und Verkehrsflächen /Fahrspuren muss zu jeder Zeit gewährleistet sein. Die gültigen gesetzlichen Sicherheitsvorschriften sind zu berücksichtigen

Ein schlüssiges Abbruchkonzept mit Angaben zum geplanten Geräteeinsatz/Personal/Separierung von belasteten Baustoffen sowie Entsorgung und geplantem zeitlichen Ablauf ist dem Angebot beizufügen (auf Anforderung).

Eine evtl. Radiusklausel in der Haftpflichtpolice AN wird ausdrücklich ausgeschlossen, ein entsprechender Versicherungsnachweis ist dem Angebot beizulegen.
Der Versicherungsschutz muss vollumfänglich für die gesamten Abbrucharbeiten bestehen.

Bei allen Arbeiten sind die jeweils gültigen Sicherheitsbestimmungen einzuhalten und die dafür erforderlichen Maßnahmen sind in die Einheitspreise mit einzukalkulieren

Folgende Demontagestufen sind beim selektiven Rückbau zu berücksichtigen:

D1 Schadstoffsanierung- und Entsorgung
D2 Abbruch HLS, Elektro
D3 Abbruch nichtkonstruktiver Bauelemente
D4 Abbruch konstruktiver Bauelemente

Es ist unbedingt sicherzustellen, dass durch die Abbruchmethode keine Bauteile auf Nachbarschaftsflächen gelangen (Verletzungsgefahr!).

Bauschuttzerkleinerung insbesondere die Standflächen und Betriebszeiten mobiler Schredderanlage vor Ort sind mit der Bauleitung abzusprechen. Staubmindernde Maßnahmen wie ausreichende Benässung/Befeuchtung sind in jedem Fall einzukalkulieren.

Es ist ein Abbruchkonzept vorzulegen und muss folgende Angaben enthalten:

- Einsatz vorgesehener Geräte und Anlagen
- Vorgesehene Abbruchverfahren und Abläufe
- Vorgesehene Sicherheitseinrichtungen, Schutzmaßnahmen
- Vorgesehene persönliche Schutzausrüstung und
  ggf. Absturzsicherungsmaßnahmen (Dach)

Für die Abbrucharbeiten muss auf der Baustelle das Abbruchkonzept vorliegen. Die Arbeiten sind entsprechend den darin enthaltenen Festlegungen durchzuführen.

Allgemein

Alle angebotenen Leistungen verstehen sich inkl. Trennen der Befestigungsmittel, Fördern der Abbruchmaterialien und Laden/Abfahren.

Vor Aufnahme der Arbeiten ist die Standsicherheit der abzubrechenden baulichen Anlage und der daran angrenzenden Baukörper zu untersuchen.

Der Abbruch wird bei Bedarf von einem vom AG beauftragten Tragwerksplaner mit betreut, welcher beratend beauftragt ist und in Voruntersuchungen erklärt wie der Rückbau und bis zu welchem Maß stattfinden kann.

Die Gefahrenbereiche sind festzulegen und gegen Betreten zu sichern.

Vor Arbeitsunterbrechung der Abbrucharbeiten ist dafür zu sorgen, dass keine Gefahr drohenden Zustände (z.B. hängende Teile, Schrägstellung von Bauteilen) bestehen.

Es ist einzukalkulieren, dass sämtliche Unterkonstruktionen und Befestigungsmaterialien mit auszubauen und zu trennen sind.
Sofern in einer Position nur Abbruch und Rückbau beschrieben ist, so ist dies inkl. fachgerechtem Abtransport und Entsorgung zu kalkulieren. Das Abbruchmaterial geht grundsätzlich in das Eigentum des AN über.

Die Überwachung Schadstoffrückbau/Entsorgung erfolgt von einem unabhängigen Schadstoffgutachter. Die Separierung von belasteten Bauteilen hat auf Anweisung des Schadstoffgutachters zu erfolgen.

Eine Schredderung der unbelasteten Abbruchmaterialien auf dem Baufeld ist nicht möglich.
Ab- und Antransport etc. liegen im Verantwortungsbereich des AN und sind eigenverantwortlich zu organisieren.

Abbruch - Schutz der benachbarten Bausubstanz

Der Abbruch hat generell derart zu erfolgen, dass die benachbarten Gebäude, Straßen-, Gehwege und Freiflächen nicht beschädigt werden.

Ggf. durch das gewählte Abbruchverfahren erforderliche Schutzmaßnahmen sind in die Positionen des Abbruchs einzukalkulieren.

Eigene Beweissicherungsmaßnahmen sind zu empfehlen.

## BAULÄRM
Es wird auf folgende Regelwerke und Maßnahmen hingewiesen, die eigenverantwortlich zu beachten sind:

1. AVV Baulärm

Allgemeine Verwaltungsvorschrift zum Schutz gegen Baulärm (AVV Baulärm) vom 19. August 1970.

Die AW Baulärm benennt folgende Maßnahmen, die teilweise in Anhang 5 der Verwaltungsvorschrift konkretisiert werden:

- Maßnahmen bei der Einrichtung der Baustelle,
- Maßnahmen an den Baumaschinen,
- die Verwendung geräuscharmer Baumaschinen,
- die Anwendung geräuscharmer Bauverfahren,
- die Beschränkung der Betriebszeit lautstarker Baumaschinen.

2. TA Lärm

Allgemeine Verwaltungsvorschrift zum Bundes-Immissionsschutzgesetz (Technische Anleitung zum Schutz gegen Lärm - TA Lärm) vom 26. August 1998, gültig seit 1. November 1998

3. BImSchV

32. Verordnung zur Durchführung des Bundesimmissionsschutzgesetzes (Geräte- und Maschinenlärmschutzverordnung- 32. BlmSchV), zuletzt geändert am 6. März 2007 (BGBI. I, S. 261)

Grundsätzlich müssen alle Maschinen und Geräte, die auf der Baustelle für die Baumaßnahmen eingesetzt werden, dem aktuellen Stand der Technik entsprechen.

Die Anforderungen sind in der 32. BlmSchV und den Richtlinien 2000/14/EG und 2005/88/EG des Europäischen Parlaments (Abschnitt 3) definiert.

Beispielsweise benötigt jede Baumaschine eine Kennzeichnung mit Angabe des Schallleistungspegels. Für die Überprüfung des Vorhandenseins dieser Kennzeichnung ist der zuständige Bauleiter verantwortlich.

4. Organisation

Die folgenden organisatorischen Maßnahmen sind aus schalltechnischer Sicht vorzusehen und im Einzelnen mit der örtlichen Bauüberwachung und AG festzulegen:

- Baustellentätigkeiten mit Baulärm sind auf den Beurteilungszeitraum werktags von 7.00 bis 20.00 Uhr zu beschränken,
- Die Anzahl wartender Fahrzeuge (z.B. Betonmischer) auf ein Minimum zu reduzieren,
- Lagerflächen auf der Baustelle sind mit der örtlichen Objektüberwachung abzustimmen.
- Laute Aktivitäten, die nicht ortsgebunden vorgenommen werden müssen, sind ebenfalls in möglichst großem Abstand von den Immissionsorten durchzuführen, z. B. Flexen, Hämmern usw.
- Nach Möglichkeit sollten die Lkw keine unnötigen Wendemanöver durchführen,
- Für die Abbrucharbeiten sollten nach Möglichkeit Zangenbrecher statt beispielsweise pressluftbetriebene Hämmer verwendet werden.

## ABKÜRZUNGSVERZEICHNIS
Abkürzungsverzeichnis

a  Jahr
AG  Auftraggeber
AN  Auftragnehmer
AVV  Abfallverzeichnis-
  Verordnung

B  Breite
BE  Baustelleneinrichtung
bzw.  beziehungsweise
BT  Bauteil

ca.  Circa
cm  Zentimeter
cm²  Quadratzentimeter

d  Tag
D  Dicke
dgl.  dergleichen
DGUV Deutsche Gesetzliche
  Unfallversicherung
DepV  Deponieverordnung
DIN  Deutsche Industrienorm
DIBt  Deutsches Institut für
  Bautechnik
DN  Nennweite

EnEV  Energieeinsparverordnung
etc.  et cetera
EG  Erdgeschoss
EN  Europäischen Normen
EPDM  Ethylen-Propylen-
  Dien-(Monomer)-Kautschuk

FBA  Fußbodenaufbau

g  Gramm

h  Stunde
H  Höhe
HLSK  Heizung / Lüftung / Sanitär /
  Kühlung

inkl./incl. inklusive
i.M.  im Mittel

kg  Kilogramm
km  Kilometer
kwh  Kilowattstunde
kWp  Kilowatt peak
Kfz  Kraftfahrzeug
kN  Kilonewton
KMF  künstliche Mineralfasern

l  Liter
L  Länge
LM  Leichtmetall
LV  Leistungsverzeichnis
LH  Lichte Höhe
LB  Lichte Breite
LKW  Lastkraftwagen
LAGA  Bund/Länder-
  Arbeitsgemeinschaft Abfall

MW  Mauerwerk
mm  Millimeter
mm²  Quadratmillimeter
m  Meter
m²  Quadratmeter
m³  Kubikmeter
Mt  Monat
mMt  m x Monat
mWo  m x Woche
m²Mt  m² x Monat
m²Wo  m² x Woche
min., mind. mindestens
Mo.  Montag
MA  Montageabschnitt
max.  maximal
MAK  Maximale
  Arbeitsplatz-Konzentration

Nr.  Nummer

OK  Oberkante
o.glw.  oder Gleichwertig

Pos.  Position
psch  Pauschal
PE  Polyethylen
PP  Polypropylen
PCB  Polychlorierte Biphenyle
PAK  Polyzyklische Aromatische
  Kohlenwasserstoffe
PVC  Polyvinylchlorid

RBM  Rohbaumaß
RStO  Richtlinien für die
  Standardisierung des
  Oberbaus von
  Verkehrsflächen

STB  Stahlbeton
St./Stck. Stück
StVO  Straßenverkehrs-Ordnung

t  Tonne
tlg.  teilig
TRGS  Technische Regeln für
  Gefahrstoffe

UK  Unterkante
UG  Untergeschoss
UVV  Unfallverhütungsvorschrift
usw.  und so weiter
üNN  über Normal Null

v.g.  vorgenannt
VOB  Vergabe- und
  Vertragsordnung für
  Bauleistungen
VDE  Verband der Elektrotechnik
  Elektronik Informationstechnik e.V.
VZ  Verkehrszeichen
VAO  verkehrsrechtliche
  Anordnung

WD  Wärmedämmung
WDVS Wärmedämmverbundsystem
Wo  Woche/n
W  Watt

ZiE  Zulassung im Einzelfall
z.B.  Zum Beispiel

## ABBRUCHARBEITEN
Abbrucharbeiten

Das Gewerk Abbrucharbeiten umfasst folgende Leistungen:

Entkernung der Gebäudeteile BA 1, 2, 3 und 4
Die Entkernungsarbeiten beinhalten den Rückbau von Wänden Türen, Böden, Deckenbekleidungen (Entkernen), sowie den Rückbau der haustechnischen Anlagen.
Der Rückbau erfolgt unter vorheriger Abstimmung mit der baubegleitenden Objektüberwachung.

Komplettabbruch des Gebäudeteils 2 EG und Teilabbbruch Gebäudeteil 2, Decken über UG
Der Komplettabbruch beinhaltet ebenfalls das Entkernen, sowie den Rückbau der gesamten Bausubstanz wobei Trennschnitte und Sicherungsmaßnahmen zum Erhalt und Schutz der angrenzenden Bausubstanz mit auszuführen sind.
Der Teilabbruch beinhaltet den Rückbau einzelner Deckenfelder über UG.

Arbeitsabschnitte

Die Arbeiten erstrecken sich über mehrere Arbeitsabschnitte, welche zeitlich überlappend bzw. teilweise zeitlich versetzt auszuführen sind, die Reihenfolge wird durch die Objektüberwachung/den AG definiert:

 A: Entkernen Gebäudeteil BA 1 und 4.1

 B: Entkernen Gebäudeteil BA 3 und 4.2

 C: Entkernen Gebäudeteil BA2 und Teilrückbau, Rückbau EG/Dach

Aufwendungen, die aufgrund der zeitlich versetzten Arbeitsabschnitte anfallen sind in den Einheitspreisen einzurechnen.

Abbruchkonzept

Folgende Demontagestufen sind beim selektiven Rückbau zu
berücksichtigen:

D1 Schadstoffsanierung- und Entsorgung
D2 Abbruch HLS, Elektro
D3 Abbruch nichtkonstruktiver Bauelemente
D4 Abbruch konstruktiver Bauelemente
D5 Abbruch Rohbaukonstruktion

Allgemein

Gegenstand der Bauleistungen ist der erschüttungsarme Abbruch.

Dies bedingt, dass der Auftragnehmer ein Höchstmaß an Sorgfalt walten lässt und eingesetzte Geräte und Arbeitsverfahren auf dem neuesten Stand sind.

Im Einzelnen sind zu gewährleisten:

1) optimaler Staubschutz durch permanente Niederschlagung von Staub sowie ggf. durch Schutzfolien,
2) optimaler Lärmschutz durch den Einsatz von ausschließlich Schall gedämpften Geräten, Grundlage ist zunächst die Geräte- und Maschinen-Lärmschutzverordnung.
3) optimaler Sicherheitsstandard durch die Anwendung BG konformer Arbeitsverfahren und sichere, gewartete Geräte sowie
4) durch verantwortungsvolles Arbeiten, Schließen der Baufeldzugänge, Schutz von Expositionsflächen vor herabfallenden Abbruchmaterialien- ggf. durch entsprechende Schutzvorkehrungen wie Schutzpodeste/ -dächer, Schutznetze etc.,

Der Abbruch-Anschlussbereich zum Bestand ist mit geeignetem Kleingerät und teilweise händisch durchzuführen. Zuvor sind die zu schützenden Bauteile ausreichend gegen Einflüsse und gegen Beschädigung mit geeignetem Abdeckmaterialdes weiteren Abbruchs zu sichern. Wenn nötig, und statisch möglich, sind im Anschlussbereich der Gebäude händisch oder mit Kleingerät, Abbruchschlitze in zuvor abgestimmter Ausführung zu erstellen (physische Trennung der Gebäude vor dem Abbruch), alternativ sind nach vorheriger Abstimmung auch Sägeschnitte möglich. Der Auftragnehmer hat entsprechend seiner gewählten Abbruchtechnologie diese Leistungen in die Rückbaupositionen einzurechnen.
Es ist sicher zustellen, dass gebäudeübergreifende Medienleitungen, welche vor dem Rückbau nicht ausgebaut wurden (z.B. Heizungsrohre) in allen Bereichen vollständig getrennt wurden, um eine Beschädigung des verbleibenden Leitungsnetzes auszuschließen.
Bei Dachkonstruktionen, durchlaufenden Decken oder ähnlichem ist im Vorfeld des Rückbaus (wenn nötig durch einen Statiker) zu prüfen, ob zusätzliche Ab-/Unterstützungen erstellt werden müssen.
Beschädigungen in diesem Bereich sind bei der Objektübergabe schriftlich, ggf. fotografisch zu dokumentieren und der Bauüberwachung anzuzeigen. Bei später oder bei der Abnahme festgestellten Schäden trifft den AN die Beweislast, dass die Schäden bereits bei Objektübernahme vorhanden waren.

Alle statischen Betrachtungen / Berechnungen sind dem Statiker des AG zur Prüfung und Freigabe vorzulegen.

Des Weiteren ist zu beachten:

Die Rückbaupositionen beinhalten, sofern in keiner gesonderten Positionen enthalten, den vollständigen Rückbau und ordnungsgemäße Separierung aller anfallenden Abfälle, Baustoffe, Wertstoffe etc..

Sämliche staubbindende Maßnahmen bei Abbruch- und Transportarbeiten, sofern in keiner gesonderten Positionen enthalten, sind in die Einheitspreise einzukalkulieren, wenn nicht gesondert ausgewiesen.

Es sind alle für die Erbringung der Leistung erforderlichen Gerüste, Hilfskonstruktionen, Schutz- und Sicherheitsmaßnahmen, sowie sämtliche Maßnahmen gegen Staubentwicklung und Erschütterungen, auch beim Befüllen von Schutt-Containern, in die Einheitspreise einzukalkulieren.

Zwischenlagerungskosten werden nicht gesondert vergütet. Handtransporte in der Baustelle sind in die Einheitspreise einzurechnen.

Die für die Demontagen notwendigen Anschlagmittel, Hilfszüge, Elektroketten- und Maschinenzüge zum sicheren Abbruch und der Demontage gehören zum Leistungsumfang und sind in den Einheitspreisen mit einzukalkulieren.

Bei den Demontagen und evtl. notwendiger Lagerungen des demontierten Materials für den Abtransport im Gebäude sind die jeweiligen Deckenlasten zu berücksichtigen und dürfen nicht überschritten werden (sonst Ertüchtigungen / Aussteifungen durch AN).

Das vorgenannte trifft auch auf die zum Einsatz kommenden Hub-, Zug- und Hebegeräte zu.

Durch den AN ist vor Ausführungsbeginn der Leistung ein detailliertes Rückbaukonzept zu erstellen und mit dem AG abzustimmen.

Sicherungsmaßnahmen sind eigenständig vom AN überall dort vorzusehen wo auf Grund der Abbrucharbeiten Absturz- oder Stolpergefahr besteht. Die jeweilige Sicherungsmaßnahme ist mit AG Bauüberwachung abzustimmen.

Abbruch - Schutz der benachbarten Bausubstanz

Der Abbruch hat generell derart zu erfolgen, dass die benachbarten Gebäude, Straßen-, Gehwege und Freiflächen nicht beschädigt werden.

Ggf. durch das gewählte Abbruchverfahren erforderliche Schutzmaßnahmen sind in die Positionen des Abbruchs einzukalkulieren.

Eigene Beweissicherungsmaßnahmen sind zu empfehlen.

Rüstung und Hebezeuge

Für die Rückbauarbeiten gemäß Leistungsverzeichnis sind sämtliche Gerüste, Hebezeuge und Hilfskonstruktionen, wenn nicht in Positionen andersweitig beschrieben, in die Einheitspreise einzukalkulieren.

Hierzu gehören:

Einrichten, Auf-, Um- und Abbauen und Räumen sämtlicher Gerüste, Hilfskonstruktionen, Absturzsicherungen, Absperrungen, Schutz- und Sicherheitskonstruktionen unter Berücksichtigung der UVV, einschl. aller erforderlichen statischen Nachweise, für sämtliche Leistungen.

Alle diesbezüglichen Maßnahmen sind mit der Berufsgenossenschaft und dem SiGeKo des AG abzustimmen.

Gerüste, Montagehilfen und Hebezeuge werden nicht separat vergütet, sondern sind innerhalb der Positionen für die Abbrucharbeiten zu berücksichtigen und dort einzukalkulieren. Entsprechend der UVV "Bauarbeiten" BGV C22, § 12 (ehemals VBG 37) sind Absturzsicherungen vorzuhalten und ggf. aufzubauen.

Gleiches gilt für alle etwaigen temporären oder ablaufbedingten Konstruktionen oder Aufwendungen wie statische Ertüchtigungen.

## TECHNISCHE VERTRAGSBEDINGUNGEN ABFALL
Technische Vertragsbedingungen Abfall

1  Behandlung von Bauschutt, Bodenaushub, Baustellenabfällen

1.1.  Allgemeines

Vorsorglich wird darauf hingewiesen, dass die sich aus Abschnitt 4.1.11 der ATV DIN 18299 ergebenden Verpflichtungen des Auftragnehmers (AN) durch nachstehende Regelungen nicht eingeschränkt werden.

Nach Art. 2 des Bayer. Abfallwirtschaftsgesetzes sind wieder verwertbare Abbruchmaterialien zur Abfallminderung zu verwerten und schadstoffbelastete Materialien ordnungsgemäß zu entsorgen.

Es wird ausdrücklich darauf hingewiesen, dass nach § 9 des Kreislaufwirtschaftsgesetzes (KrwG) ein Vermischungsverbot von Abfällen gilt. Die Vermischung, einschließlich der Verdünnung gefährlicher Abfälle mit anderen Kategorien ist unzulässig. Des Weiteren ist beim Umgang mit Abfällen darauf zu achten, dass unsachgemäße Vermischung von mineralischen Rückbaumassen mit anhaftenden Schadstoffen vermieden wird.
Bei Lagerung und evtl. Umschlag ist ebenfalls darauf zu achten, dass keine weiteren Massen verunreinigt werden. Bei unsachgemäßer Vermischung sind die dadurch entstandenen Kosten durch den AN zu tragen.

Es gilt das Kreislaufwirtschaftsgesetz (KrWG) uneingeschränkt.
Das Abbruchmaterial ist nach Werkstoffen zu trennen.
Die Abbrucharbeiten sind so durchzuführen, dass anfallendes Material zu einem möglichst hohen Prozentsatz wiederverwertet werden kann.

Sowohl für nicht gefährliches als auch für gefährliches Abbruchmaterial/Bodenaushub ist zu beachten:

(1)  Die Regelungen des Kreislaufwirtschaftsgesetzes (KrwG)
 sind einzuhalten.

(2) Der Auftragnehmer (AN) wird Abfallerzeuger und Besitzer
 aller anfallenden Bau- und Abbruchabfälle sowie der
 Bodenaushubmaterialien (Übergang der
Sachherrschaft). Er übernimmt somit die Pflichten des Auftraggebers (AG)
zur Verwertung und Beseitigung aller Bau- und Abbruchabfälle sowie der
Bodenaushubmaterialien unter Beachtung der einschlägigen gesetzlichen,
insbesondere der abfallrechtlichen Bestimmungen sowie des Standes der Technik.

(3) Das Abbrechen, Ausheben und Zwischenlagern der
 Abbruch- und Bodenmaterialien in vorschriftsmäßigen
 Containern, das Vorhalten der
Container und die ggf. erforderliche Konfektionierung des Abfalls ist in die Einheitspreise einzurechnen, ebenso wie die erforderlichen Abfallsäcke und
Lagergefäße, Binde- oder Zusatzmittel und deren vorschriftsmäßige Kennzeichnung.

(4)  Kosten für den kompletten Transport zu den in den
 Positionen angegebenen
 Lagerplätze, Entsorgungsstellen, Deponien und
 Recyclinganlagen sind in die
 Einheitspreise einzurechnen.

(5)  Gebühren für evtl. notwendige Behandlungs- und
 Aufbereitungsschritte sind einzukalkulieren.

(6)  Der Auftragnehmer (AN) muss den Transport für nicht
 gefährliche Abfälle nach §53 KrWG anzeigen. Für
 gefährliche Abfälle besteht eine
 Erlaubnispflicht nach §54 KrWG. Es gelten hierbei die
 nach dem KrW-/AbfG unbefristet erteilten
  Transportgenehmigungen fort. Die Bestimmungen der
 TgV (Transportgenehmigungsverordnung) und der
 GGVSE (Gefahrgutverordnung Straße/Eisenbahn) sind
 einzuhalten.

Nachfolgende Regelungen betreffen nur Abfälle, die im Verantwortungsbereich des Auftraggebers anfallen (Abfälle sind Gegenstand des Auftrages).

Für Abfälle, die aufgrund der Leistungsausführung des Unternehmers oder dessen Subunternehmers anfallen (Baustellenabfälle wie Verpackungs- oder Materialabschnitte) hat der Auftragnehmer als Erzeuger selbst Regelungen einer ordnungsgemäßen Entsorgung zu treffen.

1.2  Abbruch- und Bodenmaterial, nicht gefährlich, zur Verwertung

Alle Abfälle, die gemäß den Einstufungskriterien der Abfallverzeichnis-Verordnung (AVV) als nicht gefährlich eingestuft werden und für welche Abschnitt 1.3 dieser Vorbemerkungen nicht zutrifft, sind Abfälle zur Verwertung.

Die anfallenden Materialien sind

a) stofflich zu verwerten b) aufzubereiten c) energetisch zu verwerten

a) und b) ist vorrangig vor c).

Deponierung ist nicht erlaubt !

Bei Bauschutt zur Verwertung sind dies alle Abfälle, die den Richtwert 2,

a) im Falle einer Verwertung in technischen Bauwerken gemäß Leitfaden "Anforderungen an die Verwertung von Bauschutt in technischen Bauwerken" des Bayerischen Staatsministeriums für Umwelt, Gesundheit und Verbraucherschutz,

bzw.

b) im Falle einer Verwertung im Straßenbau gemäß den "Zusätzlichen Technischen Vertragsbedingungen und Technische Lieferbedingungen für die einzuhaltenden wasserwirtschaftlichen Gütemerkmale bei der Verwendung von Recycling-Baustoffen im Straßenbau in Bayern (ZTV wwG-StBBy 05" der Obersten Baubehörde im Bayerischen Staatsministerium des Innern und des Bayerischen Staatsministeriums für Umwelt, Gesundheit und Verbraucherschutz, einhalten.

Bei Straßenaufbruch zur Verwertung sind dies alle nicht gefährlichen Abfälle, die gemäß der Änderung der "Zusätzlichen Technischen Vertragsbedingungen und Richtlinien für die umweltverträgliche Verwertung von Ausbaustoffen mit teer-/pechtypischen Bestandteilen im Straßenbau in Bayern (ZTVuVA-StB By 03)" der Obersten Baubehörde im Bayerischen Staatsministerium des Innern und gemäß Merkblatt 3.4/1 des Bayerischen Landesamts für Wasserwirtschaft sowie gemäß Abfallratgeber&Infoblatt "Pechhaltiger Straßenaufbruch" des Bayerischen Landesamts für Umwelt, die Schwelle für gering verunreinigten Ausbauasphalt (PAK <= 25 mg/kg) einhalten.

Bei Bodenaushub zur Verwertung sind dies alle Abfälle, die die Obergrenze für Z2-Material

a) bei einem Einsatz in technischen Bauwerken gemäß LAGA M 20 (1997),

bzw.,

b) bei einer Verfüllung in Gruben, Brüchen und Tagebauen gemäß Eckpunktepapier "Anforderungen an die Verfüllung von Gruben und Brüchen" des Bayerischen Staatsministeriums für Landesentwicklung und Umweltfragen und des Bayerischen Industrieverbands Steine und Erden e.V., einhalten.

Zu beachten sind folgende zusätzliche Regelungen:

(1)  Gemäß NachwV unterliegt die Entsorgung von nicht
 gefährlichen Abfällen nicht der Nachweispflicht. Der AN
 hat jedoch für den AG eine lückenlose
 Dokumentation für die entsorgten Abfälle zu erstellen.

 - Die ordnungsgemäße Abfallentsorgung ist dem AG bzw.
 der Bauleitung des AG regelmäßig und zeitnah bis zum
 Abschluss der Abfallentsorgung zu dokumentieren.

 - Eine Abschlußdokumentation zur Abfallentsorgung von
 nicht gefährlichen Abfällen ist dem AG spätestens 18
 Werktage vor Abnahme in Papier- und
 elektronischer Form auf CD zu übergeben.

(2)  Die Kosten und Gebühren für die fachgerechte
 Entsorgung (Verwertung) sind in die Einheitspreise
 einzurechnen.

1.3  Abbruch- und Bodenmaterial, nicht gefährlich, zur Deponierung

Problematisches Abbruch- und Bodenaushubmaterial, nicht gefährlich (u.a. Wandputze mit Anstrichfarben, AVV 170904, pechhaltiger Straßenaufbruch, AVV 170302, Bodenmaterial mit Verunreinigungen, AVV 170504), welches jedoch aufgrund seiner Herkunft und Eigenschaften nicht mehr direkt verwertet werden kann, muss aufgrund des Anschluss- und Benutzungszwangs an die vorgegebene Deponie angedient werden.

Bei Bauschutt sind dies alle Abfälle, die den Richtwert 2 (siehe Abschnitt 1.2) nicht mehr einhalten (Einbau auch mit technischen Sicherungsmaßnahmen nicht mehr möglich), jedoch gemäß Abfallverzeichnisverordnung (AVV) als noch nicht gefährlich eingestuft sind und bei welchen die Zuordnungswerte für eine Ablagerung auf eine DK II-Deponie gemäß Deponieverordnung (DepV) eingehalten werden.

Bei pechhaltigem Straßenaufbruch sind dies alle Abfälle, die die Schwelle für gering verunreinigten Ausbauasphalt (PAK <= 25 mg/kg, siehe Abschnitt 1.2) nicht mehr einhalten, jedoch als noch nicht gefährlich eingestuft sind (PAK < 1000 mg/kg und/oder Benzo(a)pyren < 50 mg/kg) und bei welchen die Zuordnungswerte für eine Ablagerung auf eine DK II-Deponie gemäß Deponieverordnung (DepV) eingehalten werden.

Bei Bodenaushub sind dies alle Abfälle, die den Zuordnungswert Z2 (siehe Abschnitt 1.2) nicht mehr einhalten (Einbau auch mit technischen Sicherungsmaßnahmen nicht mehr möglich), jedoch gemäß Abfallverzeichnisverordnung (AVV) als noch nicht gefährlich eingestuft sind und bei welchen die Zuordnungswerte für eine Ablagerung auf eine DK II-Deponie gemäß Deponieverordnung (DepV) eingehalten werden.

Zu beachten sind folgende zusätzliche Regelungen:

(1)  Gemäß NachwV unterliegt die Entsorgung von nicht
 gefährlichen Abfällen nicht der Nachweispflicht. Der AN
 hat jedoch für den AG eine lückenlose
 Dokumentation für die entsorgten Abfälle zu erstellen.

 - Die ordnungsgemäße Abfallentsorgung ist dem AG bzw.
 der Bauleitung des AG regelmäßig und zeitnah bis zum
 Abschluss der Abfallentsorgung zu
 dokumentieren.

 - Der Auftragnehmer hat ferner die vom Deponiebetreiber
 geforderten Formblätter auszufüllen und dem
 Deponiebetreiber rechtzeitig vor der
 Abfallentsorgung zu übermitteln. Die Formblätter sind dem
 AG zeitgleich in Kopie anzuzeigen.

 - Eine Abschlußdokumentation zur Abfallentsorgung von
 nicht gefährlichen Abfällen ist dem AG spätestens 18
 Werktage vor Abnahme in Papier- und
 elektronischer Form auf CD zu übergeben.

(2)  Die Entsorgungsgebühren für die Beseitigung (Deponie,
 Verbrennungsanlage) werden über gesonderte
 LV-Positionen abgerechnet
 ("Entsorgungsgebühren, Abfälle zur Beseitigung")

1.4  Abbruch- und Bodenmaterial, gefährlich, zur Beseitigung

Die Einstufung des Abfalls erfolgt nach der Abfallverzeichnisverordnung (AVV) und nach den Vorgaben der in Abschnitt 1.2 genannten Merkblättern, Richtlinien und Regelwerken.
Für die Entsorgung von schadstoffbelasteten, gefährlichen Abfällen führt der Auftragnehmer für den Auftraggeber das elektronische Nachweisverfahren (eANV) durch.

Zu beachten sind folgende zusätzliche Regelungen:

(1)  Die Einstufung des Abfalls erfolgt nach der
 Abfallverzeichnisverordnung (AVV) und nach den
 Vorgaben der in Abschnitt 2 genannten Merkblättern,
 Richtlinien und Regelwerken. Für die Entsorgung von
 schadstoffbelasteten, gefährlichen Abfällen führt der
 Auftragnehmer für den Auftraggeber das
 elektronische Nachweisverfahren (eANV) durch.

 - Gemäß NachwV gilt für gefährliche Abfälle die Register-
 und Nachweispflicht. Der AN übernimmt für den AG
 hierbei die Registerführung.

 - Das Register ist tagesaktuell zu führen und dient auch
 als Leistungsnachweis bei sämtlichen Rechnungen des
 AN. Der AN hat sich rechtzeitig einen Zugang zum eANV
 und weiterhin eine baustellenbezogene
 Erzeugernummer zu verschaffen, um den
 Baustellenablauf nicht zu stören.

 - Eine Abschlußdokumentation zur Abfallentsorgung von
 gefährlichen Abfällen ist dem AG spätestens 18 Werktage
 vor Abnahme in Papier- und elektronischer Form auf CD
 zu übergeben.

(2)  Die Entsorgungsgebühren für die Beseitigung (Deponie,
 Verbrennungsanlage) werden über gesonderte
 LV-Positionen abgerechnet ("Entsorgungsgebühren,
 Abfälle zur Beseitigung")

1.5  Entsorgungsstellen

Alle Abfälle zur Verwertung oder Beseitigung dürfen nur in gesetzlich
zugelassenen Anlagen oder Entsorgungsfachbetriebe gemäss EfbV entsorgt (verwertet / beseitigt) werden.

die Wahl dieser Entsorgungsanlagen für das Recycling, die Aufbereitung und die thermische Verwertung ist dem AN jedoch freigestellt. Auskunft über die Anlagen und Entsorgungsfachbetriebe erteilt die zuständige Abfallbehörde. Der Bieter hat die seiner Kalkulation zugrunde liegenden Recycling- und Verbrennungsanlagen zu benennen und dem AG auf Verlangen deren z.Zt. gültigen Gebührenlisten bzw. Preislisten vorzulegen.
Die Liste ist dem AG rechtzeitig, jedoch mindestens 14 Tage vor Ausführung der Entsorgung zur Prüfung vorzulegen.

Dies gilt für folgende Abfallarten:

- (1) Nicht gefährliche Abfälle zur Verwertung

- (2) Gefährliche Abfälle und nicht gefährliche Abfälle zur Beseitigung

- (2) Brennbare Abfälle (z.B. Altholz A IV)

- (3) Brennbare Abfälle, bituminöse Abfälle (bituminöse Flüssigkeitssperren)

- (4) Sondermüll (gefährliche Abfälle):

2.  Überwachung der Abfallentsorgung

Folgende Regelungen für die Abfallentsorgung sind zu beachten und einzukalkulieren.
1) Anlieferung von Abfallcontainern auf der Baustelle

Es dürfen nur leere Container angeliefert werden. Für die Lagerung und den Transport von gefährlichen Abfällen sind ausschließlich abschließbare Container mit Deckel einzusetzen.

2) Abtransport der Abfälle von der Baustelle

Der Abtransport von gefährlichen Abfällen von der Baustelle muss von der Bauleitung des AG überwacht und dokumentiert werden. Hierzu muss die Bauleitung mindestens 24 Stunden vor dem geplanten Abtransport in Kenntnis gesetzt werden, dass eine Freigabe zum Abtransport erreicht werden kann.
Die Freigabe jedes Containers wird durch ein Abfallentsorgungsblatt des AG bestätigt.

Die Dokumentation umfasst folgende Aufzeichnungen:

- Projektnummer und Projektbezeichnung des AG
- Bezeichnung und AVV-Schlüssel des Abfalls
- Name des Erzeugers / Erzeuger-Nr.
- Größe Container und Menge des Abfalls (Füllstand)
- Unterschrift Vertreter AG
- ggf. Bilddokumentation

## SCHADSTOFFENTSORGUNG, DURCHZUFÜHRENDE LEISTUNGEN
Schadstoffentsorgung, durchzuführende Leistungen

Die Schadstoffsanierung und Abfallentsorgung erfolgt im Rahmen des Gebäuderückbaus.

Bei den Schadstoffentsorgungsmaßnahmen handelt es sich u.a. um den Rückbau und Beseitigung von:

- asbesthaltigen Dichtbahnen (Dach- und Bodenaufbau), Brandschutztüren, Brandschotts und Brandschutzklappen

- KMF-haltigen Dämmungen/Rohrisolierungen

- Teerkork-haltige Dämmungen im Dach- und Fußbodenaufbau

- HBCD-haltige Dämmungen

sowie um den Rückbau, Ausbau und Entsorgung von abfallrelevanten Baumaterialien wie:

- Zementestriche
- Innenputze
- Styropor, Styrodur etc.

siehe angefügtes Schadstoffgutachten

## TECHNISCHE ANGABEN ZUR SCHADSTOFFSANIERUNG
Technische Angaben zur Schadstoffsanierung

Zielsetzung

Ziel der Sanierung ist eine vollständige Entfernung aller schadstoffhaltigen Materialien und Gebäudeteile gemäß TRGS 519, 521, 524, PCB-Richtlinie und BGR 128/DGUV 101-004 (Regel "Kontaminierte Bereiche" der BG).

1  Kalkulationshinweise

Für die Definition von Nebenleistungen/besondere Leistungen und Abrechnung
- bei Reinigungsarbeiten  ATV DIN 18363 als vereinbart,
- bei Folienabschottungen  ATV DIN 18350 als vereinbart
- bei Arbeiten an Wand-/Decken- und Bodenbekleidung (KMF-Sanierung)  ATV 18340 Trockenbauarbeiten als vereinbart,
- bei Arbeiten an raumlufttechnischen Anlagen (Asbestsanierung) ATV DIN 18379 als vereinbart,
- bei Arbeiten an Wasser-/Abwasseranlagen (Asbest- und KMF-Sanierung)  ATV 18381 als vereinbart,

2  Schadstoffdemontage allgemein
2.1 Meldepflichten

Der Auftragnehmer verpflichtet sich, seiner Mitteilungs- und Anzeigepflicht rechtzeitig bei den zuständigen Behörden und Verbänden nachzukommen sowie alle erforderlichen Genehmigungen einzuholen. Alle eventuell anfallenden Gebühren für behördliche Genehmigungen sind in den E.P. einzukalkulieren. Die Genehmigungen / Mitteilungen / Anzeigen sind dem Bauherrn / Vertreter des Bauherrn bei Auftragserteilung kurzfristig zu übergeben.

2.2 Persönliche Schutzausrüstung

Als persönliche Schutzausrüstung sind Schutzanzüge, Schutzhandschuhe, Schutzüberschuhe, Atemschutzmasken (für Asbestarbeiten P3-Filter, bei umfangreichen Asbestsanierungsarbeiten Vollmasken mit Gebläseunterstützung und Partikelfilter TM3P, ggf. mit Vorwärmung, für KMF-Arbeiten mind. P2-Filter)
und alle sonstigen erforderlichen Schutzausrüstungen zu stellen und von den Beschäftigten zu verwenden.

2.3 Kennzeichnung des Arbeitsbereiches

Arbeitsbereiche sind zu kennzeichnen und mit entsprechenden Warnhinweisen zu versehen.

2.4 Abfalldokumentation

Über sämtliche Abfälle ist auf der Baustelle ein Abfalltagebuch zu führen, in das auch alle sonstigen Unterlagen wie Übernahmescheine, Entsorgungsbelege, etc. (werden von AN Entsorgung übergeben) abzulegen sind.

2.5 Randbedingungen für die Kalkulation

Für die Schadstoffdemontage ist die erforderliche Baustelleneinrichtung (Schwarzweißanlage, 1 bis 4-Kammer-Personenschleusen, 1 bis 2-Kammer-Materialschleusen, Industriesauger, Belüftungstechnik, Raumluftfilter, Unterdruckhaltung, etc.) entsprechend den gesetzlichen und berufsgenossenschaftlichen Regelungen bereitzustellen, vorzuhalten, während der Schadstoffdemontage zu betreiben und nach Abschluss der Schadstoffdemontage zu beräumen. Die sich daraus ergebenen Aufwendungen, insofern nicht gesondert ausgewiesen, sind in die nachfolgenden Positionen mit einzurechnen.

Der Auftragnehmer hat die Arbeitsbereiche der Schadstoffdemontage sowie den Bereich des Abfallbereitstellungslagers gegen Zutritt Unbefugter zu sichern. Soweit dies nicht in den einzelnen Positionen des LVs separat ausgewiesen ist, sind sämtliche Aufwendungen für die erforderlichen Sicherungsmaßnahmen zur Unfallverhütung wie z.B. Absturzsicherung, Absperrungen für Unbefugte (Gitter, verschließbare Türen und Tore, etc.) sowie Warn- und Sicherheitszeichen (siehe hierzu die Ausführungen der PCB-Richtlinie, TRGS 519, 521, 551 etc.) in die nachfolgenden Positionen einzurechnen sowie diese für die Schadstoffdemontage erforderlich werden.

Sämtliche Einrichtungen (Gerüste, Sicherungselemente) zur Umsetzung der Schadstoffdemontage sind durch den Auftragnehmer zu liefern, zu stellen, zu betreiben, vorhalten und zu räumen. Diese sind für die am Standort zu erwartenden Einflüsse auszulegen (statischer Nachweis, etc.) bzw. zu dimensionieren und gegen Beschädigung ausreichend zu sichern. Des Weiteren sind die v.g. Aufbauten und Einrichtungen - sofern die Bauart bzw. die einschlägigen Regelwerke dies erfordern - durch eine in Bayern zugelassene Stelle vor der Inbetriebnahme überprüfen und abnehmen lassen. Die sich daraus ergebenen Aufwendungen, insofern nicht gesondert ausgewiesen, sind in die nachfolgenden Positionen mit einzurechnen.

Die Anlegung der Sanierungsbereiche mit Abschottungen entsprechend den Vorgaben der PCB-Richtlinie, TRGS 519, 521, 551 etc. erfolgt nach Wahl des AN. In die Positionen ist das Aufbauen, abbauen, unterhalten einer Abschottung mit 1- bis 4 Kammerschleusen (Personen- + Materialschleusen) mit einzurechnen.

Das Einrichten und Räumen der Baustelle einschließlich der Geräte, Betriebsmittel und dergleichen sowie das Vorhalten und Betreiben der Baustelleneinrichtung, der Geräte, Beleuchtung für die Arbeitsbereiche und dergleichen zur Umsetzung der Sanierungsarbeiten sind in die Position für die zusätzliche Baustelleneinrichtung für die Schadstoffdemontage einzurechnen.
Die Kosten für den Aufwand zur Staubniederschlagung sind in die Einheitspreise einzukalkulieren.
Die Gestellung von Persönlichen Schutzausrüstungen (Einweganzüge, Stulpen, gebläseunterstützte Masken, Stiefel, Helme etc.) sind in den Positionen im Titel Arbeitssicherheit einzurechnen.
Für die Abnahmen und Freimessungen der Sanierungsabschnitte durch den Gutachter sind Persönliche Schutzausrüstungen (Einweganzug, Stulpen und FFP-3 Masken) bereitzustellen. Die Kosten sind im Titel Arbeitssicherheit zu berücksichtigen.

Kosten für Forderungen / Leistungen, die sich aus den Unterlagen, Plänen und gesetzlichen Vorgaben (z. B. Aufsichtführender Asbest, Koordinator) ergeben und für die nachfolgend im Leistungsverzeichnis keine Einzelpositionen ausgewiesen sind, sind in die Einheitspreise einzurechnen und werden nicht gesondert vergütet.

2.6 Begehungen, Freigaben und Abnahmen

Es gelten die in den einschlägigen Schadstoff bezogenen Regelwerken (TRGS 519, 521, PCB-/PCP-Richtlinie, etc.) definierten Sanierungsverfahren und -ziele.

Freimessungen z.B. gemäß TRGS 519 und VDI 3492 sind durch den AG vorgesehen.

Sanierungsziel Asbest:

Luftmessungen:
- < 500 F/m³
- <1.000F/m³
als Obergrenze des 95% Vertrauensbereichs der Poisson-Verteilung.

Das Sanierungsziel wird nur erreicht, wenn der AN mit äußerster Sorgfalt und Sauberkeit die beschriebenen Sanierungsarbeiten durchführt.

Die erhöhten Anforderungen an die Bauausführung sind Bestandteil des Bauvertrages und stellen eine vertraglich vereinbarte Hauptleistung im Sinne von VOB und BGB dar und sind verbindlich einzuhalten. Die Nichteinhaltung der Arbeitsschrittbeschreibungen und Ausführungsgüte stellt einen erheblichen Mangel dar und gefährdet das Erreichen des Sanierungszieles.

Bei mangelhafter Ausführung der Reinigung sind weitere Reinigungsschritte durchzuführen, die eine Mängelbeseitigung gemäß VOB/B darstellen. Dies gilt insbesondere für die Beseitigung von durch den AN verursachten Kontaminationen außerhalb von Schwarzbereichen und Überschreitung von Grenzwerten nach Aufhebung der Schutzmaßnahmen bei vorher erfolgter erfolgreicher Freimessung.

Kontrolle der Feinreinigung / Sanierungsarbeiten:

Der Sanierungserfolg wird nach Abschluss aller Arbeiten durch visuelle Kontrollen und Raumluftuntersuchungen festgestellt. Vor den Messungen ist eine Ruhephase von mindestens 12 Stunden mit ausgeschalteter Lüftung erforderlich. Innerhalb der Ruhephase dürfen keine Arbeiten im Messbereich durchgeführt werden.
Die Raumluftuntersuchungen erfolgen zu Lasten des AG durch die Fachbauleitung.

In die Bauablaufplanung des AN ist einzukalkulieren, dass Freimessungsergebnisse frühestens 24 Stunden nach Ende der Beprobung vorliegen. Müssen Freimessungen aus Gründen, die der AN zu verantworten hat wiederholt werden (Sorgfalt des AN), gehen alle entstehenden Kosten (erneute Feinreinigung, Lüftung, Messung und Zeitverzug) zu Lasten des AN.

2.7 Nicht vorhersehbare Schadstofffunde und Tätigkeiten:

Verdeckte Schadstoffe (PCB, PAK, Formaldehyd, Sonstige), die durch den AN während der Realisierung der Leistungen festgestellt werden, und durch den Vertrag nicht abgedeckt werden, sind entsprechend den Regelungen der VOB/B § 2 (6) bzw. § 4 (Bedenkenanmeldung) der Bauleitung des AG schriftlich anzuzeigen. Die Beprobung und Deklarierung dieser Materialien ist Sache des AG und wird durch das Leistungsverzeichnis nicht erfasst. Über die weitere Vorgehensweise entscheidet der AG.

3  Wichtige Hinweise zur Schadstoffentsorgung

Es ist einzukalkulieren, dass die Arbeiten abschnittsweise mit zeitlichen Unterbrechungen durchgeführt werden müssen.

Es ist weiterhin einzukalkulieren, dass sämtliche Anschlüsse und Befestigungsmaterialien mit auszubauen und zu trennen sind, einschließlich Freilegearbeiten aus der Bausubstanz.

Zum Leistungsumfang gehört und ist in das Angebot einzukalkulieren:

- Bereitstellen der Baustelleneinrichtung für Arbeiten im
  kontaminierten  Arbeitsbereich (Schwarz-/Weiß-Anlagen)
- Anfertigung von Betriebsanweisungen
- Das fachgerechte Vorhalten und Betreiben aller
  erforderlichen Geräte, Gerüste, Hebeanlagen,
  Unterdruckanlagen, Sauger (auch K1/Kat. H), Container und
  Personenschutzeinrichtungen
- Reinigung der Materialien, Schwarzbereiche, Schleusen und
  Verbindungsgänge, einschließlich aller Verbrauchsmaterialien
- Alle Hilfs-,  Reinigungs-, Verpackungs- und
  Transporthilfsmittel.
- Staubmindernde Maßnahmen (Benässung, Berieselung,
  dosierter Wassereinsatz)
- Ab- und Aufdecken von Haufwerken, Containern, und
  sonstigenAbfallbehältnissen zwecks Beprobung,
  Umschichtung, Zuladung und Entnahme

sowie ggf. zusätzlich erforderliche Leistungen bei Asbestarbeiten, falls nicht in Positionen ausgeführt:

- erforderliche Schleusen und Transitwege
- erforderliche Verfestigungsanlagen
- Überprüfung der Abschottungen auf Dichtigkeit mittels
  Farbnebeltests
- Restfaserbindung der Materialien, Schwarzbereiche,
  Schleusen und Verbindungsgänge, einschließlich aller
  Verbrauchsmaterialien
- Freimessung jedes Schwarzbereiches.

4  Umgang mit asbesthaltigen Materialien

Es gilt die TRGS 519 sowie die Asbestrichtlinie uneingeschränkt. Zum Leistungsumfang gehört und ist in das Angebot einzukalkulieren, falls nicht in Positionen ausgeführt:

4.1 Festgebundene Asbestzementplatten/Asbestzementbauteile

Vor der Demontage sind die Asbestzementplatten/Asbestzementbauteile mit
staubbindenden Mitteln zu besprühen oder durch Berieseln zu benässen.
Die Bauteile sind zerstörungsfrei zu demontieren. Lösbare Befestigungsmittel sind so zu entfernen, dass die Asbestzementprodukte nicht zerbrochen werden. Unterkonstruktionen sind vor der Demontage abzusaugen und mit faserbindenden Mitteln einzusprühen.

Es ist einzukalkulieren, dass Asbestzementformteile wie Abluftschächte, Abwasserrohre, Fensterbänke etc., z.T. in der Bausubstanz versteckt bzw. eingebaut sind und daher nur abschnittsweise ausgebaut werden können. Die Erschwernisse zur Freilegung aus Decken und Wänden sind somit in das Angebot einzukalkulieren. Lösbare Befestigungsmittel sind so zu entfernen, dass die Asbestzementprodukte nicht zerbrochen werden. Einzukalkulieren ist die Demontage von An- und Abschlüssen. Herabwerfen asbesthaltiger Materialien von Dächern oder aus Fensteröffnungen etc. ist nicht erlaubt. Die Materialien müssen in kleineren Gebinden verpackt und (ggf. mit Hebewerkzeugen) bruchsicher zu den Containern bzw. Big-Packs transportiert werden.

4.2 Leichtgebundene Asbestplatten

Vor der Demontage sind die leichtgebundenen Asbestplatten mit staubbindenden Mitteln zu besprühen oder durch Berieseln zu benässen. Die Bauteile sind zerstörungsfrei zu demontieren. Lösbare Befestigungsmittel sind so zu entfernen, dass die Asbestprodukte nicht zerbrochen werden. Unterkonstruktionen sind vor der Demontage abzusaugen und mit faserbindenden Mitteln einzusprühen. Einzukalkulieren ist die Demontage von An- und Abschlüssen. Herabwerfen asbesthaltiger Materialien von Dächern oder aus Fensteröffnungen etc. ist nicht erlaubt. Die Materialien müssen in kleineren Gebinden verpackt und (ggf. mit Hebewerkzeugen) bruchsicher zu den Containern bzw.
Big-Bags transportiert werden.

4.3 Ausbau von Brandschutztüren

Eine Abtrennung des Metallanteiles der Brandschutztüren ist auf einer Abbruchbaustelle nicht wirtschaftlich, da selbst bei asbestfreien, aber mineralfasergedämmten Brandschutztüren nicht unerhebliche Sicherheitsbestimmungen bei der Materialtrennung einzukalkulieren sind. Die Brandschutztüren, asbesthaltig oder mineralfasergedämmt, sollen direkt einer Deponie zur Ablagerung oder einer zugelassenen Recyclinganlage zur Materialtrennung zugeführt werden.

4.4 Asbesthaltige Dichtungen/Platten/Isolierungen:
  (Flanschdichtungen in Flanscharmaturen, Schnüre, Dichtungen und Dichtplatten in technischen Anlagen, Kaminrevisionstüren, etc.)

Da beim Abbau der asbesthaltigen Dichtungen/Platten Isolierungen eine Faserfreisetzung nicht ausgeschlossen ist, sind geeignete technische Schutzmaßnahmen zu ergreifen.
Die Demontage erfolgt im abgeschotteten Arbeitsbereich bei kontrollierter Luftführung. Die Dichtungen/ Isolierungen sind vor dem Entfernen mit einer penetrierenden Flüssigkeit zu befeuchten. Beim Entfernen sind freiwerdende Asbestfasern mit K1/Kat. H-Saugern abzusaugen. Der erforderliche Aufwand für die Demontage und die Reinigung der Anlagenteile ist einzukalkulieren. Folgende Arbeitsweise ist bei Flanschdichtungen einzukalkulieren:
Die Flanschdichtungen werden komplett mit Flanscharmatur mittels Glove-Bag-Verfahren ausgebaut und mit reißfester Folie komplett eingeschlagen.
Die eingepackten Flanscharmaturen können direkt einer Deponierung zugeführt werden.

4.5. Brandschutzklappen

Vor der Demontage sind die asbesthaltigen Brand-/Feuerschutzklappen über die Revisonsöffnung mit staubbindenden Mitteln zu besprühen (Restfaserbindemittel).
Die Bauteile sind möglichst zerstörungsfrei zu demontieren. Es ist einzukalkulieren, dass die Klappen z.T. in der Bausubstanz verankert und eingebaut sind. Die Erschwernisse zur Freilegung aus Decken und Wänden, sonstige Bausubstanz, sind in das Angebot einzukalkulieren. Lösbare Befestigungsmittel sind so zu entfernen, dass die asbesthaltigen Bestandteile nicht zerbrochen werden. Unterkonstruktionen sind vor der Demontage abzusaugen und mit faserbindenden Mitteln einzusprühen. Einzukalkulieren ist die Demontage von An- und Abschlüssen. Herabwerfen asbesthaltiger Materialien von Dächern oder aus Fensteröffnungen etc. ist nicht erlaubt. Die Materialien müssen ggf. mit Hebewerkzeugen bruchsicher zu den Containern bzw. Big-Packs transportiert werden.

5  Umgang mit künstlichen Mineralfasern (KMF)

Es ist zu beachten, dass besonders thermisch belastete Mineralfasern zu lungengängigen und krebserregenden Feinstäuben zerfallen können. Besonders wird auf die TRGS 521, Abschnitt "Faserstäube" hingewiesen.
Folgende Vorgehensweisen sind in die Einheitspreise einzukalkulieren:

Für den Umgang mit künstlichen Mineralfasern (Glaswolle, Steinwolle) ist vor Beginn der Arbeiten eine Betriebsanweisung vorzuweisen. Die Arbeiten sind ausschließlich mit persönlicher Schutzausrüstung durchzuführen.
Es müssen besonders staubarme Methoden angewendet werden. Der Arbeitsplatz ist regelmäßig mittels zugelassenen Industriestaubsauger (K1/Kat.H) zu reinigen.

6  Arbeiten in kontaminierten Bereichen

Es gelten die " Richtlinien für Arbeiten in kontaminierten Bereichen" der Berufsgenossenschaft der Bauwirtschaft mit allen im Anhang genannten Vorschriften und Regeln uneingeschränkt (BGR 128).

Ebenso gilt die TRGS 524 "Sanierung und Arbeiten in kontaminierten Bereichen" uneingeschränkt.

Es wird in diesem Zusammenhang besonders auf die Anzeigepflicht für Arbeiten in kontaminierten Bereichen

- spätestens 2 Wochen vor Beginn der Arbeiten bei der zuständigen  Berufsgenossenschaft hingewiesen.

Alle zum Arbeiten in kontaminierten Bereichen erforderlichen Schutzmaßnahmen, Gerätschaften und Anlagen sind in die Einheitspreise einzukalkulieren.

Nachfolgende Maßnahmen sind als Arbeiten in kontaminierten Bereichen durchzuführen und einzukalkulieren:
Ausbau teer-/bitumenhaltiger Materialien:
  (Flüssigkeitssperren, teerhaltiger Gussasphaltestrich,
  Teerkorkdämmungen, Bodenbelagskleber, Abdichtungen,
  Fugendichtungen, Kelleraußenwandanstriche bzw. Bahnen, Dachbahnen, etc.)

Der Ausbau von teer-/bitumenhaltigen Materialien sollte möglichst bruch- und staubfrei erfolgen. Es sind Personenschutzmaßnahmen zwingend notwendig (Staubschutzmaske,
Augenschutz, Handschuhe, Einweganzug). Weiterhin empfiehlt sich zur Staubreduzierung eine vorherige Benässung der abzubrechenden Materialien. Nach Ausbau erfolgt ein Absaugen des Untergrundes (Rohdecke, etc.) mittels zugelassenem Industriestaubsauger (Kategorie C oder höher) mit Filtersystem auf der Abluftseite (mit zusätzlichem Aktivkohlefilter).

Aufnahme von schadstoffhaltigen Stäuben:
  (Kamininnenwände, staubführenden Anlagen etc.)

Es sind Personenschutzmaßnahmen zwingend notwendig (Staubschutzmaske, Augenschutz, Handschuhe, Einweganzug). Weiterhin ist zur Staubreduzierung eine vorherige Benässung der staubführenden Materialien vorzunehmen.

## ABFALLMATERIAL / ENTSORGUNG
Abfallmaterial/Entsorgung

Abfall aus dem Bereich des AN (Baustellenabfälle z.B. Verpackungsmaterial, Reststoffe usw.) sowie nicht Schadstoff belasteter Abfall aus dem Bereich des AG bis zu einer Menge von 1 m3 ist, entsprechend den rechtlichen Vorschriften (z.B. örtliche Abfallsatzung), zu entsorgen (Nebenleistung nach Nr. 4.1.11 u. 4.1.12 der DIN 18299 VOB Teil C).

## EINRICHUNG VON UNTERLAGEN - SCHADSTOFFSANIERUNG
Einreichung von Unterlagen - Schadstoffsanierung

Der Unternehmer muss folgende Unterlagen (1-Fach) nach separater Anforderung der Vergabestelle auf seine Kosten vorlegen:

(1) Befähigungsnachweis für Asbestarbeiten
 (Sachkundenachweis nach TRGS 519)

(2)  Befähigungsnachweis für Arbeiten in
 kontaminierten Bereichen

(3)  Unterlagen über Leistungsfähigkeit,
 Betriebsgröße, Referenzprojekte

(4)  Technische Daten und
 Arbeitsbeschreibung für die zum Einsatz
  vorgesehenen Geräte und Anlagen
 (Erklärung darüber, dass dafür
  GSG/BIA - Zertifikate vorliegen)

(5)  Nachweise über Betriebs- und
 Umwelthaftpflicht, Versicherungsfälle der
 letzten 3 Jahre

(6)  Abbruchkonzept Schadstoffe

## 02 Abbruch

### Titel 01 Allgemeines

**01.1 Baustelle einrichten, vorhalten, betreiben und räumen**
*** Pauschalposition
Baustelleneinrichtung herstellen,
umbauen bzw. anpassen der Einrichtung nach Erfordernis
und Baufortschritt,
betreiben und unterhalten während der gesamten Bauzeit,
sowie Räumen der Baustelle und Wiederherstellen des
Geländes entsprechend dem ursprünglichen Zustand,
mit folgenden in den Pauschalpreis einzurechnenden Leistungen:

- Freimachen des Baugeländes
- Verkehrssicherung der Baustelle zum öffentlichen
 Verkehr, inkl. aller verkehrsrechtl. Anordnungen,
 inkl. Aufstellen, umsetzen, vorhalten aller erf.
 Verkehrszeichen, Erarbeiten und Vorstellen eines
 Verkehrszeichenplans
- Reinigen / Kehren von, durch den Baustellenbetrieb
 verschmutzter Verkehrsflächen mit einer Saug- und
 Kehrmaschine nach Bedarf
- Beschaffen von Lager- und Arbeitsflächen sowie von
 Zufahrtswegen zur Baustelle über die vom AG
 gestellten hinaus
- Anlegen der Lager- und Arbeitsplätze
- Geräte, Werkzeuge und sonstige Betriebsmittel
 anfahren und betriebsfertig aufstellen
- Geräte etc. für Zwischenlager/Brecherfläche
- Krane (stationär oder mobil) anfahren und
 betriebsfertig aufstellen, inkl. ggf. erforderliche
 Unterbauten/Stellflächen für Krane und deren
 Beseitigung, inkl. allen statischen Berechnungen
- Kommunikationseinrichtungen herstellen
- Tages- und Wohnunterkünfte einschl.
 Sanitäreinrichtungen, Bürocontainer, Dixi-WC,
 Lagerräume, Werkstätten, Magazine und
 Unterstelleinrichtungen und dgl. anfahren, aufbauen
 und einrichten
- Stromanschluss bauseits vorhanden
- Bauwasseranschluss mit Systemtrenner über
 Anschlussmöglichkeit im Keller

Vom AN ist spätestens eine Wochen nach Auftragsvergabe
ein Baustelleneinrichtungsplan zur Prüfung und Freigabe
beim Bauherrn vorzulegen.

Außerhalb der zugewiesenen Flächen darf nichts gestellt
oder gelagert werden.
Menge: 1,000 psch

**01.2 Abbruchkonzept erstellen**
*** Pauschalposition
Detaillierung der Abbrucharbeiten, über die Anforderung der Nebenleistungen nach VOB/C hinaus, in einem Abbruchkonzept bestehend aus einem detaillierter Firmenterminplan und detaillierte Beschreibung der Arbeiten mit Aufstellung nach Teilleistungen, mit schlüssigen Angaben auch anhand von Planunterlagen und Skizzen zu:

- geplanten Sicherungsmaßnahmen der angrenzenden Bauteile und Flächen.
- geplanten Zeiträumen für die einzelnen Teilleistungen.
- geplantem Maschinen- /Geräteeinsatz der einzelnen Teilleistungen.
- geplantem Personaleinsatz für die einzelnen Teilleistungen.
- geplanten Einteilung in Abbruchabschnitte.
- geplanten statischen Maßnahmen für Abfangungen bzw. Sicherung der Bauzustände.
- geplanten Aufstellflächen für Abbruchgeräte und Hebezeugen.
- Angaben zu Separierung und Entsorgung von belasteten Baustoffen (Schwarz-/Weiß-Bereiche etc.).

Das Abbruchkonzept ist unter Berücksichtigung der beengten örtlichen Verhältnisse und der vorgesehenen Zwischenlagerung aufzustellen. Die Vorgaben aus der vorliegenden Schadstoffuntersuchung sind zu beachten.

Vorlage vor Beginn der Ausführung in Schriftform, in 3-facher Ausfertigung beim AG zur Abstimmung, ggf. auch mit den fachlich Beteiligten und Behörden (inkl. notwendiger Skizzen und Planvorlagen, sowie techn. Angaben zu den geplanten Geräten und Hebezeugen).
Menge: 1,000 psch

**01.3 Zustandsfeststellung (Fotodokumentation)**
*** Pauschalposition
Begehung von Straßen und Wegen im Umfeld der Baustelle,
Gehweg und Fahrbahn Emil-Kemmer-Straße,
Einfriedungen zur Straße und den Nachbargrundstücken

Begehung unter Beteiligung des AG und ggf. des Straßenbaulastträgers/Eigentümers.
Dokumentationsunterlagen herstellen und 3fach an AG
übergeben (2x Papier, 1xdigital)
Menge: 1,000 psch

*Hinweis: SCHUTZMASSNAHMEN*
Schutzmaßnahmen für zu erhaltende Bauteile,
Treppenhäuser einschl. Beläge, Geländer, Handläufe, Trennwände aus Glasbausteinen etc.
Anzahl und Lage der Treppen siehe Plan (4 Stück)

**01.4 Staubwand, folienbespannt**
Staubwand
aus Holzlatten 40/60, mit starker Folie bespannt,
herstellen, nach Bedarf und in Absprache mit der Bauleitung vor den Abbrucharbeiten aufstellen.
Inkl. abkleben der Fugen und Anschlüsse.
Inkl. erf. Klebebänder.
Bauhöhe bis 2,50m.
Nach den Arbeiten wieder abbauen und entsorgen
Menge: 350,000 m²

**01.5 Zulage Folientüre**
Zulage zur Staubwand der Vorposition
für fachgerechten Einbau/Ausbau einer Folientür
aus Kunststoffgewebefolie,
mit Reißverschluss,
als Durchgangsöffnung.
Menge: 5,000 St

**01.6 Abdecken Bodenbelag, Stöße verklebt**
Abdeckung Bodenbelag mit Malervlies-Bahnen

Lückenloses, lagegesichertes Verlegen der
Schutzabdeckung auf fertig verlegen Bodenbelag.

Das Entfernen und Entsorgen des Abdeckmaterials wird in Abschnitten/Teilflächen erfolgen und ist mit einzukalkulieren.

Abdeckmaterial: Malervlies

Die Freigabe für den Rückbau der Schutzabdeckung erfolgt durch die Bauüberwachung.
Menge: 700,000 m²

**01.7 Fussböden abdecken, Spanplatten**
Fußböden abdecken
Abdecken der vorhandenen Fussböden während der
beschriebenen Abbrucharbeiten
mit 20 mm Sperrholzplatten, einschl. lückenloses, lagegesichertes Verlegen der Schutzabdeckung auf Bodenbelag oder Malervlies.
Das Entfernen und Entsorgen des Abdeckmaterials wird in Abschnitten/Teilflächen erfolgen und ist mit einzukalkulieren.

Die Freigabe für den Rückbau der Schutzabdeckung erfolgt durch die Bauüberwachung.
Menge: 700,000 m²

**01.8 Schutzbelag Treppenstufen herstellen**
Schutzabdeckung für die Bestandstreppenläufe
liefern und herstellen, vorhalten,
unterhalten und wieder beseitigen,
bestehend aus:

- 1 Lage Schutz-Vliesabdeckung, 300 g/qm, Nadelvlies,
 Lagesicherung ohne Schädigung der Betonoberfläche,
 Ausführung nach Wahl AN, auf Setz- und Trittstufen.
- 1 Lage Seekieferplatten, Stärke 20/21 mm,
 Lagesicherung ohne Schädigung der Betonoberfläche,
 Ausführung nach Wahl AN, auf Tritt- und Setzstufen.

Abdeckmaterial frei Verwendungsstelle liefern und
abladen, gemäß Bedarf zuschneiden, inkl. Verschnitt,
auf die gereinigten Treppenoberflächen verlegen und
unfallsicher befestigen. Die Abdeckung muss vollflächig
und dicht, verschiebe- und kippsicher aufgebracht
werden. Randfugen und Stoßfugen gegen Schmutzeintrag
abkleben. Sämtliches Befestigungsmaterial und alle
Nebenarbeiten sind einzurechnen.

Abdeckungen während der gesamten Bauzeit vorhalten
und unterhalten, nach Beendigung der Schutzzeit, nach
Aufforderung durch AG, wieder komplett rückbauen und
beseitigen.

Die Freigabe für den Rückbau der Schutzabdeckung erfolgt durch die Bauüberwachung.

Alles Material verbleibt in Eigentum des AN.

Abrechnung nach Anzahl der Stufen,
Laufbreite: ca. 150 cm
Steigung: ca. 17 cm
Auftritt: ca. 29 cm
Menge: 150,000 St

**01.9 Zulage für gewendelte Treppen**
Zulage zur Vorposition für die Ausführung bei
gewendelten Treppenläufen.
Vergütet werden die Mehraufwendungen für
paßgenaues zuschneiden der Materialien inkl.
Verschnitt (konische Stufen).
Menge: 75,000 St

**01.10 Schutzbelag Podestflächen herstellen**
Schutzabdeckung für die Bestandstreppen
liefern und herstellen, vorhalten,
unterhalten und wieder beseitigen,
wie in Vorposition beschrieben, jedoch für:

Treppenpodestflächen

Abrechnung nach belegter Fläche,
Laufbreite: ca. 150 cm
Menge: 20,000 m²

**01.11 Provisorische Deckenunterstützung**
Abstützung für Stahlbetondecken
Abstützung vertikal
einschl. Joche
Belastung bis 2000 kg/m
Höhe bis 4,10 m.
herstellen, vorhalten und unterhalten,
wieder abbauen und beseitigen.

Grundvorhaltung bis 4 Wochen.

Ausführung in mehreren Einzellängen,
zeitversetzt, im gesamten Gebäude.
Menge: 230,000 m

**01.12 Deckenunterstützung, vorhalten**
Deckenunterstützung gem. Vor-Pos. vorhalten und unterhalten, über die Grundvorhaltung hinaus.

Abrechnung: Masse x Vorhaltedauer.
Menge: 100,000 mWo

**01.13 Schutzvorrichtung vor den Fenstern**
Schutzvorrichtung herstellen,
innen vor den Fenstern/Brüstungen
im BT 1 und BT 3, UG, EG und OG,
zur Sicherung der Brüstungsöffnungen nach
Abbruch des Brüstungsmauerwerks,
durchgehende geschlossene Beplankung
mit aussteifender Unterkonstruktion herstellen,
Höhe ca. 1,00 m ab FFB,
Befestigung an den vorh. vertikalen Stb-Säulen
der Fassade
Beplankung mit Seekieferplatten ca. 20 mm.
Die Beplankung verbleibt.
Verschnitt ist einzurechnen,
Ausführung nach Wahl AN, die Anforderungen
an eine UVV-gerechte Absturzsicherung sind
zwingend zu erfüllen.
Menge: 200,000 m2

*Hinweis: Abbruch: Orientierende Gebäudeschadstoffuntersuchung*
02_Entkernung Bauteil 1-4 und 03_Teilabbruch Bauteil 2

Durch die svt Brandschutz Gmbh, Bereich Umwelttechnik, 96450 Coburg, wurde im Jahr 2025 eine orientierende Gebäudeschadstoffuntersuchung durchgeführt.

Der Schadstoffuntersuchungsbericht Nr. 5425010015,
1. Fortschreibung vom 18.11.2025, liegt den Ausschreibungsunterlagen als Anlage bei.

Die durchgeführten Untersuchungen haben repräsentativen
Charakter, weshalb beim Rückbau vorgefundene vergleichbare
Materialien und Bauteile aus nichtuntersuchten Gebäudeteilen
gleichermaßen eingestuft und behandelt werden können.

Beim Abbruch/Entkernung sind durch den AN die im Bericht aufgeführten schadstoffhaltigen bzw. gefährlichen Materialien und Bauteile analog den jeweils vorgegebenen Gefährdungsabschätzungen und Arbeitsschutzhinweisen auszubauen. Alle erforderlichen Schutz- und Vorsorgemaßnahmen sind in die jeweiligen Einheitspreise einzurechnen. Gleiches gilt für ggf. erf. Sonder- verpackungen etc..

Die Entsorgung von schadstoffhaltigen Abbruchmaterialien wird gemäß der vorgegebenen AVV-Nr. gesondert vergütet.

Die Entsorgung von nicht belastetem Abbruchmaterialien ist vom AN in die Abbruchkosten einzurechnen und wird nicht gesondert vergütet.

### Titel 02 Entkernung Bauteil 1 bis 4

*Hinweis: ENTKERNUNG BESTANDSGEBÄUDE*
Hinweis:

Die nachfolgenden Arbeiten sind in den Bestandsgebäuden
Bauteile 1, 2, 3, 1-4, 3-4 und 4 vom UG bis in das OG auszuführen. Siehe hierzu beiliegende Abbruchpläne.

Parallel erfolgt der Rückbau der HLSE-Installation. Die
Abbrucharbeiten sind entsprechend zu koordinieren und
mit dem Rückbau der Installationen abzustimmen. Seitens
HLSE erfolgen nur Stillegungsmaßnahmen der vorh.
Installationen an den Übergabepunkten. Der Rückbau der
kompletten Leitungen und Gegenstände im Abbruchbereich
erfolgt durch den AN Abbruch. Bauüberwachung und
Abrechnung erfolgt durch die jeweilige Fachbauleitung
HLSE.

Die Geschosshöhen variieren von ca. 2,50 bis 4,00 m
(UKRohdecke - OKRohboden). Erforderliche Gerüste sind einzurechnen und werden nicht gesondert vergütet.

Das Abbruchgut ist in allen Geschossen bis zur
jeweiligen Ausbringöffnung zu fördern und von dort über entsprechende Hebezeuge (Kran nach Wahl AN),
bereits separiert, in vom AN bereitzustellende Container
zu laden.

Die horizontalen und vertikalen Förderwege innerhalb
und außerhalb der Gebäude sind einzurechnen.

**02.1 Entrümpeln Bauteile 1 bis 4**
Beräumen der in den Gebäuden verbliebenen
Einrichtungsgegenstände, Einbauten und Möbeln,
Stühle und Sessel, lose Teppiche, (auch bewegliche Gegenstände wie z.B. Restmüll, Holz, Sperrholz, Papier,
Glas, Metall, Spanplattenmöbel, Elektronikschrott, Küchengroßgeräte etc. inkl. Schrankanlagen) etc..

Vor Beginn der Abbruch- und Entkernungsarbeiten
sind sämtliche o.g. Gegenstände in den betroffenen
Gebäuden in allen Geschossen aufzunehmen, ab- und auszubauen und abzufahren.

Anfall in unterschiedlicher Zusammensetzung, Material
aufnehmen, soweit möglich unter Berücksichtigung der Annahmebedingungen des Verwerters / Entsorgers trennen,
in entsprechenden Abfallcontainern zwischenlagern und ordnungsgemäß entsorgen/ verwerten.

Einschl. Lieferung der erforderlichen Materialien und aller Transportarbeiten. Einschl. sämtlicher Entsorgung- / Verwertungskosten.

Abrechnung über Wiegescheine.

Anmerkung: vor der Abfuhr der Container erfolgt eine Sichtkontrolle durch die Bauleitung des AG. Die erfolgte Kontrolle ist Voraussetzung für eine entsprechende Vergütung.
Menge: 5,000 t

*Hinweis: Abbruch: Gerüste und Schutzvorrichtungen*
Entkernung:

Alle für den Abbruch der nachfolgenden Bauteile/Stoffe erforderlichen Arbeits-, Schutz- und Traggerüste,
Absturzsicherungen und sonstigen Schutzvorrichtungen
sind vom AN zu stellen, vorzuhalten, zu unterhalten
und wieder abzubauen.
Dies betrifft auch alle durch den Abbruchfortschritt erforderlichen Erweiterungen, Umbauten, Teilrückbauten, Umsetzungen u.s.w..
Alle hierfür erforderlichen Aufwendungen sind
einzurechnen und werden nicht gesondert vergütet.

Es sind nachfolgende lichte Geschosshöhen
(FFB bis Rohdecke) vorhanden:

Untergeschoss ca.: über 2,40 bis 3,00 m
Erdgeschoss ca.: über 3,00 bis 3,50 m
Obergeschoss ca.: über 3,00 bis 4,00 m

*Hinweis: ABHANGDECKEN*

*Hinweis: Leitbeschreibung Abbruch von Unterdecken*
Im Zuge der Entkernung sind alle vorhandenen abgehängten Mineralfaserdecken (z.B. OWA), alle vorhandenen abgehängten Lochdecken aus künstlichen Mineralfaserplatten (KMF) sowie
alle vorhandenen GK-Abhangdecken einschließlich der Abhängungen, Unterkonstruktionen, Deckenbefestigungen,
Randwinkeln und Füllungen (Dämmung) vollständig zurückzubauen.
Die Decken bestehen aus nicht gelochten oder feinperforierten Mineralfaserplatten mit sichtbarer und nicht sichtbarer
Tragschienenkonstruktion und glatten Gipskartonplatten auf
Abhangrost.

Die Arbeiten umfassen die vollständige Demontage der Deckenplatten, der Abhängungskonstruktion sowie aller zugehörigen Systemkomponenten. Die Demontage hat sachgemäß, staubminimierend und unter Berücksichtigung angrenzender Bauteile sowie bestehender haustechnischer Installationen zu erfolgen. Der Rückbau von Einbauteilen
(Rauchmelder, Deckenleuchten, Lüftungsauslässe etc.)
erfolgt über die Abschnitte Rückbau Elektro bzw. HLS.

Sämtliche Ausbau- und Entsorgungsarbeiten sind gemäß den geltenden Unfallverhütungs- und Umweltvorschriften durchzuführen. Die fachgerechte Trennung der Materialien (Metall, KMF-Platten etc.) sowie deren Abtransport und Entsorgung sind Teil der Leistung. Wiederverwendbare Bauteile sind auszubauen und dem Auftraggeber auf Wunsch zu übergeben.

Laut Voruntersuchung enthalten die KMF-Platten und die KMF- Dämmung WHO-Fasern. Diese sind als "alte Mineralwolle" gemäß TRGS 905 (7) Kategorie 1B einzustufen.
Rückbau, Verpackung und Entsorgung müssen unter Berücksichtigung der TRGS 521 (4) erfolgen.
Es gelten erhöhte Schutzmaßnahmen:
PSA mit Atemschutz, staubarme Verfahren, Be-/Entlüftung mit
Filteranlage etc..
Kennzeichnung und Entsorgung als gefährlicher Abfall (AVV 17 06 03*).
Nachweis der fachgerechten Entsorgung ist vorzulegen.

Die Bausubstanz ist während der Arbeiten zu schützen. Schäden sind unverzüglich zu melden. Die Arbeitsbereiche sind nach Abschluss besenrein zu übergeben.

Es sind nachfolgende Abhanghöhen der Decken vorhanden:

Untergeschoss ca.: entfällt
Erdgeschoss ca.: über 20 bis 70 cm
Obergeschoss ca.:  über 30 bis 100 cm

**02.2 Abbruch von Abhangdecke OWA inkl. UK+Dämmauflage**
Der Abbruch/ Rückbau der u.g. Positon bezieht sich auf die vorstehende Leitbeschreibung für den Abbruch von Unterdecken.

Systemdecke, als abgehängte OWA-Decke bestehend aus:
- Systemunterkonstruktion sichtbar
- Randwinkel
- farbbeschichtete Mineralfaserplatten ca. 60/60cm
- KMF-Dämmung
Menge: 750,000 m²

**02.3 Abbruch von Abhangdecke KMF-Decke gelocht inkl. UK+Dämmung**
Der Abbruch/ Rückbau der u.g. Positon bezieht sich auf die vorstehende Leitbeschreibung für den Abbruch von Unterdecken.

Systemdecke, als abgehängte KMF-Decke bestehend aus:
- Systemunterkonstruktion verdeckt
- Randwinkel
- farbbeschichtete KMF-Patten als Langfeldplatten, gelocht
- KMF-Dämmung
Menge: 1300,000 m²

**02.4 Abbruch von Abhangdecke KMF-Decke glatt inkl. UK+Dämmung**
Der Abbruch/ Rückbau der u.g. Positon bezieht sich auf die vorstehende Leitbeschreibung für den Abbruch von Unterdecken.

Systemdecke, als abgehängte KMF-Decke bestehend aus:
- Systemunterkonstruktion verdeckt
- Randwinkel
- farbbeschichtete KMF-Platten als Langfeldplatten, glatt
- KMF-Dämmung
Menge: 50,000 m²

**02.5 Abbruch von Abhangdecke GK-Decke glatt inkl. UK+Dämmauflage**
Der Abbruch/ Rückbau der u.g. Positon bezieht sich auf die vorstehende Leitbeschreibung für den Abbruch von Unterdecken.

Trockenbaudecke, als abgehängte GK-Decke bestehend aus:
- Systemunterkonstruktion aus Profilblechen
- Randwinkel
- GK-Platten, 12,5 mm, glatt gespachtelt
- Farbbeschichtung
- KMF-Dämmung
Menge: 300,000 m²

**02.6 Zulage Entsorgung KMF belastet; AVV 170603***
Zulage zu den vorbeschriebenen Positionen
Abhangdecke Mineralfaser, für die Entsorgung schadstoffbelasteter Materialien.

Schadstoffe

Siehe Schadstoffuntersuchung svt und Bauteilaufschlüsse.

Gebäudeteil: Bauteile 1 bis 4, UG, EG und OG
Schadstoff:  KMF
  Proben M4, Decke BT4, EG

Die Mineralwolledämmungen und KMF-Platten der Systemdecken wurden vor 2000 eingebaut,
sie gelten aufgrund KMF als krebserzeugend Kat. 1B
und sind entsprechend zu entsorgen.

Transport und Entsorgung
als gefährlicher Abfall, nicht recyclefähig,
nach AVV-Nr. 170603* (anderes Dämmmaterial, das aus
  gefährlichen Stoffen besteht).

Abrechnung erfolgt nach Wiegescheinen.
Menge: 10,000 t

*Hinweis: PUTZDECKEN*
Es sind nur nichttragfähige Bereiche zu entfernen.
Ausführung in Kleinflächen.
Dies ist bei der Kalkulation zu berücksichtigen.

**02.7 Deckenputz abschlagen, Kalk-Zement**
Deckenputz, hohlliegend bzw. nicht tragfähig,
im Innenbereich,
in Einzel- und Kleinflächen bis 10 qm,
nach Angabe AG,
als Kalk-Zementputz,
teilweise mit Dispersionsanstrich,
restlos abschlagen,
Untergrund reinigen,
anfallende Stoffe separieren, aufnehmen,
in Eigentum AN übernehmen und fachgerecht entsorgen,
inkl. aller Transport- und Deponiekosten.

Putzstärke 15 - 25 mm
Wandhöhen über 2,50 bis 4,00 m.
Menge: 200,000 m²

**02.8 Deckenputz abschleifen**
Entfernen Deckenputz,
in Einzel- und Kleinflächen bis 10 qm,
nach Angabe AG,
als mineralischer Spritzputz,
rauh,
einlagig,
einschl. Haftbrücke,
Schichtdicke Putz über 5 bis 15 mm,
einschl. Beschichtung mit Dispersionsfarbe mehrlagig,
Korngerüst des Deckenbetons freilegen mittels schleifen.

Deckenhöhe über 2,50 bis 4,00 m über FFB.

Anfallende Stoffe aufnehmen und fachgerecht entsorgen.
Transport- und Deponiekosten sind einzurechnen.
Menge: 200,000 m²

*Hinweis: TAPETEN+WANDBEKLEIDUNGEN*

**02.9 Tapeten ablösen**
Entfernen der vorhandenen Tapezierung,
aus Glasgewebewandbekleidung,
glatt,
einlagig,
einschl. Tapetenunterlage,
einschl. Beschichtung mit Dispersion-/Latexfarbe,
mehrlagig,
von Wänden.
Wandhöhe über 2,50 bis 4,50 m.

Anfallende Stoffe aufnehmen und fachgerecht entsorgen.
Transport- und Deponiekosten sind einzurechnen.
Menge: 1300,000 m²

**02.10 Rückbau Wandbelag Fliesen**
Bestehende Wandfliesenbeläge,
aus keramischen Fliesen,
von verputzten Wandflächen,
einschl. mineralischen Abdichtungen,
fachgerecht abschlagen und entsorgen.
Das Abbruchmaterial geht in das Eigentum des
Auftragnehmers über und ist von diesem fachgerecht zu
entsorgen.
Die anfallenden Transport- und Deponiekosten sind in den Einheitspreis einzukalkulieren.
Menge: 300,000 m²

**02.11 Wandputz abschlagen, Kalk-Zement**
Wandputz,
im Innenbereich,
in Einzel- und Kleinflächen bis 10 qm,
nach Angabe AG,
als Kalk-Zementputz,
teilweise mit Dispersionsanstrich,
restlos abschlagen,
Untergrund reinigen,
anfallende Stoffe separieren, aufnehmen,
in Eigentum AN übernehmen und fachgerecht entsorgen,
inkl. aller Transport- und Deponiekosten.

Putzstärke 15 - 25 mm
Wandhöhen über 2,50 bis 4,50 m
erf. Gerüste sind einzurechnen.
Menge: 100,000 m²

**02.12 Wandputz abschlagen, Gipsbasis**
Wandputz,
im Innenbereich,
in Einzel- und Kleinflächen bis 10 qm,
nach Angabe AG,
als Gipsputz,
teilweise mit Dispersionsanstrich,
restlos abschlagen,
Untergrund reinigen,
anfallende Stoffe separieren, aufnehmen,
in Eigentum AN übernehmen und fachgerecht entsorgen,
inkl. aller Transport- und Deponiekosten.

Putzstärke 15 - 25 mm
Wandhöhen über 2,50 bis 4,50 m
erf. Gerüste sind einzurechnen.
Menge: 50,000 m²

**02.13 Zulage Wandputz abschlagen, belastet Sulfat (RC-3)**
Zulage zur vorbeschriebenen Position für die Entsorgung Schadstoffbelasteter Materialien.

Schadstoffe

Siehe Schadstoffuntersuchung svt und Bauteilaufschlüsse.

Gebäudeteil: Bauteil 3, EG,
Schadstoff:  Sulfat, 1300 mg/l
  Probe M53
  Sulfat größer 1000 mg/l => RC-3

Die Gips-Wandputze sind erhöht sulfatbelastet.
Abgeschlagene Wandputze sind in geeigneten Behältern des
AN zu sammeln, nach PN98 zu beproben und nach DepV
zu untersuchen.

Transport und Entsorgung/therm.Verwertung
als nichtgefährlicher Abfall,
nach AVV-Nr. 170802 (Baustoffe auf Gipsbasis).

Abrechnung erfolgt nach Wiegescheinen.
Menge: 1,000 t

**02.14 Wandputz abschleifen**
Entfernen Wandputz,
in Einzel- und Kleinflächen bis 10 qm,
nach Angabe AG,
als Kalk-Zementputz,
gefilzt oder geglättet
einlagig,
einschl. Haftbrücke,
einschl. Beschichtung mit Dispersionsfarbe mehrlagig,
Korngerüst des Deckenbetons freilegen mittels schleifen.

Wandhöhe über 2,50 bis 4,00 m über FFB.

Anfallende Stoffe aufnehmen und fachgerecht entsorgen.
Transport- und Deponiekosten sind einzurechnen.
Menge: 500,000 m²

*Hinweis: Leitbeschreibung Abbruch von Trockenbauverkleidungen*
Im Zuge der Umbaumaßnahmen sind vorhandene Trockenbauverkleidungen an Stahlbetonstützen und Unterzügen vollständig zurückzubauen. Die Verkleidungen bestehen aus ein- oder mehrlagiger Beplankung mit Gipskarton- oder ähnlichen Platten, teilweise mit/ohne Unterkonstruktion und möglicher Hinterlegung durch Dämmstoffe oder brandschutztechnische Einlagen (siehe Einzelpositionen).

Die Arbeiten umfassen die vollständige Demontage der sichtbaren Verkleidung sowie - soweit vorhanden - der Unterkonstruktion, Dämmschichten und Befestigungsmittel. Die Ausführung hat sachgerecht, staubminimierend und unter besonderer Vorsicht gegenüber angrenzenden Bauteilen sowie haustechnischen Installationen zu erfolgen.

Eine sorgfältige Trennung der Materialien und deren Entsorgung nach geltenden Vorschriften ist Bestandteil der Leistung.

Laut Voruntersuchung enthalten die KMF-Platten, die KMF- Dämmung WHO-Fasern und sind als "alte Mineralwolle" gemäß TRGS 905 Kategorie 1B einzustufen. Rückbau, Verpackung und Entsorgung erfolgen unter Berücksichtigung der TRGS 521. Es gelten erhöhte Schutzmaßnahmen: PSA mit Atemschutz, staubarme Verfahren, Kennzeichnung und Entsorgung als gefährlicher Abfall (AVV 17 06 03*). Nachweis der fachgerechten Entsorgung ist vorzulegen.

Wiederverwendbare Materialien sind schadfrei auszubauen und dem Auftraggeber auf Wunsch zu übergeben. Die freigelegten Stahlbetonstützen sind auf Beschädigungen zu prüfen. Die Arbeitsbereiche sind nach Abschluss besenrein zu übergeben.

**02.15 Rückbau Vorsatzschale GK Wand**
Vorsatzschale in Leichtbauweise
in den Gebäuden,
Stärke bis ca. 15 cm
mit einseitiger 1- oder 2-facher Beplankung
aus Gipskarton- /Spanplatten (d ca. 2,5cm)
mit Dämmung aus Mineralwolle (Kategorie 2)
bis Dicke ca. 10 cm z.T mit Kaschierung,
einschl. Metall- oder Holzunterkonstruktion
fachgerecht unter P2-Bedingungen abbrechen.
Einbauhöhe über 3,00 bis ca. 4,10 m über FOK.
Materialien trennen (GK/Spanplatten, Ständerkonstruktion (Blech oder Holz),
Dämmmaterial), aufnehmen,
nach Angabe des Entsorgers / Verwerters weiterbehandeln und ordnungsgemäß entsorgen / verwerten.
Einschl. Lieferung der erforderlichen Materialien und aller Transportarbeiten.
Einschl. Entsorgungs- / Verwertungskosten.
Menge: 150,000 m²

**02.16 Rückbau Vorsatzschale GK Stürze**
Vorsatzschale als Sturzverkleidung in Leichtbauweise
in den Gebäuden,
Stärke bis ca. 15 cm
mit einseitiger 1- oder 2-facher Beplankung
aus Gipskarton- /Spanplatten (d ca. 2,5cm)
mit Dämmung aus Mineralwolle (Kategorie 2)
bis Dicke ca. 10 cm z.T mit Kaschierung,
einschl. Metall- oder Holzunterkonstruktion
fachgerecht unter P2-Bedingungen abbrechen.
Einbauhöhe über 3,00 bis ca. 4,10 m über FOK.
Materialien trennen (GK/Spanplatten, Ständerkonstruktion (Blech oder Holz),
Dämmmaterial), aufnehmen,
nach Angabe des Entsorgers / Verwerters weiterbehandeln und ordnungsgemäß entsorgen / verwerten.
Einschl. Lieferung der erforderlichen Materialien und aller Transportarbeiten.
Einschl. Entsorgungs- / Verwertungskosten.
Menge: 175,000 m²

**02.17 Rückbau Vorsatzschale GK Unterzüge**
Vorsatzschale als Unterzugverkleidung in Leichtbauweise
in den Gebäuden,
Stärke bis ca. 15 cm
mit einseitiger 1- oder 2-facher Beplankung
aus Gipskarton- /Spanplatten (d ca. 2,5cm)
mit Dämmung aus Mineralwolle (Kategorie 2)
bis Dicke ca. 10 cm z.T mit Kaschierung,
einschl. Metall- oder Holzunterkonstruktion
fachgerecht unter P2-Bedingungen abbrechen.
Einbauhöhe über 3,00 bis ca. 4,10 m über FOK.
Materialien trennen (GK/Spanplatten, Ständerkonstruktion (Blech oder Holz),
Dämmmaterial), aufnehmen,
nach Angabe des Entsorgers / Verwerters weiterbehandeln und ordnungsgemäß entsorgen / verwerten.
Einschl. Lieferung der erforderlichen Materialien und aller Transportarbeiten.
Einschl. Entsorgungs- / Verwertungskosten.
Menge: 100,000 m²

**02.18 Rückbau Trockenputz GK Wand**
Trockenputz
in den Gebäuden,
aus Gipskarton- /Spanplatten (d bis ca. 2,5cm)
mit Ansetzkleber auf Mauerwerk / Stahlbeton, inkl. aller Befestigungselemente
fachgerecht abbrechen.
Einbauhöhe über 3,00 bis ca. 4,10 m über FOK.
Materialien trennen, aufnehmen,
nach Angabe des Entsorgers / Verwerters weiterbehandeln und ordnungsgemäß entsorgen / verwerten.
Einschl. Lieferung der erforderlichen Materialien und aller Transportarbeiten.
Einschl. Entsorgungs- / Verwertungskosten.

Plattendicke:  bis 25 mm
Menge: 200,000 m²

**02.19 Rückbau Trockenputz GK Brüstungen**
Trockenputz
in den Gebäuden,
aus Gipskarton- /Spanplatten (d bis ca. 2,5cm)
mit Ansetzkleber auf Mauerwerk / Stahlbeton, inkl. aller Befestigungselemente
fachgerecht abbrechen.
Einbauhöhe bis ca. 1,10 m über FOK.
Materialien trennen, aufnehmen,
nach Angabe des Entsorgers / Verwerters weiterbehandeln und ordnungsgemäß entsorgen / verwerten.
Einschl. Lieferung der erforderlichen Materialien und aller Transportarbeiten.
Einschl. Entsorgungs- / Verwertungskosten.

Plattendicke:  bis 25 mm
Menge: 300,000 m²

**02.20 Rückbau Stützenverkleidung GK**
Stützenverkleidung als Vorsatzschale in Leichtbauweise
in den Gebäuden,
als umlaufende (4-seitig) Verkleidung,
mit einseitiger 1- oder 2-facher Beplankung
aus Gipskarton- /Spanplatten (d ca. 2,5cm)
mit Dämmung aus Mineralwolle (Kategorie 2)
bis Dicke ca. 10 cm z.T mit Kaschierung,
einschl. Metall- oder Holzunterkonstruktion
fachgerecht unter P2-Bedingungen abbrechen.
Einbauhöhe über 3,00 bis ca. 4,10 m über FOK.
Einschl. Anschluss an angrenzende Bauteile (Wände/Fenster) schneiden.

Materialien trennen (GK/Spanplatten, Ständerkonstruktion (Blech oder Holz),
Dämmmaterial), aufnehmen,
nach Angabe des Entsorgers / Verwerters weiterbehandeln und ordnungsgemäß entsorgen / verwerten.
Einschl. Lieferung der erforderlichen Materialien und aller Transportarbeiten.
Einschl. Entsorgungs- / Verwertungskosten.
Menge: 300,000 m²

**02.21 Rückbau Stützenverkleidung BIMS**
Stützenverkleidung als Vorsatzschale in Mauerwerksbauweise,
in den Gebäuden, BT 1, EG und OG im Bereich der
Außenwände zwischen den Fenstern,
als umlaufende (3-seitig) Verkleidung, BxT = 30x25 cm
aus Bimsdielen, Stärke ca. 5 cm,
mit Dämmung aus Mineralwolle (Kategorie 2)
bis Dicke ca. 10 cm z.T mit Kaschierung,
fachgerecht unter P2-Bedingungen abbrechen.
Einbauhöhe über 3,00 bis ca. 4,10 m über FOK.
Einschl. Anschluss an angrenzende Bauteile (Wände/Fenster) schneiden.

Materialien trennen (Mauerwerk, Dämmmaterial), aufnehmen,
nach Angabe des Entsorgers / Verwerters weiterbehandeln und ordnungsgemäß entsorgen / verwerten.
Einschl. Lieferung der erforderlichen Materialien und aller Transportarbeiten.
Einschl. Entsorgungs- / Verwertungskosten.
Menge: 350,000 m²

**02.22 Rückbau Stützenverkleidung Putz**
Stützenverkleidung als Vorsatzschale in Putzbauweise,
in den Gebäuden, BT 3, EG und OG im Bereich der
Außenwände zwischen den Fenstern,
als umlaufende (3-seitig) Verkleidung, BxT = 30x25 cm
aus Stahlunterkonstruktion (Flachstähle 50x8) und
Rippenstreckmetall mit Gipsputzschale,
Putzstärke bis 30 mm,
mit Dämmung aus Mineralwolle (Kategorie 2)
bis Dicke ca. 10 cm z.T mit Kaschierung,
fachgerecht unter P2-Bedingungen abbrechen.
Einbauhöhe über 3,00 bis ca. 4,10 m über FOK.
Einschl. Anschluss an angrenzende Bauteile (Wände/Fenster) schneiden.

Materialien trennen (Mauerwerk, Dämmmaterial), aufnehmen,
nach Angabe des Entsorgers / Verwerters weiterbehandeln und ordnungsgemäß entsorgen / verwerten.
Einschl. Lieferung der erforderlichen Materialien und aller Transportarbeiten.
Einschl. Entsorgungs- / Verwertungskosten.
Menge: 350,000 m²

**02.23 Zulage Wandputz, belastet Sulfat (RC-3)**
Zulage zur vorbeschriebenen Position
Stützenwandverkleidunfg Putz,
für die Entsorgung Schadstoffbelasteter Materialien.

Schadstoffe

Siehe Schadstoffuntersuchung svt und Bauteilaufschlüsse.

Gebäudeteil: Bauteil 3, EG,
Schadstoff:  Sulfat, 1300 mg/l
  Probe M53
  Sulfat größer 1000 mg/l => RC-3

Die Gips-Wandputze sind erhöht sulfatbelastet.
Abgeschlagene Wandputze sind in geeigneten Behältern des
AN zu sammeln, nach PN98 zu beproben und nach DepV
zu untersuchen.

Transport und Entsorgung/therm.Verwertung
als nichtgefährlicher Abfall,
nach AVV-Nr. 170802 (Baustoffe auf Gipsbasis).

Abrechnung erfolgt nach Wiegescheinen.
Menge: 13,000 t

**02.24 Zulage Entsorgung KMF belastet; AVV 170603***
Zulage zu den vorbeschriebenen Positionen
GK-Trennwände, Systemwände, Verkleidungen etc.
für die Entsorgung schadstoffbelasteter Materialien.

Schadstoffe

Siehe Schadstoffuntersuchung svt und Bauteilaufschlüsse.

Gebäudeteil: Bauteile 1 bis 4, UG, EG und OG
Schadstoff:  KMF
  Proben M3,

Die Mineralwolledämmungen und KMF-Platten der GK- und Systemwände wurden vor 2000 eingebaut,
sie gelten aufgrund KMF als krebserzeugend Kat. 1B
und sind entsprechend zu entsorgen.

Transport und Entsorgung
als gefährlicher Abfall, nicht recyclefähig,
nach AVV-Nr. 170603* (anderes Dämmmaterial, das aus
  gefährlichen Stoffen besteht).

Abrechnung erfolgt nach Wiegescheinen.
Menge: 6,000 t

*Hinweis: TÜREN/FENSTER/FESTVERGLASUNGEN*
Hinweis:
Die in den Stahltüren vorhandene Dämmung ist auszubauen
(Türblatt öffnen) und separat zu entsorgen.
AVV 170603* KMF belastet.

**02.25 Rückbau Flurtüre Holz/Glas, 200/250**
Rückbau von Innentüren,
Flurtüre, 2-flügelig,
Holzzarge vermörtelt oder verdübelt,
Türblätter Holz beschichtet mit Glasfüllungen,
einschl. Befestigungsteile, Beschläge etc.
Material soweit möglich unter Berücksichtigung der
Annahmebedingungen des Verwerters/Entsorgers trennen,
in entsprechenden Abfallcontainern zwischenlagern und
ordnungsgemäß entsorgen/verwerten.

Einschl. sämtlicher Transport-, Entsorgungs-/Verwertungskosten.

Türnenngröße bis ca. 200/250 cm
Menge: 2,000 St

**02.26 Rückbau Innentüre Holz, bis 125/250**
Rückbau von Innentüren,
1- oder 2-flügelig,
Holz- oder Stahlzarge vermörtelt oder verdübelt,
Türblatt Holz bzw. Holzwerkstoff beschichtet,
teils mit Glasfüllungen,
aus bestehenden Wänden
(Mauerwerk, Beton, Systemwänden oder Trockenbau,
Stärke bis ca. 25 cm),
einschl. Befestigungsteile, Beschläge etc.
Material soweit möglich unter Berücksichtigung der
Annahmebedingungen des Verwerters/Entsorgers trennen,
in entsprechenden Abfallcontainern zwischenlagern und
ordnungsgemäß entsorgen/verwerten.

Einschl. sämtlicher Transport-, Entsorgungs-/Verwertungskosten.

Türnenngröße bis ca. 125/250 cm
Menge: 45,000 St

**02.27 Rückbau Innentüre Holz, bis 125/300**
Rückbau von Innentüren,
1- oder 2-flügelig,
mit Oberlicht,
Stahlzarge vermörtelt oder verdübelt,
Türblatt Holz bzw. Holzwerkstoff beschichtet,
teils mit Glasfüllungen,
aus bestehenden Wänden
(Mauerwerk, Beton, Systemwänden oder Trockenbau,
Stärke bis ca. 25 cm),
einschl. Befestigungsteile, Beschläge etc.
Material soweit möglich unter Berücksichtigung der
Annahmebedingungen des Verwerters/Entsorgers trennen,
in entsprechenden Abfallcontainern zwischenlagern und
ordnungsgemäß entsorgen/verwerten.

Einschl. sämtlicher Transport-, Entsorgungs-/Verwertungskosten.

Türnenngröße bis ca. 125/300 cm
Menge: 40,000 St

**02.28 Rückbau Innentüre Glas, bis 125/250**
Rückbau von Innentüren,
1-flügelig,
Stahlzarge verdübelt,
Türblatt Ganzglas, Sicherheitsglas,
aus bestehenden Wänden
(Systemwände oder Trockenbau, Stärke bis ca. 25 cm),
einschl. Befestigungsteile, Beschläge etc.
Material soweit möglich unter Berücksichtigung der
Annahmebedingungen des Verwerters/Entsorgers trennen,
in entsprechenden Abfallcontainern zwischenlagern und
ordnungsgemäß entsorgen/verwerten.

Einschl. sämtlicher Transport-, Entsorgungs-/Verwertungskosten.

Türnenngröße bis ca. 125/250 cm
Menge: 10,000 St

**02.29 Rückbau Innentüren Stahl/Stahl-Glas, bis 125/250**
Rückbau von Innentüren,
1- flügelig,
Stahlzarge vermörtelt oder verdübelt,
Türblatt Stahl, gedämmt, oder
Stahl mit Glasfüllung
aus bestehenden Wänden
(Mauerwerk, Beton oder Trockenbau, Stärke bis ca. 25 cm), einschl. Befestigungsteile, Beschläge etc.
Material soweit möglich unter Berücksichtigung der
Annahmebedingungen des Verwerters/Entsorgers trennen,
in entsprechenden Abfallcontainern zwischenlagern und
ordnungsgemäß entsorgen/verwerten.

Einschl. sämtlicher Transport-, Entsorgungs-/Verwertungskosten.

Türnenngröße bis ca. 125/250 cm
Menge: 45,000 St

**02.30 Rückbau Stahlluke, bis 100/100**
Rückbau von Stahllukentüren,
1- flügelig,
Stahlzarge vermörtelt oder verdübelt,
Türblatt Stahl, gedämmt,
aus bestehenden Wänden
(Mauerwerk, Beton oder Trockenbau, Stärke bis ca. 25 cm), einschl. Befestigungsteile, Beschläge etc.
Material soweit möglich unter Berücksichtigung der
Annahmebedingungen des Verwerters/Entsorgers trennen,
in entsprechenden Abfallcontainern zwischenlagern und
ordnungsgemäß entsorgen/verwerten.

Einschl. sämtlicher Transport-, Entsorgungs-/Verwertungskosten.

Türnenngröße bis ca. 100/100cm
Menge: 8,000 St

**02.31 Rückbau Innentüren Stahl, 1flg., bis 100/225**
Rückbau von Innentüren,
1-flügelig,
T30 RS,
Zarge Stahl vermörtelt oder verdübelt,
Türblätter Metall
aus bestehenden Wänden
(Mauerwerk oder Trockenbau, Stärke bis ca. 25 cm), einschl. Befestigungsteile, Beschläge etc.
Material soweit möglich unter Berücksichtigung der
Annahmebedingungen des Verwerters/Entsorgers trennen,
in entsprechenden Abfallcontainern zwischenlagern und
ordnungsgemäß entsorgen/verwerten.

Einschl. sämtlicher Transport-, Entsorgungs-/Verwertungskosten.

Türnenngröße bis ca. 100/225 cm
Menge: 8,000 St

**02.32 Rückbau Innentüren Stahl, 2flg., bis 250/275**
Rückbau von Innentüren,
2-flügelig, teils mit OL
T30 RS,
Zarge Stahl vermörtelt oder verdübelt,
Türblätter Metall
mit elektrischen Obentürschließern und Wandmagnethalter,
aus bestehenden Wänden
(Mauerwerk oder Trockenbau, Stärke bis ca. 25 cm), einschl. Befestigungsteile, Beschläge etc.
Material soweit möglich unter Berücksichtigung der
Annahmebedingungen des Verwerters/Entsorgers trennen,
in entsprechenden Abfallcontainern zwischenlagern und
ordnungsgemäß entsorgen/verwerten.

Einschl. sämtlicher Transport-, Entsorgungs-/Verwertungskosten.

Türnenngröße bis ca. 250/270 cm
Menge: 15,000 St

**02.33 Rückbau Innentüren als Schiebetür Holz, 90/225**
Rückbau von Innentüren,
Schiebetür,
Türzarge und -koffer aus Holz,
Türblatt Holzwerkstoff beschichtet,
aus bestehenden Wänden
(Mauerwerk oder Trockenbau, Stärke bis ca. 25 cm), einschl. Befestigungsteile, Beschläge etc.
Material soweit möglich unter Berücksichtigung der
Annahmebedingungen des Verwerters/Entsorgers trennen,
in entsprechenden Abfallcontainern zwischenlagern und
ordnungsgemäß entsorgen/verwerten.

Einschl. sämtlicher Transport-, Entsorgungs-/Verwertungskosten.

Türnenngröße ca. 88,5x213,5 cm
Menge: 2,000 St

**02.34 Rückbau Innentür Alu-Glas-Konstruktion, 500x300**
Innentür ein- oder mehrflügelig,
T30-RS mit OTS
inkl. Oberlichter und Seitenteile,
Glaseinsatz, großflächige Verglasung,
Stock, Zarge, etc.
sowie Unterkonstruktion in Bereichen der abgehängten
Decken,
in allen Gebäuden und Geschossen fachgerecht demontieren,
Material soweit möglich unter Berücksichtigung der
Annahmebedingungen des Verwerters/Entsorgers trennen,
in entsprechenden Abfallcontainern zwischenlagern und
ordnungsgemäß entsorgen/verwerten.

Einschl. sämtlicher Transportarbeiten, Entsorgung-/Verwertungskosten.

Abmessungen:  ca. 5,00m/3,00m.
  inkl. Oberlichter bzw. Seitenteile.
Material: Alu/Glas.
Menge: 1,000 St

**02.35 Rückbau Innentür Alu-Glas-Konstruktion, 400x250**
Innentür ein- oder mehrflügelig,
T30-RS mit OTS
inkl. Oberlichter und Seitenteile,
Glaseinsatz, großflächige Verglasung,
Stock, Zarge, etc.
sowie Unterkonstruktion in Bereichen der abgehängten
Decken,
in allen Gebäuden und Geschossen fachgerecht demontieren,
Material soweit möglich unter Berücksichtigung der
Annahmebedingungen des Verwerters/Entsorgers trennen,
in entsprechenden Abfallcontainern zwischenlagern und
ordnungsgemäß entsorgen/verwerten.

Einschl. sämtlicher Transportarbeiten, Entsorgung-/Verwertungskosten.

Abmessungen:  ca. 4,00m/2,50m.
  inkl. Oberlichter bzw. Seitenteile.
Material: Alu/Glas.
Menge: 2,000 St

**02.36 Rückbau Innentür Alu-Glas-Konstruktion, 400x300**
Innentür ein- oder mehrflügelig,
T30-RS mit OTS
inkl. Oberlichter und Seitenteile,
Glaseinsatz, großflächige Verglasung,
Stock, Zarge, etc.
sowie Unterkonstruktion in Bereichen der abgehängten
Decken,
in allen Gebäuden und Geschossen fachgerecht demontieren,
Material soweit möglich unter Berücksichtigung der
Annahmebedingungen des Verwerters/Entsorgers trennen,
in entsprechenden Abfallcontainern zwischenlagern und
ordnungsgemäß entsorgen/verwerten.

Einschl. sämtlicher Transportarbeiten, Entsorgung-/Verwertungskosten.

Abmessungen:  ca. 4,00m/3,00m.
  inkl. Oberlichter bzw. Seitenteile.
Material: Alu/Glas.
Menge: 2,000 St

**02.37 Rückbau Innentür Alu-Glas-Konstruktion, 200x250**
Innentür ein- oder mehrflügelig,
T30-RS mit OTS
inkl. Oberlichter und Seitenteile,
Glaseinsatz, großflächige Verglasung,
Stock, Zarge, etc.
sowie Unterkonstruktion in Bereichen der abgehängten
Decken,
in allen Gebäuden und Geschossen fachgerecht demontieren,
Material soweit möglich unter Berücksichtigung der
Annahmebedingungen des Verwerters/Entsorgers trennen,
in entsprechenden Abfallcontainern zwischenlagern und
ordnungsgemäß entsorgen/verwerten.

Einschl. sämtlicher Transportarbeiten, Entsorgung-/Verwertungskosten.

Abmessungen:  ca. 2,00m/2,50m.
  inkl. Oberlichter bzw. Seitenteile.
Material: Alu/Glas.
Menge: 5,000 St

**02.38 Rückbau Innentür Alu-Glas-Konstruktion, 200x300**
Innentür ein- oder mehrflügelig,
T30-RS mit OTS
inkl. Oberlichter und Seitenteile,
Glaseinsatz, großflächige Verglasung,
Stock, Zarge, etc.
sowie Unterkonstruktion in Bereichen der abgehängten
Decken,
in allen Gebäuden und Geschossen fachgerecht demontieren,
Material soweit möglich unter Berücksichtigung der
Annahmebedingungen des Verwerters/Entsorgers trennen,
in entsprechenden Abfallcontainern zwischenlagern und
ordnungsgemäß entsorgen/verwerten.

Einschl. sämtlicher Transportarbeiten, Entsorgung-/Verwertungskosten.

Abmessungen:  ca. 2,00m/3,00m.
  inkl. Oberlichter bzw. Seitenteile.
Material: Alu/Glas.
Menge: 4,000 St

**02.39 Rückbau Innentür Alu-Glas-Konstruktion, 300x300**
Innentür ein- oder mehrflügelig,
T30-RS mit OTS
inkl. Oberlichter und Seitenteile,
Glaseinsatz, großflächige Verglasung,
Stock, Zarge, etc.
sowie Unterkonstruktion in Bereichen der abgehängten
Decken,
in allen Gebäuden und Geschossen fachgerecht demontieren,
Material soweit möglich unter Berücksichtigung der
Annahmebedingungen des Verwerters/Entsorgers trennen,
in entsprechenden Abfallcontainern zwischenlagern und
ordnungsgemäß entsorgen/verwerten.

Einschl. sämtlicher Transportarbeiten, Entsorgung-/Verwertungskosten.

Abmessungen:  ca. 3,00m/3,00m.
  inkl. Oberlichter bzw. Seitenteile.
Material: Alu/Glas.
Menge: 1,000 St

**02.40 Rückbau Türanlage Ganzglas-Konstruktion**
Rückbau Ganzglastüranlage,
bestehend aus 2 Ganzglastüren und 2 Seitenteilen
Türen und Seitenteile aus Sicherheitsglas
Türschließer in Boden und Decke eingelassen,
aus bestehender Wandöffnung,
einschl. Befestigungsteile, Beschläge etc.

Material soweit möglich unter Berücksichtigung der
Annahmebedingungen des Verwerters/Entsorgers trennen,
in entsprechenden Abfallcontainern zwischenlagern und
ordnungsgemäß entsorgen/verwerten.

Einschl. aller Transportarbeiten und aller
Verwertung-/Entsorgungskosten.

Abmessungen:  ca. 3,50mx2,50m.
  inkl. 2x Seitenteile.
Material:  Alu/Glas.
Menge: 1,000 St

**02.41 Rückbau Festverglasungen Metall**
Rückbau von Festverglasungen,
ein- oder mehrteilig,
Metallrahmen mit Doppelverglasung,
teilfoliert,
aus bestehenden Mauerwerkswänden, Systemwänden
(Wandstärke, Stärke bis ca. 25 cm),
einschl. Befestigungsteile, Beschläge etc.
Material soweit möglich unter Berücksichtigung der
Annahmebedingungen des Verwerters/Entsorgers trennen,
in entsprechenden Abfallcontainern zwischenlagern und
ordnungsgemäß entsorgen/verwerten.

Einschl. sämtlicher Transport-, Entsorgungs-/Verwertungskosten.

Abrechnung erfolgt nach Rahmenaußenmaßen in qm.
Menge: 60,000 m²

**02.42 Rückbau mobile Trennwand**
Rückbau einer mobilen Trennwandanlage,
Laufschiene als Zweipunkt-Anlage aus Aluminium
inkl. Abhängung und Abschottung in der Hauptlaufachse

Trennwand als Element-Trennwand,
bestehend aus Einzelelementen, die zu einer festen Wand zusammengeschoben werden,
Elemente ca. 100 mm stark,
mit umlaufender verschweißter Stahl-Rahmenkonstruktion, Beplankung mit 16-20 mm Spanplatten nach DIN 68763 V20,
Oberfläche mit Schichtstoffplatten, Stärke ca. 0,8 mm,
Elementverbindung mit Alu-Nut-Federprofilen,
Obere Laufschiene bis 50 cm abgehängt,
aus Stahl oder Alu, als Lauf- und Parkschiene
mit kugelgelagerten Laufrollenwagen.
Ohne Bodenlaufschiene,
mit Wandanschlussprofilen.

Abmessungen:
BxH: ca. 7,00 x 3,30 m
Höhe Elemente ca. 3,00 m
Abhängung: ca. 30 cm bis UK Decke

Abgerechnet wird die reine Elementfläche, ohne Abhängung

Material soweit möglich unter Berücksichtigung der
Annahmebedingungen des Verwerters/Entsorgers trennen,
in entsprechenden Abfallcontainern zwischenlagern und
ordnungsgemäß entsorgen/verwerten.

Einschl. sämtlicher Transport-, Entsorgungs-/Verwertungskosten.

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Menge: 21,000 m²

*Hinweis: FENSTER AUSBAUEN BT1 bis 4, UG*

*Hinweis: Leitbeschreibung Außenfenster ausbauen*
Aluminium-Außenfenster inkl. Außen-Raffstore mit Laufschienen
und Blechrolloblenden, samt Innenfensterbank aus
Aluminium (Ausladung 25-30 cm) und
Außenfensterbank aus Blech (Ausladung 20-25 cm)
fachgerecht demontieren.

inkl. Freilegung der Befestigungsteile

Fenster inkl. aller Beschläge und Fensterflügel, 2-Scheiben isolierverglast, Deckleisten und sonstige Profile (z.B. Rahmenverbreiterungen)

Schutzmaßnahmen der angrenzenden Bauteile ist
einzurechnen, Abbruch ist von Hand durchzuführen.

Material unter Berücksichtigung der
Annahmebedingungen des Verwerters/Entsorgers trennen,
in entsprechenden Abfallcontainern zwischenlagern und
ordnungsgemäß entsorgen/verwerten.
Einschl. sämtlicher Entsorgung-/Verwertungskosten.
Einschl. aller Transportarbeiten und aller
Verwertung-/Entsorgungskosten.

Material:  Alu/Glas, Alublech, Blech
Umfassungsbauteile:  massiv, Mauerwerk/Beton
Abmessungen: vergleiche Positionstexte
  Dicke ca. 8 cm
Abbruchort:  vergleiche Positionstexte

*Hinweis: Bauteil 1 BA1*

**02.43 BA1 UG F 1.3 Ausbau Fenster ca. 0,90*0,83m**
Fenster wie Leitbeschreibung ausbauen,
jedoch
1-flüglig
Profil-Material Stahl
Abmessungen: ca. 0,90*0,83m
Abbruchort: UG
Menge: 6,000 St

**02.44 BA1 UG F 1.4 Ausbau Fenster ca. 0,90*0,86m**
Fenster wie Leitbeschreibung ausbauen,
jedoch
1-flüglig
Profil-Material Stahl
Abmessungen: ca. 0,90*0,86m
Abbruchort: UG
Menge: 24,000 St

*Hinweis: Bauteil 2 BA2*

**02.45 BA2 G F2.1 Ausbau Fenster ca. 0,83*0,86m**
Fenster wie Leitbeschreibung ausbauen,
jedoch
1-flüglig
Profil-Material Stahl
Abmessungen: ca. 0,83*0,86m
Abbruchort: UG
Menge: 2,000 St

**02.46 BA2UG F2.2 Ausbau Fenster ca. 0,88*0,84m**
Fenster wie Leitbeschreibung ausbauen,
jedoch
1-flüglig
Profil-Material Stahl
Abmessungen: ca. 0,88*0,84m
Abbruchort: UG
Menge: 3,000 St

**02.47 BA2 G F2.3 Ausbau Fenster ca. 2,01*0,85m**
Fenster wie Leitbeschreibung ausbauen,
jedoch
1-flüglig
Profil-Material Stahl
Abmessungen: ca. 2,01*0,85m
Abbruchort: UG
Menge: 1,000 St

**02.48 BA2 UG F2.4 Ausbau Fenster ca. 2,135*0,96**
Fenster wie Leitbeschreibung ausbauen,
jedoch
Profil-Material Stahl
Abmessungen: ca. 2,135*0,96m
Abbruchort: UG
Menge: 6,000 St

*Hinweis: Bauteil 3 BA3*

**02.49 BA3 UG F3.3 Ausbau Fenster ca. 0,90*0,85m**
Fenster wie Leitbeschreibung ausbauen,
jedoch
1-flüglig
Profil-Material Stahl
Abmessungen: ca. 0,90*0,85m
Abbruchort: UG
Menge: 25,000 St

**02.50 BA3 UG F3.4 Ausbau Fenster ca. 0,90*0,85m**
Fenster wie Leitbeschreibung ausbauen,
jedoch
1-flüglig
Profil-Material Stahl
Abmessungen: ca. 0,90*0,85m
Abbruchort: UG
Menge: 7,000 St

*Hinweis: Bauteil 4.1 West BA4.1*

**02.51 BA4.1 UG F4.9a Ausbau Fenster ca. 1,10*0,89m**
Fenster wie Leitbeschreibung ausbauen,
jedoch
1flüglig
Abmessungen: ca. 1,10*0,89m
Abbruchort: UG
Menge: 1,000 St

**02.52 BA4.1 UG F4.9b Ausbau Fenster ca. 4,28*0,89m**
Fenster wie Leitbeschreibung ausbauen,
jedoch

Abmessungen: ca. 4,28*0,89m
Abbruchort: UG
Menge: 1,000 St

**02.53 BA4.1 UG F4.9 Ausbau Fenster ca. 1,01*0,81m**
Fenster wie Leitbeschreibung ausbauen,
jedoch
bestehend aus 4 Stück 1-flügeligen Fensterelementen, die in der Mitte an den senkrechten Rahmen miteinander gekoppelt sind.
Abmessungen: ca. 1,01*0,81m
Abbruchort: UG
Menge: 4,000 St

**02.54 BA4.1 UG F4.10 Ausbau Fenster ca. 2,25*0,90m**
Fenster wie Leitbeschreibung ausbauen,
jedoch
bestehend aus 2 Stück 1-flügeligen Fensterelementen, die in der Mitte an den senkrechten Rahmen miteinander gekoppelt sind.
Abmessungen: ca. 2,25*090m
Abbruchort: UG
Menge: 1,000 St

**02.55 BA4.1 UG F4.11 Ausbau Fenster ca. 1,01*0,81m**
Fenster wie Leitbeschreibung ausbauen,
jedoch
1flüglig
Abmessungen: ca. 1,01*0,81m
Abbruchort: UG
Menge: 6,000 St

**02.56 BA4.1 UG F4.12 Ausbau Fenster ca. 2,25*0,81m**
Fenster wie Leitbeschreibung ausbauen,
jedoch
bestehend aus 2 Stück 1-flügeligen Fensterelementen, die in der Mitte an den senkrechten Rahmen miteinander gekoppelt sind.

Abmessungen: ca. 2,25*0,81m
Abbruchort: UG
Menge: 5,000 St

*Hinweis: Bauteil 4.2 Ost BA4.2*

**02.57 BA4.2 UG F4.13 Ausbau Fenster ca. 1,01*0,81m**
Fenster wie Leitbeschreibung ausbauen,
jedoch
1flüglig
Abmessungen: ca. 1,01*0,81m
Abbruchort: UG
Menge: 9,000 St

**02.58 BA4.2 UG F4.14 Ausbau Fenster ca. 2,25*0,81m**
Fenster wie Leitbeschreibung ausbauen,
jedoch
bestehend aus 2 Stück 1-flügeligen Fensterelementen, die in der Mitte an den senkrechten Rahmen miteinander gekoppelt sind.
Abmessungen: ca. 2,25*0,81m
Abbruchort: UG
Menge: 8,000 St

**02.59 BA4.2 UG F4.15 Ausbau Fenster ca. 1,01*0,81m**
Fenster wie Leitbeschreibung ausbauen,
jedoch
1flüglig
Abmessungen: ca. 1,01*0,81m
Abbruchort: UG
Menge: 3,000 St

**02.60 BA4.2 UG F4.16 Ausbau Fenster ca. 2,26*1,01m**
Fenster wie Leitbeschreibung ausbauen,
jedoch
bestehend aus 2 Stück 1-flügeligen Fensterelementen, die in der Mitte an den senkrechten Rahmen miteinander gekoppelt sind.

Abmessungen: ca. 2,26*1,01m
Abbruchort: UG
Menge: 1,000 St

**02.61 BA4.2 UG F4.17 Ausbau Fenster ca. 1,75*0,87m**
Fenster wie Leitbeschreibung ausbauen,
jedoch
2flüglig
Abmessungen: ca. 1,75*0,87m
Abbruchort: UG
Menge: 1,000 St

**02.62 BA4.2 UG F4.18 Ausbau Fenster ca. 0,80*0,87m**
Fenster wie Leitbeschreibung ausbauen,
jedoch
1flüglig
Abmessungen: ca. 0,80*0,87m
Abbruchort: UG
Menge: 1,000 St

**02.63 BA4.2 UG F4.19 Ausbau Fenster ca. 1,13*0,87m**
Fenster wie Leitbeschreibung ausbauen,
jedoch
1flüglig
Abmessungen: ca. 1,13*0,87m
Abbruchort: UG
Menge: 1,000 St

**02.64 BA4.2 UG F4.20 Ausbau Fenster ca. 1,10*1,01m**
Fenster wie Leitbeschreibung ausbauen,
jedoch
1flüglig
Abmessungen: ca. 1,10*1,01m
Abbruchort: UG
Menge: 1,000 St

**02.65 BA4.2 UG F4.21 Ausbau Fenster ca. 2,19*1,01m**
Fenster wie Leitbeschreibung ausbauen,
jedoch
bestehend aus 2 Stück 1-flügeligen Fensterelementen, die in der Mitte an den senkrechten Rahmen miteinander gekoppelt sind.
Abmessungen: ca. 2,19*1,01m
Abbruchort: UG
Menge: 1,000 St

*Hinweis: TROCKENBAU- und SYSTEMWÄNDE*

*Hinweis: Leitbeschreibung Abbruch von Trennwänden*
Im Zuge der Umbauarbeiten sind vorhandene nichttragende Trockenbauwände (Trennwände bzw. Elementwände) vollständig zurückzubauen.
Die Trennwände bestehen in der Regel aus beidseitiger Beplankung mit Gipskartonplatten oder vergleichbaren Baustoffen auf Metallständerprofilen, ggf. mit Dämmstoffeinlage und Spachtelung.
Die Elementwände bestehen aus werkseitig vorgefertigten Wandmodulen mit beidseitiger Beplankung, vormontierter Metallunterkonstruktion (CW-/UW-Profile) sowie werkseitig integrierten Glasausschnitten. Die Verglasung erfolgt mit klaren oder satinierten Sicherheitsglasscheiben (ESG/VSG, je nach Anforderung), umlaufend in Aluminium- oder PVC-Rahmen eingefasst, bündig oder überfälzt montiert.
(siehe Einzelpositionen).

Die Arbeiten umfassen die vollständige Demontage der Beplankung, der Unterkonstruktion sowie aller Anschlüsse, Anschlussfugen, Sockelleisten und ggf. eingebauten Installationen. Bestehende Leitungen und Einbauten sind vorab zu sichern bzw. mit dem Fachplaner abzustimmen.

Die Demontage ist sachgemäß, staubminimierend und unter Berücksichtigung angrenzender Bauteile sowie bestehender haustechnischer Installationen durchzuführen. Eine fachgerechte Trennung der Materialien (z.B. Gipskarton, Metall, Dämmstoffe) und deren Entsorgung gemäß den geltenden Vorschriften ist Bestandteil der Leistung.

Laut Voruntersuchung enthalten die KMF-Platten, die KMF- Dämmung WHO-Fasern und sind als "alte Mineralwolle" gemäß TRGS 905 Kategorie 1B einzustufen. Rückbau, Verpackung und Entsorgung erfolgen unter Berücksichtigung der TRGS 521. Es gelten erhöhte Schutzmaßnahmen: PSA mit Atemschutz, staubarme Verfahren, Kennzeichnung und Entsorgung als gefährlicher Abfall (AVV 17 06 03*). Nachweis der fachgerechten Entsorgung ist vorzulegen.

**02.66 Rückbau Trennwände in GK-Leichtbauweise**
Trennwände in GK-Leichtbauweise
in den Gebäuden,
Stärke bis ca. 15 cm
mit beidseitiger 1- oder 2-facher Beplankung
aus Gipskarton- /Spanplatten (d ca. 2,5cm)
mit Dämmung aus Mineralwolle (Kategorie 2)
bis Dicke ca. 10 cm z.T mit Kaschierung,
einschl. Metall- oder Holzunterkonstruktion
fachgerecht unter P2-Bedingungen abbrechen.
Einbauhöhe über 3,00 bis ca. 4,10 m über FOK.
Materialien trennen (GK/Spanplatten, Ständerkonstruktion (Blech oder Holz),
Dämmmaterial), aufnehmen,
nach Angabe des Entsorgers / Verwerters weiterbehandeln und ordnungsgemäß entsorgen / verwerten.
Einschl. Lieferung der erforderlichen Materialien und aller Transportarbeiten.
Einschl. Entsorgungs- / Verwertungskosten.
Menge: 700,000 m²

**02.67 Zulage Verstärkungen**
Zulage zur Vorposition Rückbau Leichtbauwände
für den Rückbau von Verstärkungen.
Material Holzbretter/Holzwerkstoffplatten
Stärke bis 30 mm
Höhe bis 30 cm
in unterschiedlichen Einzellängen zwischen den
Ständern montiert.
Materialien trennen (
Holzbretter, Ständerkonstruktion (Blech oder Holz),
aufnehmen,
nach Angabe des Entsorgers / Verwerters weiterbehandeln und ordnungsgemäß entsorgen / verwerten.
Einschl. Lieferung der erforderlichen Materialien und aller Transportarbeiten.
Einschl. Entsorgungs- / Verwertungskosten.
Menge: 200,000 m

**02.68 Rückbau Systemtrennwände, bis 15 cm**
Trennwände in Leichtbauweise, als Systemtrennwände,
in den Gebäuden,
Stärke bis ca. 15 cm
mit beidseitiger Beplankung,
aus HPL-Platten beschichtet (d ca. 2,5cm)
mit Dämmung aus Mineralwolle (Kategorie 2)
bis Dicke ca. 10 cm z.T mit Kaschierung,
einschl. Metallunterkonstruktion,
fachgerecht unter P2-Bedingungen abbrechen.
Einbauhöhe über 3,00 bis ca. 4,10 m über FOK.
Materialien trennen (HPL-/Spanplatten), Ständerkonstruktion (Blech oder Holz),
Dämmmaterial), aufnehmen,
nach Angabe des Entsorgers / Verwerters weiterbehandeln und ordnungsgemäß entsorgen / verwerten.
Einschl. Lieferung der erforderlichen Materialien und aller Transportarbeiten.
Einschl. Entsorgungs- / Verwertungskosten.
Menge: 1500,000 m²

**02.69 Zulage Entsorgung KMF belastet; AVV 170603***
Zulage zu den vorbeschriebenen Positionen
GK-Trennwände, Systemwände, für die Entsorgung schadstoffbelasteter Materialien.

Schadstoffe

Siehe Schadstoffuntersuchung svt und Bauteilaufschlüsse.

Gebäudeteil: Bauteile 1 bis 4, UG, EG und OG
Schadstoff:  KMF
  Proben M3,

Die Mineralwolledämmungen und KMF-Platten der GK- und Systemwände wurden vor 2000 eingebaut,
sie gelten aufgrund KMF als krebserzeugend Kat. 1B
und sind entsprechend zu entsorgen.

Transport und Entsorgung
als gefährlicher Abfall, nicht recyclefähig,
nach AVV-Nr. 170603* (anderes Dämmmaterial, das aus
  gefährlichen Stoffen besteht).

Abrechnung erfolgt nach Wiegescheinen.
Menge: 22,000 t

**02.70 Rückbau WC-Trennwände**
Rückbau von bestehender WC-Trennwandanlage,
als Komplettabbruch, incl. vorh. Türen,
bestehend aus
13 mm starke HPL-beschichtete Vollkernplatten
für Wände und Türen,
Gesamthöhe 2,20 m mit ca. 12 cm Bodenfreiheit
einschl. Kleiderhaken, Türpuffer, Papierrollenhalter je Kabine
Fußstützen aus Aluminium mit trittfesten Abdeckrosetten, höhenverstellbar.

Abrechnung nach Sichtfläche
Menge: 20,000 m²

*Hinweis: MAUERWERKSWÄNDE*

**02.71 Rückbau Wände MW bis 15cm**
Trennwände in Mauerwerksbauweise
in den Gebäuden,
Stärke bis ca. 15 cm
mit beidseitiger Putzlage
fachgerecht unter P2-Bedingungen abbrechen.

Einbauhöhe über 3,00 bis ca. 4,10 m über FOK.
Materialien trennen, aufnehmen,
nach Angabe des Entsorgers / Verwerters weiterbehandeln und ordnungsgemäß entsorgen / verwerten.
Einschl. Lieferung der erforderlichen Materialien und aller Transportarbeiten.
Einschl. Entsorgungs- / Verwertungskosten RW1.
Menge: 50,000 m²

**02.72 Mauerwerk-Schnitte**
Schnitte in Wänden ausführen.
Schnitte mittels Diamantsäge herstellen,
anfallendes Kühlwasser und sonstige Stoffe
aufsaugen und entsorgen.

Angrenzende Bauteile sind vor Verschmutzungen und Beschädigungen zu schützen.

Arbeitshöhe:  bis 4 m
erforderliche Gerüste sind einzurechnen.

Schnitttiefe: Bauteilstärke bis 20 cm

Ausführung im gesamten Bestandsgebäude in
mehreren, zeitlich versetzten Abschnitten.
Menge: 50,000 m

**02.73 Zulage Abbruch, Entsorgung RW 2**
Zulage zu den Vorposition für die Entsorgung von
RW Material  im Rahmen der vor genannten Position
Komplettabbruch.

Abfalleinstufung:  recycelfähig, RW 2
Entsorgung:  Anlage nach Wahl AN
Menge: 6,000 t

*Hinweis: MAUERWERKSBRÜSTUNGEN*
Im Bereich der Teilbauwerke BT 1 und BT 3, EG+OG sind die
unterhalb der Fenster vorhandenen Mauerwerksbrüstungen
abzubrechen. Die Fenster bleiben vorerst eingebaut.

Die Brüstungen sind zwischen den vertikalen Stb-Stützen
nachträglich eingemauert worden.

Das Brüstungsmauerwerk ist bis auf Rohdecke abzubrechen.
Die Anschlußbereiche an die Stützen und die Decke
sind zu säubern. Es dürfen keine Mörtelreste etc. verbleiben.
Vorhandene Innen- und Außenfensterbänke sind mit
zu entfernen.

Berhinderungen und Erschwernisse infolge der
verbleibenden Fenster sind einzurechnen und werden nicht
gesondert vergütet.

**02.74 Brüstungsmauerwerk abbrechen**
Fensterbrüstungen in Mauerwerksbauweise
in den Außenwänden der Gebäude BT 1 und BT 3,
Ausführung im EG und OG,
Stärke bis ca. 30 cm
mit beidseitiger Putzlage und
farblicher Beschichtung,
fachgerecht unter P2-Bedingungen abbrechen.
Brüstungsmauerwerk aus kleinformatigen
Ziegelsteinen, mit Mauerwerksankern an den
vertikalen Stützen verankert,
inkl. der inneren Fensterbank abbrechen
Ausführung nach Wahl AN,
Brüstungshöhe ca. 1,10 m ab OK Rohdecke,
Breite zwischen den Stützen ca. 100 - 110 cm

Materialien trennen, aufnehmen,
nach Angabe des Entsorgers / Verwerters weiterbehandeln und ordnungsgemäß entsorgen / verwerten.
Einschl. Lieferung der erforderlichen Materialien und aller Transportarbeiten.
Einschl. Entsorgungs- / Verwertungskosten RW1.
Menge: 160,000 m²

**02.75 Brüstungsbeton abbrechen**
Fensterbrüstungen, wie vor,
jedoch in Stampfbetonausführung statt in Mauerwerksbauweise
in den Außenwänden der Gebäude BT 1 und BT 3,
Ausführung im KG
Stärke bis ca. 50 cm
mit beidseitiger Putzlage und
farblicher Beschichtung,
fachgerecht unter P2-Bedingungen abbrechen.
Brüstung aus Stampfbeton
Fensterausbau wird separat vergütet,
Ausführung nach Wahl AN,

Brüstungshöhe ca. 1,60-1,80 m ab OK Rohboden
Breite der Öffnung  ca. 80-150 cm

Materialien trennen, aufnehmen,
nach Angabe des Entsorgers / Verwerters weiterbehandeln und ordnungsgemäß entsorgen / verwerten.
Einschl. Lieferung der erforderlichen Materialien und aller Transportarbeiten.
Einschl. Entsorgungs- / Verwertungskosten RW1.
Menge: 20,000 m²

**02.76 Sägeschnitt in Betonbauteilen, 40-50cm, als Zulage**
Sägeschnitt in Stampfbetonbauteilen als Zulage zur Vor-Pos. Abbruch im KG der Gebäude.
Sägeschnitt in Bauteilen aus Stampfbeton,
Dicke bis ca 40-50 cm zur fachgerechten und erschütterungsfreien Trennung der abzubrechenden von den zu erhaltenen Bauteilen im Zuge der Abbrucharbeiten ausführen.
Schnitte waagerecht und senkrecht,
Anfallendes Kühlwasser und sonstige Stoffe
aufsaugen und entsorgen.
Zur planmäßigen Trennung der Brüstungen in den Wänden
sowie Trennschnitt Bodenplatte.
Ausführung beidseitig senkrecht als Trennschnitt zu Bestand
und im Bodenbereich, absolut bündig quer.
Weitere Teilungsschnitte innerhalb des Abbruchquerschnittes
werden nicht vergütet und sind falls erf. in den EP einzurechnen.
Ausführung nur nach ausdrücklicher Freigabe der Bauleitung.
Menge: 25,000 m²

*Hinweis: BODENBELÄGE*
Hinweis:

Es werden generell alle elastischen Böden (PVC, Noppen),
Teppichböden und Parkettbeläge ausgebaut.

Fliesenbeläge und Estrich werden nur in Teilbereichen
entfernt.

**02.77 Rückbau Bodenbelag Fliesen**
Bestehende Bodenfliesenbeläge
aus keramischen Fliesen,
im Mörtelbett oder Kleber auf Estrich,
einschl. mineralische Abdichtung,
fachgerecht abschlagen und entsorgen.
Das Abbruchmaterial geht in das Eigentum des
Auftragnehmers über und ist von diesem fachgerecht zu
entsorgen.
Sockelfliesen werden als Wandfliesen abgerechnet.
Die anfallenden Transport- und Deponiekosten sind in den Einheitspreis einzukalkulieren.
Menge: 800,000 m²

**02.78 Zulage Sockelfliesen abbrechen**
Zulage zur Vorposition Bodenbelag Fliesen abbrechen
für das separate Entfernen von Hohlkehlsockeln bei
verbleibendem Fliesenbelag.

Vergützet wird der Mehraufwand für den alleinigen
Abbruch der Sockel ohne Bodenbelag
Menge: 100,000 m

**02.79 Rückbau Bodenbelag Naturstein**
Bestehende Bodenbeläge
aus Naturstein,
Platten bis 1qm Einzelgröße,
Stärke ca. 30-40 mm,
im Mörtelbett (Dickbett),
Gesamtaufbruchstärke bis 80 mm,
fachgerecht aufbrechen, trennen und getrennt entsorgen.
Das Abbruchmaterial geht in das Eigentum des
Auftragnehmers über und ist von diesem fachgerecht zu
entsorgen.
Sockelfliesen werden als Wandfliesen abgerechnet.
Die anfallenden Transport- und Deponiekosten sind in den Einheitspreis einzukalkulieren.
Menge: 100,000 m²

**02.80 Schnitte in der Vorposition herstellen**
Schnitte in den Natursteinbelägen der Vorposition
ausführen.

Schneiden senkrecht und waagerecht
zum Trennen des Belages.
Schnitte mittels Diamantsäge herstellen,
anfallendes Kühlwasser und sonstige Stoffe
aufsaugen und entsorgen.

Schutzmaßnahmen der angrenzenden Bereiche durch Abdecken gegen Beschädigungen oder Wassereinwirkung.

Schnitttiefe: Bauteilstärke bis 3-8 cm
Menge: 10,000 m

**02.81 Rückbau Bodenbelag elastisch**
Bestehende elastische Bodenbeläge (Linoleum, Kautschuk, PVC), d ca. 0,5cm, verklebt auf verschiedenen Untergründen (überwiegend Estrich)
einschl. Kleber/Spachtelung, einschl. Hohlkehl- Sockelleisten fachgerecht demontieren und entsorgen/verwerten.
Das Abbruchmaterial geht in das Eigentum des
Auftragnehmers über und ist von diesem fachgerecht zu
entsorgen.
Die anfallenden Transport- und Deponiekosten sind in den Einheitspreis einzukalkulieren.
Menge: 1600,000 m²

**02.82 Rückbau Teppichbodenbelag**
Bestehende Bodenbeläge (Schlingenware, Nadelfilz),
d ca. 1,5cm, verklebt auf verschiedenen Untergründen (überwiegend Estrich)
einschl. Kleber/Spachtelung, einschl. Sockelleisten
fachgerecht demontieren und entsorgen/verwerten.
Das Abbruchmaterial geht in das Eigentum des
Auftragnehmers über und ist von diesem fachgerecht zu
entsorgen.
Die anfallenden Transport- und Deponiekosten sind in den Einheitspreis einzukalkulieren.
Menge: 800,000 m²

**02.83 Rückbau Parkettboden**
Bestehenden Parkettboden, als schwimmend verlegtes
Fertigparkett, aus 3-lagigen Massivholzdielen mit Klick- verbindung, Dielenstärke ca. 15 - 20 mm, einschl. Unterlage
aus 5 mm Trittschalldämmmatte, verlegt auf unterschiedl.
Untergründen (Zementestrich/Gussasphalt),
einschl. Massivholz-Sockelleisten
fachgerecht demontieren und entsorgen/verwerten.
Das Abbruchmaterial geht in das Eigentum des
Auftragnehmers über und ist von diesem fachgerecht zu
entsorgen.
Die anfallenden Transport- und Deponiekosten sind in den Einheitspreis einzukalkulieren.
Menge: 75,000 m²

**02.84 Zulage Verklebung**
Zulage zum Abbruch des Parkettbodens der
Vorposition für:

Fertigparkettdielen mit dem Untergrund verklebt,
Trittschschalldämmung entfällt.
Menge: 50,000 m²

**02.85 Estrich, d bis 100 mm**
Bestehenden Estrich fachgerecht rückbauen und entsorgen.
Material beim Ausbau separieren.
Das komplette Abbruchmaterial geht in das Eigentum des
Auftragnehmers über und ist von diesem fachgerecht zu
entsorgen.
Die anfallenden Transport- und Deponiekosten sind in den Einheitspreis einzukalkulieren.

Estrich als schwimmender Estrich mit
- Estrichstärke 50 - 80 mm
- Folienabdeckung
- Dämmung 10 - 40 mm
Menge: 1100,000 m²

**02.86 Gussasphalt-Estrich, d bis 100 mm**
Abbruch von Estrichaufbauten wie in der
Vorposition beschrieben, jedoch

als Gußasphaltestrich mit Dämmung aus Teerkork
Menge: 330,000 m²

**02.87 Zulage Kleinflächen**
Zulage zum Abbruch des schwimmenden Estrichs der
Vorpositionen für Kleinflächen und Streifen.

Ausführung im verbleibenden Bestand,
Ausbau von Streifen (30 cm) und Kleinflächen.
Menge: 200,000 m²

**02.88 Schnitte in der Vorposition herstellen**
Schnitte im Estrich der Vorpositionen ausführen.

Schneiden Estrich senkrecht und waagerecht
zum Trennen des Belages.
Schnitte mittels Diamantsäge herstellen,
anfallendes Kühlwasser und sonstige Stoffe
aufsaugen und entsorgen.

Schutzmaßnahmen der angrenzenden Bereiche durch Abdecken gegen Beschädigungen oder Wassereinwirkung.

Schnitttiefe: Bauteilstärke bis 10 cm
Menge: 100,000 m

**02.89 Zulage Gussasphaltestrich belastet PAK**
Zulage zur vorbeschriebenen Position Gussasphaltestrich
für die Entsorgung Schadstoffbelasteter Materialien.

Schadstoffe

Siehe Schadstoffuntersuchung svt und Bauteilaufschlüsse.

Gebäudeteil: BT 1-4
Schadstoff:  PAK
  aus KB 2, Probe M18/M19
  Gussasphalt, PAK 50 mg/kg,
  Teerkork PAK 5.600 mg/kg

Die vorhandenen GA-Estriche mit Teerkork sind PAK-haltig und entsprechend zu entsorgen.

Transport und Entsorgung/therm.Verwertung
als gefährlicher Abfall,
nach AVV-Nr. 170303* (Kohlenteer und teerh. Produkte).

Abrechnung erfolgt nach Wiegescheinen.
Menge: 25,000 t

**02.90 Zulage Voranstrich Bodenfläche abfräsen**
Zulage zur vorbeschriebenen Position Gussasphaltestrich
für die Entsorgung Schadstoffbelasteter Materialien.

Schadstoffe

Siehe Schadstoffuntersuchung svt und Bauteilaufschlüsse.

Gebäudeteil: BT 1-4
Schadstoff:  Schwarzanstrich als Voranstrich auf Decke
Deckenfläche: ca. 330 qm

fachgerecht und rückstandslos
unter P2- Bedingungen aufnehmen,
staubfreies Abfräsen der Rückständen auf der Betonfläche
gem. BGR 128
Materialien getrennt aufzunehmen, verpacken, transportieren und ordnungsgemäß entsorgen/ verwerten.
Einschl. Bearbeitung aller Randbereiche.
Einschl. absaugen der Fräsfläche.
Einschl. Lieferung der erforderlichen Materialien und aller Transportarbeiten. Einschl. aller Entsorgungs-/Verwertungskosten.

Transport und Entsorgung/therm.Verwertung
als gefährlicher Abfall,
nach AVV-Nr. 170303* (Kohlenteer und teerhaltige Produkte).

Abrechnung erfolgt nach Wiegescheinen.
Menge: 5,000 t

**02.91 Zulage Entsorgung KMF belastet; AVV 170603***
Zulage zu den vorbeschriebenen Positionen
Estriche,
für die Entsorgung schadstoffbelasteter Materialien.

Schadstoffe

Siehe Schadstoffuntersuchung svt und Bauteilaufschlüsse.

Gebäudeteil: Bauteile 1 bis 4, UG, EG und OG
Schadstoff:  KMF
  Proben M3,

Die Mineralwolledämmungen und KMF-Platten der GK- und Systemwände wurden vor 2000 eingebaut,
sie gelten aufgrund KMF als krebserzeugend Kat. 1B
und sind entsprechend zu entsorgen.

Transport und Entsorgung
als gefährlicher Abfall, nicht recyclefähig,
nach AVV-Nr. 170603* (anderes Dämmmaterial, das aus
  gefährlichen Stoffen besteht).

Abrechnung erfolgt nach Wiegescheinen.
Menge: 3,000 t

**02.92 Zulage Entsorgung Dämmung Styropor; AVV 170604**
Zulage zu den vorbeschriebenen Positionen
Estriche,
für die Entsorgung schadstoffbelasteter Materialien.

Schadstoffe

Siehe Schadstoffuntersuchung svt und Bauteilaufschlüsse.

Gebäudeteil: Bauteile 1 bis 4,
Schadstoff:  Styroporplatten HBCD-haltig
  Proben M28, M36

Transport und Entsorgung
als Abfall, nicht recyclefähig,
nach AVV-Nr. 170604 (Dämmmaterial).

Abrechnung erfolgt nach Wiegescheinen.
Menge: 0,800 t

*Hinweis: SONSTIGES*

**02.93 Demontage Schilder**
Demontage Schilder, oder Beschilderungen o.Ä., Ausführung innerhalb des Bauwerks, Ausführung in allen Geschossen, inkl.
Aufnahme und Entsorgung aller Montage- und Abhängmaterialien,inkl. aller Befestigungsmittel.

Abmessungen:

  Schilder klein von ca. 21/15 cm
  bis gross bis ca. 42/30 cm,

Inkl. erforderliches Trennen, Reinigen, Sortieren, Zerkleinern, Konfektionieren, Verpacken, Transport zum Container, Transport zur zugelassenen Entsorgungsanlage und Entsorgung der Abfälle gemäß Vorbemerkungen "Technische Vertragsbedingungen Abfall".

Abfalleinstufung:  recycelfähig
Entsorgung:  Anlage nach Wahl AN, in  Einheitspreis einzukalkulieren.
Menge: 10,000 St

**02.94 Abbruch Gardinenleisten/Vorhangschienen**
Abbruch Gardinenleisten/Vorhangschienen, an Decke montiert,
inkl. aller Befestigungsmittel.

Einzellängen: ca. 1,00 bis ca. 3,00 m,
Breite:  bis ca. 15 cm,

Inkl. erforderliches Trennen, Reinigen, Sortieren, Zerkleinern, Konfektionieren, Verpacken, Transport zum Container, Transport zur zugelassenen Entsorgungsanlage und Entsorgung der Abfälle gemäß Vorbemerkungen "Technische Vertragsbedingungen Abfall".

Abfalleinstufung:  recycelfähig
Entsorgung:  Anlage nach Wahl AN, in  Einheitspreis einzukalkulieren.
Menge: 200,000 m

**02.95 Podest und Steigleiter abbrechen**
Abbruch einer Podestanlage mit angehängter
Steigleiter aus Stahl.
(Podest-Maße L x B, 2,50 m x 1,50 m),
Konstruktion bestehend aus Podestplattform mit Gitterrostboden und 3-seitigem Geländer,
mit Konsolen an Außenwand auf Höhe Decke
über EG befestigt und seitlich angebrachter Steigleiter
mit Rückenschutzkorb, stirnseitig am Podest und
am Austritt an zusätzlicher C-Profilstahlkonsole (L = 2,50 m)
an der Fassade befestigt
Leiterlänge gesamt ca. 5,00 m,
alle Bauteile verzinkt,
Konstruktion geschraubt und geschweißt,
Anlage komplett abbrechen, Befestigungen beseitigen.
Geräteeinsatz ist möglich,
erf. Abbruch- und Trennarbeiten ausführen,
Befestigungen am Gebäude lösen und abschneiden.
Ausführung erschütterungsarm DIN 4150,
lärmarm, Lärmpegel max. 80 dB(A).
staubarm,
Abbruchgut separieren, ggf. zerkleinern,
getrennt auf LKW des AN laden,
fördern und fachgerecht beseitigen.
Transport- und Deponiegebühren sind einzurechnen.
Ausführung: BT 4 Ost, Rückseite (Nordseite)

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Menge: 1,000 St

*Hinweis: Abbruch: Orientierende Gebäudeschadstoffuntersuchung*
02_Entkernung Bauteil 1-4 und 03_Teilabbruch Bauteil 2

Durch die svt Brandschutz Gmbh, Bereich Umwelttechnik, 96450 Coburg, wurde im Jahr 2025 eine orientierende Gebäudeschadstoffuntersuchung durchgeführt.

Der Schadstoffuntersuchungsbericht Nr. 5425010015,
1. Fortschreibung vom 18.11.2025, liegt den Ausschreibungsunterlagen als Anlage bei.

Die durchgeführten Untersuchungen haben repräsentativen
Charakter, weshalb beim Rückbau vorgefundene vergleichbare
Materialien und Bauteile aus nichtuntersuchten Gebäudeteilen
gleichermaßen eingestuft und behandelt werden können.

Beim Abbruch/Entkernung sind durch den AN die im Bericht aufgeführten schadstoffhaltigen bzw. gefährlichen Materialien und Bauteile analog den jeweils vorgegebenen Gefährdungsabschätzungen und Arbeitsschutzhinweisen auszubauen. Alle erforderlichen Schutz- und Vorsorgemaßnahmen sind in die jeweiligen Einheitspreise einzurechnen. Gleiches gilt für ggf. erf. Sonder- verpackungen etc..

Die Entsorgung von schadstoffhaltigen Abbruchmaterialien wird gemäß der vorgegebenen AVV-Nr. gesondert vergütet.

Die Entsorgung von nicht belastetem Abbruchmaterialien ist vom AN in die Abbruchkosten einzurechnen und wird nicht gesondert vergütet.

### Titel 03 Teilabbruch Bauteil 2

*Hinweis: Hinweis belastete Bauteile*
In den nachfolgend aufgeführten Bauteilen sind
belastete Baumaterialien vorhanden.

- Dachabdichtung Pultdach BT2
- Bodenbeläge

Die Dachabdichtung und die betroffenen Bodenbereiche
sind daher im Vorfeld der eigentlichen Abbrucharbeiten gesondert rückzubauen.

Alle erforderlichen Schutz- und Vorsorgemaßnahmen sind in die jeweiligen Einheitspreise einzurechnen. Gleiches gilt für ggf. erf. Sonder- verpackungen etc..

**03.1 Dachabdichtung Pultdach BT2, Abbruch**
*** Pauschalposition
Abbruch der bestehenden Dachabdichtung auf dem
Pultdach des BT 2,
einschl. Aufkantungen, Verblechungen, Rinnen, Rohren, Lüftungsdurchführungen und sonst. Aufbauten

Aufbau wie folgt:
- obere Bitumenschweißbahnschicht,
  mehrlagig, d = ca. 1,0 cm (Probe M61)
-  Dämmung aus Teerkork, d = ca. 20 mm
 PAK und BaP belastet (Probe M62)
-  bitum. Dachabdichtungslage, Dachbahn
  mehrlagig, d = ca. 2,0 cm, Asbest + PAK (Probe M63)

Dachaufbau gemäß Schadstoffuntersuchung svt,
DÖ 2, Probe M61 bis Probe M63

Traufhöhe BT 2: ca. 5,00 m ü. GOK
Fläche:  ca. 525 qm

Inkl. trennen und separieren, reinigen, sortieren, zerkleinern, konfektionieren, verpacken, transportieren und getrennt einlagern in Containern des AN aller anfallenden Stoffe.
Eine ggf. erf. Zwischenlagerung auf dem Gelände bzw. dem
Zwischenlager des AN ist einzukalkulieren.
Transport zur zugelassenen Entsorgungsanlage und Entsorgung der Abfälle inkl. aller Deponiegebühren.

Nur bei belasteten Abbruchstoffen:
Transport und Entsorgung wird gesondert vergütet.
Entsprechende Zulagen sind ausgeschrieben.
Menge: 1,000 psch

**03.2 Zulage Dachabdichtung BT 2, belastet PAK**
Zulage zur vorbeschriebenen Position für die Entsorgung Schadstoffbelasteter Materialien.

Schadstoffe

Siehe Schadstoffuntersuchung svt und Bauteilaufschlüsse.

Gebäudeteil: Flachdach
Schadstoff:  PAK
  aus DÖ 2, Probe M61, M62 und M63
  obere Bitumenbahn, PAK 24,9 mg/kg,
  Dämmung Teerkork, PAK 20.000 mg/kg,
  untere Birumenbahn., PAK 459 mg/kg,

Die mehrlagigen Bitumenabdichtungen sind PAK-haltig und entsprechend zu entsorgen.

Transport und Entsorgung/therm.Verwertung
als gefährlicher Abfall,
nach AVV-Nr. 170303* (Kohlenteer und teerh. Produkte).

Abrechnung erfolgt nach Wiegescheinen.
Menge: 30,000 t

**03.3 Zulage Dachabdichtung BT 2, Voranstrich Dachfläche**
Zulage zur vorbeschriebenen Position für die Entsorgung Schadstoffbelasteter Materialien.

Schadstoffe

Siehe Schadstoffuntersuchung svt und Bauteilaufschlüsse.

Gebäudeteil: Dachabdichtung BT 2
Schadstoff:  Schwarzanstrich als Voranstrich auf Dachdecke
Deckenfläche: ca. 525 qm

fachgerecht und rückstandslos
unter P2- Bedingungen aufnehmen,
staubfreies Abfräsen der Rückständen auf der Betonfläche
gem. BGR 128
Materialien getrennt aufzunehmen, verpacken, transportieren und ordnungsgemäß entsorgen/ verwerten.
Einschl. Bearbeitung aller Randbereiche.
Einschl. absaugen der Fräsfläche.
Einschl. Lieferung der erforderlichen Materialien und aller Transportarbeiten. Einschl. aller Entsorgungs-/Verwertungskosten.

Transport und Entsorgung/therm.Verwertung
als gefährlicher Abfall,
nach AVV-Nr. 170303* (Kohlenteer und teerhaltige Produkte).

Abrechnung erfolgt nach Wiegescheinen.
Menge: 7,000 t

**03.4 Teil-Abbruch Bauteil 2, RW 1**
*** Pauschalposition
Abbruch des MDK-Gebäudes,
als Teilabbruch von Pultdach bis UK Kellerdecke,
Außen- und Innenwänden, Vordächer, Verblechungen, Verwahrungen und Verkleidungen, Rinnen und Rohre sowie sämtliche konstruktiven Bauteile, Wandaufbauten, Innentreppen,  Außentüren,  Fenster- und Fensterbänder mit Sonnenschutz, Lichtschächte incl. Abdeckungen im KG, Abfangeträger aus Stahl und allen sonstigen Bauteilen die nicht gesondert in den vorherigen LV-Titeln erfasst wurden.

Inkl. trennen und separieren, reinigen, sortieren, zerkleinern, konfektionieren, verpacken, transportieren und getrennt einlagern in Containern des AN aller anfallenden Stoffe.
Transport zum Zwischenlager des AN und dort zur Beprobung
bereithalten. Beton- und Mauerwerksteile dürfen nur am
Zwischenlager des AN gebrochen werden und sind erst nach
erfolgter Beprobung abzutransportieren.
Transport zur zugelassenen Entsorgungsanlage und Entsorgung der Abfälle inkl. aller Deponiegebühren.

Abfalleinstufung:  recycelfähig, RW 1
Entsorgung:  Anlage nach Wahl AN

Erdarbeiten sind unter Erdarbeiten gesondert erfasst

Geschosshöhen

OG1  entfällt = Pultdach
EG1  ca. 3,10 m
UG1  ca. 2,50 m

Abmessungen

Maximal:  ca. 36,50m x 12,75m
Höhe:  ca. +5,00m bzw. 3,50m ü. Gel.
Grundflächen:  ca. 465,00 m².
Kubatur:  ca. 2.162 m³.

Schnittstelle (nur Optional bei Teilabbruch)

Schnittstelle Abbruch ist UK Kellerdecke. Es wird nur die
Remy-Decke beidseits des Flures entfernt, die Massivdecke im Flurbereich bleibt erhalten. Erf. Trennschnitte
an den Schnittstellen sind ges. ausgeschrieben.
Die Fenster im Kellergeschoss sind noch Teil der Abbruchleistung.
Lichtschächte außen an den KG-Wänden werden im Zuge
der Erdarbeiten freigelegt und sind ebenfalls mit abzubrechen.
Die Bodenbeläge im Kellergeschoss werden nicht ausgebaut
und sind zu schützen (wird ges. vergütet).

Bauweise und Konstruktion

Fundamente+Bodenplatte inkl. Beläge bleiben
KG Außen und Innenwände längs = Stampfbeton bleibt
KG Innenwände quer = Ziegelmauerwerk bleibt
KG-Decke seitl. Felder = Remydecke 25 cm = Abbruch
KG-Decke Flurbereich = Stahlbetonmassivdecke bleibt
EG-Wände außen und innen = Ziegelmauerwerk = Abbruch
EG-Decke = Ziegel-Hohlkörperdecke 15 cm = Abbruch
Dach-Wände außen = Ziegelmauerwerk = Abbruch
Dachtragwerk = Gasbetonplatten 15 cm = Abbruch

Raumprogramm mit Ausstattung (nur bei inkl. Entkernung)

entfällt

Gebäudetechnik

Im gesondertem Untertitel "Ausbau & Demontagen ELT bzw. HLS".

Schadstoffe

Schadstoffbelastete Bauteile sind gesondert erfasst und
ausgeschrieben. Siehe hierzu auch beiliegendes Gutachten
Menge: 1,000 psch

**03.5 Zulage Abbruch BT 2, Entsorgung RW 2**
Zulage zu den Vorposition für die Entsorgung von
RW Material  im Rahmen der vor genannten Position
Komplettabbruch.

Abfalleinstufung:  recycelfähig, RW 2
Entsorgung:  Anlage nach Wahl AN
Menge: 150,000 t

*Hinweis: Hinweis*
Nachfolgende Schneidearbeiten sind zeitlich
getrennt, in allen Geschossebenen
nach Erfordernis und Baufortschritt auszuführen.

Es sind alle abzubrechenden Bauteile vorab mittels
Trennschnitt von den verbleibenden Bauwerksteilen
zu trennen. Die Schnitte sind flächenbündig auszuführen.

**03.6 Sägeschnitt in MW-Wänden, 40cm, als Zulage**
Sägeschnitt in MW-Wänden als Zulage zur Vor-Pos. Abbruch Gebäude. Sägeschnitt in Wänden aus Mauerwerk, Dicke bis ca. 40cm zur fachgerechten und erschütterungsfreien Trennung der abzubrechenden von den zu erhaltenen Bauteilen im Zuge der Abbrucharbeiten soweit erforderlich ausführen. Der Schnitt ist absolut bündig mit der Außenkante des Bestandsgebäudes auszuführen.
Anfallendes Kühlwasser und sonstige Stoffe
aufsaugen und entsorgen.
Zur planmäßigen Trennung der Außenwände in allen Ebenen
Ausführung nur nach ausdrücklicher Freigabe der Bauleitung.
Menge: 10,000 m²

**03.7 Sägeschnitt in Stb-Bauteilen, 40cm, als Zulage**
Sägeschnitt in Stahlbetonbauteilen als Zulage zur Vor-Pos. Abbruch Gebäude. Sägeschnitt in Bauteilen aus Stahlbeton, Dicke bis ca 40cm zur fachgerechten und erschütterungsfreien Trennung der abzubrechenden von den zu erhaltenen Bauteilen im Zuge der Abbrucharbeiten soweit erforderlich ausführen. Der Schnitt ist absolut bündig mit der Außenkante des Bestandsgebäudes auszuführen.
Anfallendes Kühlwasser und sonstige Stoffe
aufsaugen und entsorgen.
Zur planmäßigen Trennung der Decken/Dächer in allen Ebenen
sowie Trennschnitt Bodenplatte. Ausführung beidseitig quer als
Trennschnitt zu BT 1 und BT 3.
Ausführung nur nach ausdrücklicher Freigabe der Bauleitung.
Menge: 25,000 m²

**03.8 Sägeschnitt in Stb-Bauteilen, 40cm, als Zulage**
Sägeschnitt in Stahlbetonbauteilen als Zulage zur Vor-Pos. Abbruch Gebäude. Sägeschnitt in Bauteilen aus Stahlbeton, Dicke bis ca 40cm zur fachgerechten und erschütterungsfreien Trennung der abzubrechenden von den zu erhaltenen Bauteilen im Zuge der Abbrucharbeiten soweit erforderlich ausführen. Der Schnitt ist absolut bündig mit der Außenkante des bestehenden
Unterzuges auszuführen.
Anfallendes Kühlwasser und sonstige Stoffe
aufsaugen und entsorgen.
Zur planmäßigen Trennung der Decken im KG,
Vertikalschnitt Remydecke-Flurdecke (2 x längs),
Ausführung von oben.
Ausführung nur nach ausdrücklicher Freigabe der Bauleitung.
Menge: 20,000 m²

**03.9 Sägeschnitt in Stb-Bauteilen, 40cm, als Zulage**
Sägeschnitt in Stahlbetonbauteilen als Zulage zur Vor-Pos. Abbruch Gebäude. Sägeschnitt in Bauteilen aus Stahlbeton, Dicke bis ca 40cm zur fachgerechten und erschütterungsfreien Trennung der abzubrechenden von den zu erhaltenen Bauteilen im Zuge der Abbrucharbeiten soweit erforderlich ausführen. Der Schnitt ist absolut bündig mit der bestehenden Deckenunterseite/Wandkrone
(Übergang Kellerwände zu Remydecke) auszuführen
Anfallendes Kühlwasser und sonstige Stoffe
aufsaugen und entsorgen.
Zur planmäßigen Trennung der abzubrechenden Decken von
den verbleibenden KG-Wänden im KG,
Horizontalschnitt Remydecke-Kellerwände
(2 x längs Außenwand, 4 x quer Zwischenwände)
(Außenwand, Erschwernisse infolge Unterbrechungen der Schnittführung durch Fensteröffnungen ist einzurechnen)
Ausführung nur nach ausdrücklicher Freigabe der Bauleitung.

Die notwendige prov. Deckenunterstützung wird gesondert vergütet.
Menge: 40,000 m²

**03.10 Kernbohrung herstellen D=10 cm, t bis 30cm**
Kernbohrungen in Stahlbetonbauteilen herstellen,

Arbeitsebene bis 4,00 m über FFB,
erforderliche Gerüste sind einzurechnen.

Kernbohrung herstellen,
anfallendes Bohrwasser aufsaugen und entsorgen,
vorhandene Bewehrung durchschneiden.

Bohrung waagerecht, senkrecht, geneigt
Bohrdurchmesser 10 cm.
Bohrtiefe bis 30 cm

Bohrkern ziehen, in Eigentum AN übernehmen,
fördern. laden und fachgerecht entsorgen.
Transport- und Deponiegebühren sind einzurechnen.
Mengenermittlung nach Aufmaß.

Bauteile: Wände/Decken im gesamten
 Baubereich

Ausführung: während der gesamten Bauzeit in
 mehreren Einsätzen mit
 unterschiedlicher Anzahl von
 Bohrungen
Menge: 20,000 St

**03.11 Kernbohrung herstellen D=15 cm, t bis 30cm**
Kernbohrungen in Stahlbetonbauteilen herstellen,
wie vor, jedoch:

Bohrdurchmesser  20 cm.
Bohrtiefe  bis 30 cm
Menge: 5,000 St

**03.12 Kernbohrung herstellen D=20 cm, t bis 30cm**
Kernbohrungen in Stahlbetonbauteilen herstellen
wie vor, jedoch:

Bohrdurchmesser  20 cm.
Bohrtiefe  bis 30 cm
Menge: 5,000 St

### Titel 04 Ausbau und Demontagen Elektrotechnik

*Hinweis: DEMONTAGEN*

**04.1 Ausbau ISO-Hauptverteilung**
Beschriften, Demontieren und Entsorgen

Hauptverteilung, Isolierstoffverteiler mit Einbauten wie Einspeisungen NH3, Wandlermessungen, Abgangsicherungen, LS- Automaten, Kupferschienen, Klemmen etc.

Größe ca. b/h/t: 2000/1600/400 mm,

einschl. fachgerechter Entsorgung, einschl. Transport- und Entsorgungsgebühren.
Menge: 4,000 St

**04.2 Ausbau Unterverteiler unter Putz**
Demontieren und Entsorgen

Unterverteilung, unter Putz,
Größe bis b/h/t 1000/1000/200 mm,
einschl. Kürzen der Leitungsenden,
einschl. fachgerechter Entsorgung, einschl. Transport-
und Entsorgungsgebühren.
Menge: 11,000 St

**04.3 Ausbau Unterverteiler auf Putz**
Demontieren und Entsorgen

Unterverteilung, auf Putz,
Größe bis b/h/t 1000/1000/200 mm,
einschl. Kürzen der Leitungsenden,
einschl. fachgerechter Entsorgung, einschl. Transport-
und Entsorgungsgebühren.
Menge: 18,000 St

**04.4 Ausbau Installationsgerät**
Demontieren und Entsorgen

Installationsgerät wie Schalter, Steckdosen,
Schwachstrom- Steckdosen etc. auf oder unter Putz,
Rückbau bis 2 cm unter Putzoberfläche,
einschl. fachgerechter Entsorgung, einschl. Transport-
und Entsorgungsgebühren.
Menge: 1167,000 St

**04.5 Ausbau Sondergerät**
Demontieren und Entsorgen

Sondergeräte wie

- CEE-Steckdosen
- Lautsprecher
- Läutwerke
- Druckknopfmelder
- Not-Aus-Schalter
- o.ä.

einschl. fachgerechter Entsorgung, einschl. Transport-
und Entsorgungsgebühren.
Menge: 620,000 St

**04.6 Ausbau Anbau-Leuchte**
Demontieren und Entsorgen

Deckenanbauleuchte,
Größe bis b/l= 300x1500 mm
Demontagehöhe bis max. 5 m,

einschl. fachgerechter Entsorgung, einschl. Transport-
und Entsorgungsgebühren.
Menge: 230,000 St

**04.7 Ausbau Einbau-Leuchte**
Demontieren und Entsorgen

Deckeneinbauleuchte,
Größe bis b/l= 300x1500 mm
Demontagehöhe bis max. 4 m,

einschl. fachgerechter Entsorgung, einschl. Transport-
und Entsorgungsgebühren.
Menge: 250,000 St

**04.8 Ausbau sonstige Leuchten**
Demontieren und Entsorgen

Pendelleuchten in h=4m max.

einschl. fachgerechter Entsorgung, einschl. Transport-
und Entsorgungsgebühren.
Menge: 11,000 St

**04.9 Ausbau Leitung**
Demontieren und Entsorgen

Leitungen auf Putz, in Kabelrinnen, in Trockenbauwänden
einschl. fachgerechter Entsorgung, einschl. Transport-
und Entsorgungsgebühren.
Menge: 1800,000 kg

**04.10 Ausbau Rohre**
Demontieren und Entsorgen

Elektro- Installationsrohre, auf Putz,

einschl. fachgerechter Entsorgung, einschl. Transport-
und Entsorgungsgebühren.
Menge: 50,000 m

**04.11 Ausbau Kanal bis 100/60**
Demontieren und Entsorgen

Elektro- Installationskanäle, Größen bis max. b/h=100/60 mm,
einschl. fachgerechter Entsorgung, einschl. Transport-
und Entsorgungsgebühren.
Menge: 250,000 m

**04.12 Ausbau Kanal über 100/60**
Demontieren und Entsorgen

Elektro- Installationskanäle, Größen ab b/h=100/60 mm,
einschl. fachgerechter Entsorgung, einschl. Transport-
und Entsorgungsgebühren.
Menge: 320,000 m

**04.13 Ausbau Kabelrinne**
Demontieren und Entsorgen

Kabelrinne, Metall, einschl. Wand-/ Deckenhalter,
versch. Größen, max. b/h= 400/60 mm,
einschl. fachgerechter Entsorgung, einschl. Transport-
und Entsorgungsgebühren.
Menge: 460,000 m

### Titel 05 Ausbau und Demontagen Haustechnik HLS

*Hinweis: ABWASSER-, WASSER-, GASANLAGEN*

*Hinweis*

**05.1 Anlage entleeren TW Inhalt 1500 l**
STLB-Bau 2025-04 041
Anlage/Rohrleitung entleeren, Betriebsmedium
Trinkwasser DIN
1988-200,
Anlageninhalt '1500' l.
Menge: 1,000 St

**05.2 Demontage Trinkwasserverteiler**
Trinkwasserverteiler Demontage; Länge 1000mm
10 Abgänge, Edelstahl

Armaturen der Abgänge:
Absperrarmatur 10x
Menge: 1,000 St

**05.3 Demontage Trinkwasserverteiler**
Trinkwasserverteiler Demontage; Länge 1000mm
Abgänge, Stahl verz.

Armaturen der Abgänge:
Absperrarmatur 5x
Menge: 1,000 St

**05.4 Rohrltg Formstück Befest. Stahl verz AD bis 20mm abbrechen nicht schadstoffbelastet v.Hand Stoffe laden LKW AN ges.Vergüt.Entsorg.**
*** Bezugsbeschreibung
STLB-Bau 2025-04 084
Abbruch der Rohrleitung einschl. der Form- und
Verbindungsstücke und Befestigungen, aus verzinktem
Stahl,
Außendurchmesser bis 20 mm, im Gebäude, Höhe bis 4 m,
im
Rahmen einer Totalabbruchmaßnahme, nicht
schadstoffbelastet,
Abfall ist nicht gefährlich,
Abbruch von Hand/mit handgeführten Kleingeräten, ohne
Wasserfreisetzung, aufgenommene Stoffe zur Entsorgung
sortieren, sammeln, auf LKW des AN laden,
Mengenermittlung
nach Aufmaß,
die Entsorgung wird gesondert vergütet.
Menge: 655,550 m

**05.5 Wie vor, jedoch Außendurchmesser über 20 bis 40 mm;**
*** wie Position 05.4
STLB-Bau 2025-04 084
Wie Position 01.4, jedoch:
Außendurchmesser über 20 bis 40 mm
Menge: 742,950 m

**05.6 Wie vor, jedoch Außendurchmesser über 40 bis 80 mm;**
*** wie Position 05.4
Außendurchmesser über 40 bis 80 mm
Menge: 50,100 m

**05.7 Rohrltg Formstück Befest. Kupfer AD bis 20mm abbrechen nicht schadstoffbelastet v.Hand Stoffe laden LKW AN ges.Vergüt.Entsorg.**
*** Bezugsbeschreibung
STLB-Bau 2025-04 084
Abbruch der Rohrleitung einschl. der Form- und
Verbindungsstücke und Befestigungen, aus Kupfer,
Außendurchmesser bis 20 mm, im Gebäude, Höhe bis 4 m,
im
Rahmen einer Totalabbruchmaßnahme, nicht
schadstoffbelastet,
Abfall ist nicht gefährlich,
Abbruch von Hand/mit handgeführten Kleingeräten, ohne
Wasserfreisetzung, aufgenommene Stoffe zur Entsorgung
sortieren, sammeln, auf LKW des AN laden,
Mengenermittlung
nach Aufmaß,
die Entsorgung wird gesondert vergütet.
Menge: 1101,000 m

**05.8 Wie vor, jedoch Außendurchmesser über 20 bis 40 mm;**
*** wie Position 05.7
STLB-Bau 2025-04 084
Wie Position 01.7, jedoch:
Außendurchmesser über 20 bis 40 mm
Menge: 160,600 m

**05.9 Rohrleitung Formstück Befest. dukt.Guss AD 50-90mm abbrechen nicht schadstoffbelastet v.Hand laden LKW AN ges.Vergüt.Entsorg.**
*** Bezugsbeschreibung
Abbruch der Rohrleitung einschl. der Form- und
Verbindungsstücke und Befestigungen, aus duktilem
Gusseisen, Außendurchmesser über 50 bis 90 mm, im
Gebäude, Höhe bis 4 m, im Rahmen einer
Totalabbruchmaßnahme, nicht schadstoffbelastet,
Abfall ist nicht gefährlich, ohne Wasserfreisetzung,
aufgenommene Stoffe zur Entsorgung sortieren, sammeln,
auf
LKW des AN laden, Mengenermittlung nach Aufmaß,
die Entsorgung wird gesondert vergütet.
Menge: 115,300 m

**05.10 Wie vor, jedoch Außendurchmesser über 100 bis 150 mm;**
*** wie Position 05.9
STLB-Bau 2024-10 084
Wie Position 01.9, jedoch:
Außendurchmesser über 100 bis 150 mm
Menge: 47,500 m

**05.11 Rohrltg Formstück Befest. Stahl niro AD bis 20mm abbrechen nicht schadstoffbelastet v.Hand Stoffe laden LKW AN ges.Vergüt.Entsorg.**
*** Bezugsbeschreibung
STLB-Bau 2025-04 084
Abbruch der Rohrleitung einschl. der Form- und
Verbindungsstücke und Befestigungen, aus nichtrostendem
Stahl, Außendurchmesser bis 20 mm, im Gebäude, Höhe
bis 4
m, im Rahmen einer Totalabbruchmaßnahme, nicht
schadstoffbelastet,
Abfall ist nicht gefährlich,
Abbruch von Hand/mit handgeführten Kleingeräten, ohne
Wasserfreisetzung, aufgenommene Stoffe zur Entsorgung
sortieren, sammeln, auf LKW des AN laden,
Mengenermittlung
nach Aufmaß,
die Entsorgung wird gesondert vergütet.
Menge: 157,300 m

**05.12 Wie vor, jedoch Außendurchmesser über 20 bis 40 mm;**
*** wie Position 05.11
STLB-Bau 2025-04 084
Wie Position 01.11, jedoch:
Außendurchmesser über 20 bis 40 mm
Menge: 54,600 m

**05.13 Rohrltg Formstück Befest. Kunststoff AD bis 20mm abbrechen nicht schadstoffbelastet v.Hand Stoffe laden LKW AN ges.Vergüt.Entsorg.**
*** Bezugsbeschreibung
STLB-Bau 2025-04 084
Abbruch der Rohrleitung einschl. der Form- und
Verbindungsstücke und Befestigungen, aus Kunststoff,
Außendurchmesser bis 20 mm, im Gebäude, Höhe bis 4 m,
im
Rahmen einer Totalabbruchmaßnahme, nicht
schadstoffbelastet,
Abfall ist nicht gefährlich,
Abbruch von Hand/mit handgeführten Kleingeräten, ohne
Wasserfreisetzung, aufgenommene Stoffe zur Entsorgung
sortieren, sammeln, auf LKW des AN laden,
die Entsorgung wird gesondert vergütet.
Menge: 130,400 m

**05.14 Wie vor, jedoch Außendurchmesser über 20 bis 40 mm;**
*** wie Position 05.13
STLB-Bau 2025-04 084
Wie Position 01.13, jedoch:
Außendurchmesser über 20 bis 40 mm
Menge: 109,600 m

**05.15 Wie vor, jedoch Außendurchmesser über 50 bis 90 mm;**
*** wie Position 05.13
Außendurchmesser über 80 bis 100 mm
Menge: 263,700 m

**05.16 Wie vor, jedoch Außendurchmesser über 100 bis 150 mm;**
*** wie Position 05.13
STLB-Bau 2025-04 084
Wie Position 01.13, jedoch:
Außendurchmesser über 100 bis 150 mm
Menge: 170,700 m

**05.17 Armatur Rotguss AD bis 20mm abbrechen nicht schadstoffbelastet v.Hand Stoffe laden LKW AN ges.Vergüt.Entsorg.**
*** Bezugsbeschreibung
STLB-Bau 2025-04 084
Abbruch der Armatur mit Gewindeanschluss, aus Rotguss,
Außendurchmesser bis 20 mm, im Gebäude, Höhe bis 4 m,
im
Rahmen einer Totalabbruchmaßnahme, nicht
schadstoffbelastet,
Abfall ist nicht gefährlich,
Abbruch von Hand/mit handgeführten Kleingeräten, ohne
Wasserfreisetzung, aufgenommene Stoffe zur Entsorgung
sortieren, sammeln, auf LKW des AN laden,
die Entsorgung wird gesondert vergütet.
Menge: 174,000 St

**05.18 Wie vor, jedoch Außendurchmesser über 20 bis 40 mm;**
*** wie Position 05.17
STLB-Bau 2025-04 084
Wie Position 01.17, jedoch:
Außendurchmesser über 20 bis 40 mm
Menge: 74,000 St

**05.19 WC Sanitärporzellan abbrechen nicht schadstoffbelastet H bis 410mm Ausladung 500-600mm 10-15kg v.Hand Stoffe**
STLB-Bau 2025-04 084
Abbruch WC, aus Sanitärporzellan, im Rahmen einer
Totalabbruchmaßnahme, nicht schadstoffbelastet,
Abfall ist nicht gefährlich, Höhe bis 410 mm,
Ausladung über
500 bis 600 mm, Einzelgewicht über 10 bis 15 kg,
Ausführung
innerhalb des Bauwerks, Abbruch von Hand/mit
handgeführten
Kleingeräten,
aufgenommene Stoffe sammeln, und auf der Baustelle
lagern.
Menge: 9,000 St

**05.20 Urinal Sanitärporzellan abbrechen nicht schadstoffbelastet 10-15kg v.Hand Stoffe**
STLB-Bau 2025-04 084
Abbruch Urinal, aus Sanitärporzellan, im Rahmen einer
Totalabbruchmaßnahme, nicht schadstoffbelastet,
Abfall ist nicht gefährlich, einschl. Armaturen,
Einzelgewicht
über 10 bis 15 kg, Ausführung innerhalb des Bauwerks,
Abbruch von Hand/mit handgeführten Kleingeräten,
aufgenommene Stoffe sammeln, und auf der Baustelle
lagern.
Menge: 4,000 St

**05.21 Bodenablauf Guss abbrechen nicht schadstoffbelastet v.Hand Stoffe laden LKW AN ges.Vergüt.Entsorg.**
STLB-Bau 2025-04 084
Abbruch des Bodenablaufs aus Gusseisen, im Rahmen einer
Totalabbruchmaßnahme, nicht schadstoffbelastet,
Abfall ist nicht gefährlich,
Abbruch von Hand/mit handgeführten Kleingeräten,
aufgenommene Stoffe sammeln, auf LKW des AN laden,
die Entsorgung wird gesondert vergütet.
Menge: 7,000 St

**05.22 Ausgussbecken Stahl emailliert abbrechen nicht schadstoffbelastet B 500-550mm Ausladung 350-400mm 3-4kg v.Hand Stoffe**
STLB-Bau 2025-04 084
Abbruch Ausgussbecken, aus emailliertem Stahl, im
Rahmen
einer Totalabbruchmaßnahme, nicht schadstoffbelastet,
Abfall ist nicht gefährlich, Breite über 500 bis 550
mm,
Ausladung über 350 bis 400 mm, Einzelgewicht über 3
bis 4 kg,
Ausführung innerhalb des Bauwerks, Abbruch von Hand/mit
handgeführten Kleingeräten,
aufgenommene Stoffe sammeln, und auf der Baustelle
lagern.
Menge: 3,000 St

**05.23 Duschwanne Stahl emailliert abbrechen nicht schadstoffbelastet L 750-800mm B bis 700mm 10-15kg v.Hand Stoffe**
STLB-Bau 2025-04 084
Abbruch Duschwanne, aus emailliertem Stahl, im Rahmen
einer
Totalabbruchmaßnahme, nicht schadstoffbelastet,
Abfall ist nicht gefährlich, Länge über 750 bis 800
mm, Breite
bis 700 mm, Einzelgewicht über 10 bis 15 kg, Ausführung
innerhalb des Bauwerks, Abbruch von Hand/mit
handgeführten
Kleingeräten,
aufgenommene Stoffe sammeln, und auf der Baustelle
lagern.
Menge: 1,000 St

**05.24 Waschbecken Kunststoff abbrechen nicht schadstoffbelastet B 450-500mm Ausladung 270-300mm bis 10kg v.Hand Stoffe**
STLB-Bau 2025-04 084
Abbruch Waschbecken, aus Kunststoff, im Rahmen einer
Totalabbruchmaßnahme, nicht schadstoffbelastet,
Abfall ist nicht gefährlich, Breite über 450 bis 500
mm,
Ausladung über 270 bis 300 mm, Einzelgewicht bis 10 kg,
Ausführung innerhalb des Bauwerks, Abbruch von Hand/mit
handgeführten Kleingeräten,
aufgenommene Stoffe sammeln, und auf der Baustelle
lagern.
Menge: 1,000 St

**05.25 Waschbecken Sanitärporzellan abbrechen nicht schadstoffbelastet B 600-650mm Ausladung 550-600mm 10-15kg v.Hand Stoffe**
STLB-Bau 2025-04 084
Abbruch Waschbecken, aus Sanitärporzellan, im Rahmen
einer
Totalabbruchmaßnahme, nicht schadstoffbelastet,
Abfall ist nicht gefährlich, Breite über 600 bis 650
mm,
Ausladung über 550 bis 600 mm, Einzelgewicht über 10
bis 15
kg, Ausführung innerhalb des Bauwerks, Abbruch von
Hand/mit
handgeführten Kleingeräten,
aufgenommene Stoffe sammeln, und auf der Baustelle
lagern.
Menge: 4,000 St

**05.26 Waschbecken Sanitärporzellan abbrechen nicht schadstoffbelastet B 600-650mm Ausladung 300-400mm 10-15kg v.Hand Stoffe**
STLB-Bau 2025-04 084
Abbruch Waschbecken, aus Sanitärporzellan, im Rahmen
einer
Totalabbruchmaßnahme, nicht schadstoffbelastet,
Abfall ist nicht gefährlich, Breite über 600 bis 650
mm,
Ausladung über 300 bis 400 mm, Einzelgewicht über 10
bis 15
kg, Ausführung innerhalb des Bauwerks, Abbruch von
Hand/mit
handgeführten Kleingeräten,
aufgenommene Stoffe sammeln, und auf der Baustelle
lagern.
Menge: 1,000 St

**05.27 Mediendurchführung/Ringraumdichtung abbrechen nicht schadstoffbelastet v.Hand Stoffe laden LKW AN ges.Vergüt.Entsorg.**
Abbruch einer Mediendurchführung/Ringraumdichtung aus
Metall oder Kunststoff,DN Futterrohr bis 250mm, im
Rahmen
einer Totalabbruchmaßnahme, nicht schadstoffbelastet,
Abfall ist nicht gefährlich,
Abbruch von Hand/mit handgeführten Kleingeräten,
aufgenommene Stoffe sammeln, auf LKW des AN laden,
die Entsorgung wird gesondert vergütet.
Menge: 5,000 St

**05.28 Abwasserhebeanlage abbrechen nicht schadstoffbelastet 20-50kg v.Hand Stoffe laden LKW AN ges.Vergüt.Entsorg.**
STLB-Bau 2025-04 084
Abbruch Abwasserhebeanlage, im Rahmen einer
Totalabbruchmaßnahme, nicht schadstoffbelastet,
Abfall ist nicht gefährlich, vor Ort zerlegbar,
Einzelgewicht über
20 bis 50 kg, Ausführung innerhalb des Bauwerks,
Abbruch von
Hand/mit handgeführten Kleingeräten,
aufgenommene Stoffe sammeln, auf LKW des AN laden,
die Entsorgung wird gesondert vergütet.
Menge: 3,000 St

**05.29 Tank/Behälter Stahl niro WD außen 3mm Abwasser/Fäkalien abbrechen nicht schadstoffbelastet v.Hand Stoffe laden LKW AN ges.Vergüt.Entsorg.**
Abbruch Tank/Behälter, aus nichtrostendem Stahl,
einwandig,
Wanddicke außen 3 mm, genutzt für Abwasser/Fäkalien, im
Rahmen einer Totalabbruchmaßnahme, nicht
schadstoffbelastet,
Abfall ist nicht gefährlich,
Inhalt/Volumen Behälter mind. '30' l, Ausführung
innerhalb des
Bauwerks, Arbeitshöhe bis 2 m, vor Ort zerlegbar,
Abbruch von
Hand/mit handgeführten Kleingeräten,
aufgenommene Stoffe sammeln, in vom AN gestellten
Behälter
lagern, Behältergröße über 5 bis 7 m3, auf LKW des AN
laden,
die Entsorgung wird gesondert vergütet.
Menge: 1,000 St

*Hinweis: Offene Grundleitungsanschlüsse sind mit Enddeckeln zu*
Offene Grundleitungsanschlüsse sind mit Enddeckeln zu
verschließen und zu kennzeichnen und zu sichern.

**05.30 Enddeckel DN100**
Enddeckel, für Abwasserleitung aus Kunststoff,
DN 100.
Menge: 10,000 St

*Hinweis: Offene Trinkwasseranschlüsse nach Absperrventilen zum*
Offene Trinkwasseranschlüsse nach Absperrventilen zum
Hauptnetz sind mit Stopfen zu verschließen und zu
kennzeichnen und zu sichern.

**05.31 Stopfen Rotguss Gewindeverbindung TW AD 60,3mm**
STLB-Bau 2025-04 042
Stopfen mit Rand aus Rotguss, Gewindeverbindung, für
Rohrleitung aus mittelschwerem Stahlgewinderohr DIN EN
10255, nahtlos, für Trinkwasser kalt DIN 1988-200,
Außendurchmesser 60,3 mm.
Menge: 1,000 St

*Hinweis*

*Hinweis: WÄRMEVERSORGUNGSANLAGEN*

*Hinweis*

**05.32 Anlage entleeren Heizungswasser Inhalt 3500 l**
STLB-Bau 2025-04 041
Anlage/Rohrleitung entleeren, Betriebsmedium
Heizungswasser,
Anlageninhalt '3500' l.
Menge: 1,000 St

**05.33 Absaugen Kältem. R410A**
Absaugen und Entsorgung von Kältemittel R 410A (GWP
2088),
Entsorgung wird nicht gesondert vergütet
Menge: 80,000 kg

**05.34 Absaugen Kältem. R22**
Absaugen und Entsorgung von Kältemittel R 22.
Entsorgung wird nicht geondert vergütet
Menge: 13,000 kg

**05.35 Demontage Heizungsverteiler gedämmt**
Heizungsverteiler Demontage; gedämmt
Abmessungen: Länge 3200 Höhe 300 Tiefe 300,
inkl. 9 Abgänge mit einer Länge von 1600 pro Abgang,
inkl. Blechummantelung,
Durchmesser der Abgänge: 3xDN80-DN100, 6xDN32-DN40

Armaturen der Abgänge:
Pumpen 7x
Absperrarmatur 17x
Ventile mit Stellmotor 5x
Schmutzfänger 1x
Menge: 1,000 St

**05.36 Demontage Heizungsverteiler gedämmt**
Heizungsverteiler Demontage; gedämmt
Abmessungen: Länge 3200 Höhe 300 Tiefe 300,
inkl.9 Zugänge mit einer Länge von 1600 pro Abgang,
inkl. Blechummantelung,
Durchmesser der Zugänge: 3xDN80-DN100, 6xDN32-DN40

Armaturen der Abgänge:
Pumpen 1x
Ventile 16x
Schmutzfänger 7x
Menge: 1,000 St

**05.37 Demontage Fernwärme-Übergabestation**
Fernwärme-Übergabestation Demontage, gedämmt
Wärmetauscher Höhe 1400 und Durchmesser 400, inklusive
zweier Leitungen mit DN 80 gedämmt, inklusive Armaturen
inklusive vorheriger Außerbetriebsetzung und
Absperrung des
Fernwärmeanschlusses
Menge: 1,000 St

**05.38 Demontage Heizungsverteiler gedämmt**
Heizungsverteiler Demontage; gedämmt
Abmessungen: Länge 1900 Höhe 230 Tiefe 230,
inklu.9 Abgänge mit einer Länge von 2000 pro Abgang,
inkl. Blechummantelung,
Durchmesser der Abgänge: 3xDN32-DN65

Armaturen der Abgänge:
Pumpen 3x
Ventile 4x
Absperrarmatur 8x
Menge: 1,000 St

**05.39 Demontage Heizungsverteiler gedämmt**
Heizungsverteiler Demontage; gedämmt
Abmessungen: Länge 1650 Höhe 230 Tiefe 30230,
inkl.5 Zugänge mit einer Länge von 2000 pro Abgang,
inkl. Blechummantelung,
Durchmesser der Zugänge: 3xDN32-DN65

Armaturen der Abgänge:
Absperrarmatur 10x
Menge: 1,000 St

**05.40 Rohrltg Formstück Befest. Stahl AD bis 20mm abbrechen nicht schadstoffbelastet v.Hand Stoffe laden LKW AN ges.Vergüt.Entsorg.**
*** Bezugsbeschreibung
STLB-Bau 2025-04 084
Abbruch der Rohrleitung einschl. der Form- und
Verbindungsstücke und Befestigungen, aus Stahl,
Außendurchmesser bis 20 mm, im Gebäude, Höhe bis 4 m,
mit
Dämmung, Abbruch der Dämmung wird gesondert vergütet,
im
Rahmen einer Totalabbruchmaßnahme, nicht
schadstoffbelastet,
Abfall ist nicht gefährlich,
Abbruch von Hand/mit handgeführten Kleingeräten, ohne
Wasserfreisetzung, aufgenommene Stoffe zur Entsorgung
sortieren, sammeln, auf LKW des AN laden,
Mengenermittlung
nach Aufmaß,
die Entsorgung wird gesondert vergütet.
Menge: 426,500 m

**05.41 Wie vor, jedoch Außendurchmesser über 20 bis 40 mm;**
*** wie Position 05.40
STLB-Bau 2025-04 084
Wie Position 02.9, jedoch:
Außendurchmesser über 20 bis 40 mm
Menge: 1139,480 m

**05.42 Wie vor, jedoch Außendurchmesser über 40 bis 80 mm;**
*** wie Position 05.40
Außendurchmesser über 40 bis 80 mm
Menge: 496,700 m

**05.43 Armatur Messing AD bis 20mm abbrechen nicht schadstoffbelastet v.Hand Stoffe laden LKW AN ges.Vergüt.Entsorg.**
*** Bezugsbeschreibung
STLB-Bau 2025-04 084
Abbruch der Armatur mit Gewindeanschluss, aus Messing,
Außendurchmesser bis 20 mm, im Gebäude, Höhe bis 4 m,
im
Rahmen einer Totalabbruchmaßnahme, nicht
schadstoffbelastet,
Abfall ist nicht gefährlich,
Abbruch von Hand/mit handgeführten Kleingeräten, ohne
Wasserfreisetzung, aufgenommene Stoffe zur Entsorgung
sortieren, sammeln, auf LKW des AN laden,
die Entsorgung wird gesondert vergütet.
Menge: 372,000 St

**05.44 Wie vor, jedoch Außendurchmesser über 20 bis 40 mm;**
*** wie Position 05.43
STLB-Bau 2025-04 084
Wie Position 02.12, jedoch:
Außendurchmesser über 20 bis 40 mm
Menge: 33,000 St

**05.45 Heizkörper Stahl abbrechen nicht schadstoffbelastet H 600-650mm T 75-100mm L 1900-2000mm 20-50kg v.Hand Stoffe laden LKW AN ges.Vergüt.Entsorg.**
*** Bezugsbeschreibung
Abbruch Heizkörper, aus Stahl, im Rahmen einer
Totalabbruchmaßnahme, nicht schadstoffbelastet,
Abfall ist nicht gefährlich, einschl. Entleerung,
Bauhöhe über
600 bis 650 mm, Bautiefe über 75 bis 100 mm, Baulänge
über
1900 bis 2000 mm, Einzelgewicht über 20 bis 50 kg,
Ausführung innerhalb des Bauwerks, Arbeitshöhe bis 2 m,
Abbruch von Hand/mit handgeführten Kleingeräten, ohne
Wasserfreisetzung, aufgenommene Stoffe zur Entsorgung
sortieren, sammeln, auf LKW des AN laden,
die Entsorgung wird gesondert vergütet.
Menge: 12,000 St

**05.46 Wie vor, jedoch Bautiefe über 50 bis 75 mm; Baulänge über 1700 bis 1800 mm;**
*** wie Position 05.45
STLB-Bau 2025-04 084
Wie Position 02.14, jedoch:
Bautiefe über 50 bis 75 mm
Baulänge über 1700 bis 1800 mm
Menge: 2,000 St

**05.47 Wie vor, jedoch Bautiefe über 100 bis 150 mm; Baulänge über 1000 bis 1100 mm;**
*** wie Position 05.45
STLB-Bau 2025-04 084
Wie Position 02.14, jedoch:
Bautiefe über 100 bis 150 mm
Baulänge über 1000 bis 1100 mm
Menge: 10,000 St

**05.48 Wie vor, jedoch Bautiefe über 150 bis 175 mm; Baulänge über 1500 bis 1750 mm;**
*** wie Position 05.45
STLB-Bau 2025-04 084
Wie Position 02.14, jedoch:
Bautiefe über 150 bis 175 mm
Baulänge über 1500 bis 1750 mm
Menge: 4,000 St

**05.49 Wie vor, jedoch Bautiefe über 175 bis 200 mm; Baulänge über 600 bis 650 mm;**
*** wie Position 05.45
STLB-Bau 2025-04 084
Wie Position 02.14, jedoch:
Bautiefe über 175 bis 200 mm
Baulänge über 600 bis 650 mm
Menge: 1,000 St

**05.50 Wie vor, jedoch Bautiefe über 175 bis 200 mm; Baulänge über 2900 bis 3000 mm;**
*** wie Position 05.45
STLB-Bau 2025-04 084
Wie Position 02.14, jedoch:
Bautiefe über 175 bis 200 mm
Baulänge über 2900 bis 3000 mm
Menge: 2,000 St

**05.51 Wie vor, jedoch Bauhöhe bis 200 mm; Bautiefe über 30 bis 50 mm; Baulänge über 3500 bis 4000 mm;**
*** wie Position 05.45
STLB-Bau 2025-04 084
Wie Position 02.14, jedoch:
Bauhöhe bis 200 mm
Bautiefe über 30 bis 50 mm
Baulänge über 3500 bis 4000 mm
Menge: 10,000 St

**05.52 Wie vor, jedoch Bauhöhe bis 200 mm; Bautiefe über 30 bis 50 mm; Baulänge über 2900 bis 3000 mm;**
*** wie Position 05.45
STLB-Bau 2025-04 084
Wie Position 02.14, jedoch:
Bauhöhe bis 200 mm
Bautiefe über 30 bis 50 mm
Baulänge über 2900 bis 3000 mm
Menge: 1,000 St

**05.53 Wie vor, jedoch Bauhöhe über 250 bis 300 mm; Bautiefe bis 30 mm; Baulänge über 2900 bis 3000 mm;**
*** wie Position 05.45
STLB-Bau 2025-04 084
Wie Position 02.14, jedoch:
Bauhöhe über 250 bis 300 mm
Bautiefe bis 30 mm
Baulänge über 2900 bis 3000 mm
Menge: 1,000 St

**05.54 Wie vor, jedoch Bauhöhe über 400 bis 450 mm; Bautiefe bis 30 mm; Baulänge über 4500 bis 5000 mm;**
*** wie Position 05.45
STLB-Bau 2025-04 084
Wie Position 02.14, jedoch:
Bauhöhe über 400 bis 450 mm
Bautiefe bis 30 mm
Baulänge über 4500 bis 5000 mm
Menge: 1,000 St

**05.55 Wie vor, jedoch Bauhöhe über 400 bis 450 mm; Bautiefe über 225 bis 250 mm; Baulänge über 2800 bis 2900 mm;**
*** wie Position 05.45
STLB-Bau 2025-04 084
Wie Position 02.14, jedoch:
Bauhöhe über 400 bis 450 mm
Bautiefe über 225 bis 250 mm
Baulänge über 2800 bis 2900 mm
Menge: 2,000 St

**05.56 Wie vor, jedoch Bauhöhe über 400 bis 450 mm; Bautiefe über 175 bis 200 mm; Baulänge über 1100 bis 1200 mm;**
*** wie Position 05.45
STLB-Bau 2025-04 084
Wie Position 02.14, jedoch:
Bauhöhe über 400 bis 450 mm
Bautiefe über 175 bis 200 mm
Baulänge über 1100 bis 1200 mm
Menge: 10,000 St

**05.57 Wie vor, jedoch Bauhöhe über 400 bis 450 mm; Bautiefe über 175 bis 200 mm; Baulänge über 2000 bis 2100 mm;**
*** wie Position 05.45
STLB-Bau 2025-04 084
Wie Position 02.14, jedoch:
Bauhöhe über 400 bis 450 mm
Bautiefe über 175 bis 200 mm
Baulänge über 2000 bis 2100 mm
Menge: 1,000 St

**05.58 Wie vor, jedoch Bauhöhe über 550 bis 600 mm; Bautiefe über 30 bis 50 mm; Baulänge über 1700 bis 1800 mm;**
*** wie Position 05.45
STLB-Bau 2025-04 084
Wie Position 02.14, jedoch:
Bauhöhe über 550 bis 600 mm
Bautiefe über 30 bis 50 mm
Baulänge über 1700 bis 1800 mm
Menge: 1,000 St

**05.59 Wie vor, jedoch Bauhöhe über 550 bis 600 mm; Bautiefe über 50 bis 75 mm; Baulänge über 1700 bis 1800 mm;**
*** wie Position 05.45
STLB-Bau 2025-04 084
Wie Position 02.14, jedoch:
Bauhöhe über 550 bis 600 mm
Bautiefe über 50 bis 75 mm
Baulänge über 1700 bis 1800 mm
Menge: 3,000 St

**05.60 Wie vor, jedoch Bauhöhe über 550 bis 600 mm; Bautiefe über 30 bis 50 mm; Baulänge über 2400 bis 2500 mm;**
*** wie Position 05.45
STLB-Bau 2025-04 084
Wie Position 02.14, jedoch:
Bauhöhe über 550 bis 600 mm
Bautiefe über 30 bis 50 mm
Baulänge über 2400 bis 2500 mm
Menge: 4,000 St

**05.61 Wie vor, jedoch Bauhöhe über 550 bis 600 mm; Bautiefe über 30 bis 50 mm; Baulänge über 1750 bis 2000 mm;**
*** wie Position 05.45
STLB-Bau 2025-04 084
Wie Position 02.14, jedoch:
Bauhöhe über 550 bis 600 mm
Bautiefe über 30 bis 50 mm
Baulänge über 1750 bis 2000 mm
Menge: 9,000 St

**05.62 Wie vor, jedoch Bauhöhe über 550 bis 600 mm; Bautiefe über 100 bis 150 mm; Baulänge über 2400 bis 2500 mm;**
*** wie Position 05.45
STLB-Bau 2025-04 084
Wie Position 02.14, jedoch:
Bauhöhe über 550 bis 600 mm
Bautiefe über 100 bis 150 mm
Baulänge über 2400 bis 2500 mm
Menge: 2,000 St

**05.63 Wie vor, jedoch Bauhöhe über 550 bis 600 mm; Baulänge über 700 bis 7**
*** wie Position 05.45
STLB-Bau 2025-04 084
Wie Position 02.14, jedoch:
Bauhöhe über 550 bis 600 mm
Baulänge über 700 bis 750 mm
Menge: 1,000 St

**05.64 Wie vor, jedoch Bauhöhe über 550 bis 600 mm; Bautiefe über 30 bis 50 mm; Baulänge über 1800 bis 1900 mm;**
*** wie Position 05.45
STLB-Bau 2025-04 084
Wie Position 02.14, jedoch:
Bauhöhe über 550 bis 600 mm
Bautiefe über 30 bis 50 mm
Baulänge über 1800 bis 1900 mm
Menge: 6,000 St

**05.65 Wie vor, jedoch Bauhöhe über 550 bis 600 mm; Bautiefe bis 30 mm; Baulänge über 2000 bis 2100 mm;**
*** wie Position 05.45
STLB-Bau 2025-04 084
Wie Position 02.14, jedoch:
Bauhöhe über 550 bis 600 mm
Bautiefe bis 30 mm
Baulänge über 2000 bis 2100 mm
Menge: 1,000 St

**05.66 Wie vor, jedoch Bauhöhe über 550 bis 600 mm; Bautiefe über 50 bis 75 mm; Baulänge über 2000 bis 2100 mm;**
*** wie Position 05.45
STLB-Bau 2025-04 084
Wie Position 02.14, jedoch:
Bauhöhe über 550 bis 600 mm
Bautiefe über 50 bis 75 mm
Baulänge über 2000 bis 2100 mm
Menge: 12,000 St

**05.67 Wie vor, jedoch Bauhöhe über 650 bis 700 mm; Bautiefe über 175 bis 200 mm; Baulänge über 650 bis 700 mm;**
*** wie Position 05.45
STLB-Bau 2025-04 084
Wie Position 02.14, jedoch:
Bauhöhe über 650 bis 700 mm
Bautiefe über 175 bis 200 mm
Baulänge über 650 bis 700 mm
Menge: 61,000 St

**05.68 Wie vor, jedoch Bauhöhe über 700 bis 750 mm; Bautiefe über 125 bis 150 mm; Baulänge über 750 bis 800 mm;**
*** wie Position 05.45
STLB-Bau 2025-04 084
Wie Position 02.14, jedoch:
Bauhöhe über 700 bis 750 mm
Bautiefe über 125 bis 150 mm
Baulänge über 750 bis 800 mm
Menge: 69,000 St

**05.69 Wie vor, jedoch Bauhöhe über 650 bis 700 mm; Bautiefe über 125 bis 150 mm; Baulänge über 2200 bis 2300 mm.**
*** wie Position 05.45
STLB-Bau 2025-04 084
Wie Position 02.14, jedoch:
Bauhöhe über 650 bis 700 mm
Bautiefe über 125 bis 150 mm
Baulänge über 2200 bis 2300 mm
Einzelgewicht über 50 bis 100 kg
Menge: 1,000 St

**05.70 Wie vor, jedoch Bauhöhe über 650 bis 700 mm; Bautiefe über 250 bis 275 mm; Baulänge über 1200 bis 1300 mm;**
*** wie Position 05.45
STLB-Bau 2025-04 084
Wie Position 02.14, jedoch:
Bauhöhe über 650 bis 700 mm
Bautiefe über 250 bis 275 mm
Baulänge über 1200 bis 1300 mm
Menge: 1,000 St

**05.71 Wie vor, jedoch Bauhöhe über 650 bis 700 mm; Bautiefe bis 30 mm; Baulänge über 3000 bis 3500 mm;**
*** wie Position 05.45
STLB-Bau 2025-04 084
Wie Position 02.14, jedoch:
Bauhöhe über 650 bis 700 mm
Bautiefe bis 30 mm
Baulänge über 3000 bis 3500 mm
Menge: 4,000 St

**05.72 Wie vor, jedoch Bauhöhe über 650 bis 700 mm; Bautiefe über 250 bis 275 mm; Baulänge über 1000 bis 1100 mm;**
*** wie Position 05.45
STLB-Bau 2025-04 084
Wie Position 02.14, jedoch:
Bauhöhe über 650 bis 700 mm
Bautiefe über 250 bis 275 mm
Baulänge über 1000 bis 1100 mm
Menge: 2,000 St

**05.73 Wie vor, jedoch Baulänge über 700 bis 750 mm;**
*** wie Position 05.45
STLB-Bau 2025-04 084
Wie Position 02.14, jedoch:
Baulänge über 700 bis 750 mm
Menge: 1,000 St

**05.74 Wie vor, jedoch Bauhöhe über 700 bis 750 mm; Bautiefe über 200 bis 225 mm; Baulänge über 1600 bis 1700 mm;**
*** wie Position 05.45
STLB-Bau 2025-04 084
Wie Position 02.14, jedoch:
Bauhöhe über 700 bis 750 mm
Bautiefe über 200 bis 225 mm
Baulänge über 1600 bis 1700 mm
Menge: 1,000 St

**05.75 Wie vor, jedoch Bauhöhe über 750 bis 800 mm; Bautiefe über 175 bis 200 mm; Baulänge über 950 bis 1000 mm;**
*** wie Position 05.45
STLB-Bau 2025-04 084
Wie Position 02.14, jedoch:
Bauhöhe über 750 bis 800 mm
Bautiefe über 175 bis 200 mm
Baulänge über 950 bis 1000 mm
Menge: 1,000 St

**05.76 Wie vor, jedoch Bauhöhe über 750 bis 800 mm; Bautiefe über 125 bis 150 mm; Baulänge über 1500 bis 1600 mm;**
*** wie Position 05.45
STLB-Bau 2025-04 084
Wie Position 02.14, jedoch:
Bauhöhe über 750 bis 800 mm
Bautiefe über 125 bis 150 mm
Baulänge über 1500 bis 1600 mm
Menge: 1,000 St

**05.77 Wie vor, jedoch Bauhöhe über 850 bis 900 mm; Baulänge über 650 bis 700 mm;**
*** wie Position 05.45
STLB-Bau 2025-04 084
Wie Position 02.14, jedoch:
Bauhöhe über 850 bis 900 mm
Baulänge über 650 bis 700 mm
Menge: 4,000 St

**05.78 Wie vor, jedoch Bauhöhe über 900 bis 950 mm; Bautiefe über 50 bis 75 mm; Baulänge über 750 bis 800 mm;**
*** wie Position 05.45
STLB-Bau 2025-04 084
Wie Position 02.14, jedoch:
Bauhöhe über 900 bis 950 mm
Bautiefe über 50 bis 75 mm
Baulänge über 750 bis 800 mm
Menge: 2,000 St

**05.79 Wie vor, jedoch Bauhöhe über 950 bis 1000 mm; Bautiefe über 150 bis 175 mm; Baulänge über 1400 bis 1500 mm;**
*** wie Position 05.45
STLB-Bau 2025-04 084
Wie Position 02.14, jedoch:
Bauhöhe über 950 bis 1000 mm
Bautiefe über 150 bis 175 mm
Baulänge über 1400 bis 1500 mm
Menge: 1,000 St

**05.80 Wie vor, jedoch Bauhöhe über 950 bis 1000 mm; Bautiefe über 30 bis 50 mm; Baulänge über 1000 bis 1100 mm;**
*** wie Position 05.45
STLB-Bau 2025-04 084
Wie Position 02.14, jedoch:
Bauhöhe über 950 bis 1000 mm
Bautiefe über 30 bis 50 mm
Baulänge über 1000 bis 1100 mm
Menge: 1,000 St

**05.81 Wie vor, jedoch Bauhöhe über 950 bis 1000 mm; Bautiefe über 30 bis 50 mm; Baulänge über 750 bis 800 mm;**
*** wie Position 05.45
STLB-Bau 2025-04 084
Wie Position 02.14, jedoch:
Bauhöhe über 950 bis 1000 mm
Bautiefe über 30 bis 50 mm
Baulänge über 750 bis 800 mm
Menge: 1,000 St

**05.82 Wie vor, jedoch Bauhöhe über 1000 bis 1100 mm; Bautiefe über 225 bis 250 mm; Baulänge über 1100 bis 1200 mm;**
*** wie Position 05.45
STLB-Bau 2025-04 084
Wie Position 02.14, jedoch:
Bauhöhe über 1000 bis 1100 mm
Bautiefe über 225 bis 250 mm
Baulänge über 1100 bis 1200 mm
Menge: 1,000 St

**05.83 Wie vor, jedoch Bauhöhe über 1000 bis 1100 mm; Bautiefe über 50 bis 75 mm; Baulänge über 1000 bis 1100 mm;**
*** wie Position 05.45
STLB-Bau 2025-04 084
Wie Position 02.14, jedoch:
Bauhöhe über 1000 bis 1100 mm
Bautiefe über 50 bis 75 mm
Baulänge über 1000 bis 1100 mm
Menge: 1,000 St

**05.84 Wie vor, jedoch Bauhöhe über 1000 bis 1100 mm; Bautiefe über 275 bis 300 mm; Baulänge über 1200 bis 1300 mm;**
*** wie Position 05.45
STLB-Bau 2025-04 084
Wie Position 02.14, jedoch:
Bauhöhe über 1000 bis 1100 mm
Bautiefe über 275 bis 300 mm
Baulänge über 1200 bis 1300 mm
Menge: 3,000 St

**05.85 Wie vor, jedoch Bauhöhe über 1000 bis 1100 mm; Bautiefe über 175 bis 200 mm; Baulänge über 500 bis 550 mm;**
*** wie Position 05.45
STLB-Bau 2025-04 084
Wie Position 02.14, jedoch:
Bauhöhe über 1000 bis 1100 mm
Bautiefe über 175 bis 200 mm
Baulänge über 500 bis 550 mm
Menge: 4,000 St

**05.86 Multisplit-Innengerät nicht schadstoffbelastet abbrechen v.Hand Stoffe laden LKW AN ges.Vergüt.Entsorg.**
STLB-Bau 2025-04 084
Abbruch des Multisplit-Innengerätes, Gehäuse
Innengerät aus
Kunststoff, mit Luftfilter aus Naturfaser und
Kunststoff, Rahmen
aus Kunststoff, nicht schadstoffbelastet,
Abfall ist nicht gefährlich, Einzelgewicht über 20 bis
50 kg, im
Rahmen einer Totalabbruchmaßnahme, Ausführung innerhalb
des Bauwerks,
Arbeitshöhe
bis 3,5 m über der Standfläche des hierfür
erforderlichen
Gerüstes, vor Ort nicht zerlegbar, Abbruch von Hand/mit
handgeführten Kleingeräten,
aufgenommene Stoffe sammeln, in vom AN gestellten
Behälter
lagern, Behältergröße über 5 bis 7 m3, auf LKW des AN
laden,
die Entsorgung wird gesondert vergütet.
Menge: 56,000 St

**05.87 Multisplit-Außengerät nicht schadstoffbelastet abbrechen v.Hand Stoffe laden LKW AN ges.Vergüt.Entsorg.**
*** Bezugsbeschreibung
Abbruch des Multisplit-Außengerätes, Kältemittel R401A,
Gehäuse Außengerät aus verzinktem Stahl, beschichtet,
mit
Kälteerzeuger, nicht schadstoffbelastet,
Abfall ist nicht gefährlich, Einzelgewicht über 50 bis
100 kg, im
Rahmen einer Totalabbruchmaßnahme, Ausführung im
Freien,
Arbeitshöhe
bis 3,5 m über der Standfläche des hierfür
erforderlichen
Gerüstes, vor Ort nicht zerlegbar, Abbruch von Hand/mit
handgeführten Kleingeräten,inkl. Entleerung
Kältemittel,
aufgenommene Stoffe sammeln, in vom AN gestellten
Behälter
lagern, Behältergröße über 5 bis 7 m3, auf LKW des AN
laden,
die Entsorgung wird gesondert vergütet.
Menge: 2,000 St

**05.88 Wie vor, jedoch Einzelgewicht über 20 bis 50 kg;**
*** wie Position 05.87
STLB-Bau 2025-04 084
Wie Position 02.56, jedoch:
Einzelgewicht über 20 bis 50 kg
Menge: 1,000 St

**05.89 Wie vor, jedoch Einzelgewicht über 150 bis 250 kg; Kältemittel R22**
*** wie Position 05.87
Einzelgewicht über 150 bis 250 kg
Kältemittel R22,
Menge: 1,000 St

**05.90 Wie vor, jedoch Einzelgewicht über 250 bis 500 kg;**
*** wie Position 05.87
STLB-Bau 2025-04 084
Wie Position 02.56, jedoch:
Einzelgewicht über 250 bis 500 kg
Menge: 5,000 St

**05.91 Ausdehnungsgefäß 300-400l abbrechen nicht schadstoffbelastet v.Hand Stoffe laden LKW AN ges.Vergüt.Entsorg.**
STLB-Bau 2025-04 084
Abbruch Ausdehnungsgefäß, aus Stahl, für
Heizungswasser,
geschlossene Bauart, Volumen über 300 bis 400 l, im
Rahmen
einer Totalabbruchmaßnahme, nicht schadstoffbelastet,
Abfall ist nicht gefährlich, vor Ort zerlegbar,
Ausführung
innerhalb des Bauwerks,
Arbeitshöhe
bis 3,5 m über der Standfläche des hierfür
erforderlichen
Gerüstes, Abbruch von Hand/mit handgeführten
Kleingeräten,
aufgenommene Stoffe sammeln, auf LKW des AN laden,
die Entsorgung wird gesondert vergütet.
Menge: 2,000 St

**05.92 Warmwasserspeicher Stahl verz außen Kunststoff abbrechen nicht schadstoffbelastet 200l 50-100kg v.Hand Stoffe**
STLB-Bau 2025-04 084
Abbruch Warmwasserspeicher, aus verzinktem Stahl,
Außenmantel aus Kunststoff, im Rahmen einer
Totalabbruchmaßnahme, nicht schadstoffbelastet,
Abfall ist nicht gefährlich, Speichervolumen 200 l,
Einzelgewicht
über 50 bis 100 kg, Ausführung innerhalb des Bauwerks,
Abbruch von Hand/mit handgeführten Kleingeräten,
aufgenommene Stoffe sammeln, und auf der Baustelle
lagern.
Menge: 1,000 St

**05.93 Warmwasserspeicher Stahl verz außen Kunststoff abbrechen nicht schadstoffbelastet 500l 50-100kg v.Hand Stoffe**
STLB-Bau 2025-04 084
Abbruch Warmwasserspeicher, aus verzinktem Stahl,
Außenmantel aus Kunststoff, im Rahmen einer
Totalabbruchmaßnahme, nicht schadstoffbelastet,
Abfall ist nicht gefährlich, Speichervolumen 500 l,
Einzelgewicht
über 50 bis 100 kg, Ausführung innerhalb des Bauwerks,
Abbruch von Hand/mit handgeführten Kleingeräten,
aufgenommene Stoffe sammeln, und auf der Baustelle
lagern.
Menge: 1,000 St

**05.94 Tank/Behälter Stahl WD außen 4mm Wasser abbrechen nicht schadstoffbelastet v.Hand Stoffe laden LKW AG ges.Vergüt.Entsorg.**
Abbruch Tank/Behälter, aus verzinktem Stahl, einwandig,
Wanddicke außen 4 mm, genutzt für Wasser, im Rahmen
einer
Totalabbruchmaßnahme, nicht schadstoffbelastet,
Abfall ist nicht gefährlich,
Inhalt/Volumen Behälter bis '40' l, Ausführung
innerhalb des
Bauwerks, Arbeitshöhe bis 4 m, vor Ort zerlegbar,
Abbruch von
Hand/mit handgeführten Kleingeräten,
aufgenommene Stoffe sammeln, in vom AG gestellten
Behälter
lagern, Behältergröße über 5 bis 7 m3, auf LKW des AG
laden,
die Entsorgung wird gesondert vergütet.
Menge: 1,000 St

**05.95 Tank/Behälter Stahl verz WD außen 3mm abbrechen nicht schadstoffbelastet v.Hand Stoffe laden LKW AN ges.Vergüt.Entsorg.**
Abbruch Tank/Behälter, aus verzinktem Stahl, einwandig,
Wanddicke außen 3 mm, im Rahmen einer
Totalabbruchmaßnahme, nicht schadstoffbelastet,
Abfall ist nicht gefährlich,
Inhalt/Volumen Behälter mind. '300' l, Ausführung
innerhalb des
Bauwerks, Arbeitshöhe bis 2 m, vor Ort zerlegbar,
Abbruch von
Hand/mit handgeführten Kleingeräten,
aufgenommene Stoffe sammeln, in vom AN gestellten
Behälter
lagern, Behältergröße über 5 bis 7 m3, auf LKW des AN
laden,
die Entsorgung wird gesondert vergütet.
Menge: 1,000 St

*Hinweis*

*Hinweis: RAUMLUFTTECHNISCHE ANLAGEN*

*Hinweis*

**05.96 Demontage zentrales Lüftungsgerät 1**
Abbruch Lüftungsgerät;
1. Allgemeine Beschreibung der Demontagearbeiten

Die Demontage umfasst den geordneten Rückbau eines
zentralen Lüftungsgeräts inklusive aller zugehörigen
Bauteile.
Dabei sind folgende Arbeiten auszuführen:
 Fachgerechte Trennung und Ausbau der
Lüftungskomponenten
 Sicherstellung der statischen Integrität
angrenzender Bauteile
 Transport und fachgerechte Entsorgung der Bauteile

2. Technische Angaben des Lüftungsgeräts
 Standort: Lüftungszentrale Kellergeschoss
 Gewicht der einzelnen Segmente unter 1t.

3. Ablauf der Demontage
3.1. Vorbereitung
 Abschaltung und Entleerung der wasserführenden Teile
der
Lüftungsanlage gemäß VDE- und VDI-Vorschriften

3.2. Zerlegung in Einzelsegmente

3.4. Transport und Hebemittel
 Einsatz von:
 Hubwagen oder für den Transport innerhalb des
Gebäudes

 Container oder Transportfahrzeuge für Abtransport zur
Entsorgungsstelle

Einzelsegmente in mm:
Befeuchtungsanlage Breite 400 Höhe 600 Tiefe 250
Kanalbefeuchter Breite 140 Höhe 700 Tiefe 400
Lüftungsklappe 450x450
Ventilatoreinheit Breite 800 Höhe 800 Tiefe 800
Ventilatoreinheit Breite 800 Höhe 800 Tiefe 800
Kühleinheit Breite 600 Höhe 800 Tiefe 800
Erhitzereinheit Breite 25 Höhe 800 Tiefe 800
Filtereinheit Breite 550 Höhe 800 Tiefe 800
Lüftungsklappen 40x40; 45x45; 45x70
Menge: 1,000 St

**05.97 Demontage zentrales Lüftungsgerät 2**
Abbruch Lüftungsgerät;
1. Allgemeine Beschreibung der Demontagearbeiten

Die Demontage umfasst den geordneten Rückbau eines
zentralen Lüftungsgeräts inklusive aller zugehörigen
Bauteile.
Dabei sind folgende Arbeiten auszuführen:
 Fachgerechte Trennung und Ausbau der
Lüftungskomponenten
 Sicherstellung der statischen Integrität
angrenzender Bauteile
 Transport und fachgerechte Entsorgung der Bauteile

2. Technische Angaben des Lüftungsgeräts
 Standort: Lüftungszentrale Kellergeschoss
 Gewicht der einzelnen Segmente unter 1t.

3. Ablauf der Demontage
3.1. Vorbereitung
 Abschaltung und Entleerung der wasserführenden Teile
der
Lüftungsanlage gemäß VDE- und VDI-Vorschriften

3.2. Zerlegung in Einzelsegmente

3.4. Transport und Hebemittel
 Einsatz von:
 Hubwagen oder für den Transport innerhalb des
Gebäudes

 Container oder Transportfahrzeuge für Abtransport zur
Entsorgungsstelle

Einzelsegmente in mm:
Leerteil Breite 80 Höhe 1100 Tiefe 1050
Ventilatoreinheit Breite 1050 Höhe 1100 Tiefe 1050
Kühleinheit Breite 500 Höhe 1100 Tiefe 1050
Erhitzereinheit Breite 300 Höhe 1100 Tiefe 1050
Filtereinheit Breite 800 Höhe 1100 Tiefe 1050
Filtereinheit Breite 800 Höhe 1100 Tiefe 1050
Jalousieklappen Breite 250 Höhe 450 Tiefe 950
VFR Einspritz Kit Breite 400 Höhe 300 Tiefe 200
VFR Einspritz Kit Breite 400 Höhe 300 Tiefe 200
Frequenzumrichter Breite 200 Höhe 300 Tiefe 200
Frequenzumrichter Breite 200 Höhe 300 Tiefe 200
Menge: 1,000 St

**05.98 Luftleitung Formstück Befestigung Stahl verz DN80-150 abbrechen nicht schadstoffbelastet v.Hand Stoffe laden LKW AN ges.Vergüt.Entsorg.**
Abbruch der Luftleitung einschl. der Form- und
Verbindungsstücke und Befestigungen, aus verzinktem
Stahl,
Nenndurchmesser über DN 80 bis DN 140, im Rahmen einer
Totalabbruchmaßnahme, nicht schadstoffbelastet,
Abfall ist nicht gefährlich, im Gebäude, Höhe bis 4 m,
Abbruch von Hand/mit handgeführten Kleingeräten,
aufgenommene Stoffe zur Entsorgung sortieren, sammeln,
auf
LKW des AN laden, Mengenermittlung nach Aufmaß,
die Entsorgung wird gesondert vergütet.
Menge: 30,700 m

**05.99 Wie vor, jedoch Nenndurchmesser über DN 150 bis DN 250;**
Nenndurchmesser über DN 150 bis DN 250
Menge: 99,700 m

**05.100 Luftltg Alu DN80-150 abbrechen nicht schadstoffbelastet Geräteeinsatz mgl. Stoffe laden LKW AN ges.Vergüt.Entsorg.**
Abbruch der Luftleitung aus Aluminium, Nenndurchmesser
über
DN 80 bis DN 150, im Rahmen einer Totalabbruchmaßnahme,
nicht schadstoffbelastet,
Abfall ist nicht gefährlich, im Gebäude, Höhe bis 4 m,
von Hand/Kleingeräte,
aufgenommene Stoffe sammeln, auf LKW des AN laden,
die Entsorgung wird gesondert vergütet.
Menge: 75,000 m

**05.101 Luftltg Kunststoff AD 80-100mm abbrechen nicht schadstoffbelastet v.Hand Stoffe laden LKW AN ges.Vergüt.Entsorg.**
*** Bezugsbeschreibung
STLB-Bau 2025-04 084
Abbruch der Luftleitung aus Kunststoff,
Außendurchmesser
über 80 bis 100 mm, im Rahmen einer
Totalabbruchmaßnahme, nicht schadstoffbelastet,
Abfall ist nicht gefährlich, im Gebäude, Höhe bis 4 m,
Abbruch von Hand/mit handgeführten Kleingeräten,
aufgenommene Stoffe sammeln, auf LKW des AN laden,
die Entsorgung wird gesondert vergütet.
Menge: 4,800 m

**05.102 Wie vor, jedoch Außendurchmesser über 150 bis 200 mm;**
*** wie Position 05.101
STLB-Bau 2025-04 084
Wie Position 03.6, jedoch:
Außendurchmesser über 150 bis 200 mm
Menge: 51,500 m

**05.103 Wie vor, jedoch Außendurchmesser über 250 bis 300 mm;**
*** wie Position 05.101
STLB-Bau 2025-04 084
Wie Position 03.6, jedoch:
Außendurchmesser über 250 bis 300 mm
Menge: 7,000 m

**05.104 Luftltg Formstück Befestigung Stahl verz Kanten-L bis 500mm abbrechen nicht schadstoffbelastet v.Hand Stoffe laden LKW AN ges.Vergüt.Entsorg.**
*** Bezugsbeschreibung
STLB-Bau 2025-04 084
Abbruch der Luftleitung einschl. der Form- und
Verbindungsstücke und Befestigungen, aus verzinktem
Stahl,
Kantenlänge bis 500 mm, mit Dämmung, Abbruch der
Dämmung wird gesondert vergütet, im Rahmen einer
Totalabbruchmaßnahme, nicht schadstoffbelastet,
Abfall ist nicht gefährlich, im Gebäude, Höhe bis 4 m,
Abbruch von Hand/mit handgeführten Kleingeräten,
aufgenommene Stoffe zur Entsorgung sortieren, sammeln,
auf
LKW des AN laden, Mengenermittlung nach Aufmaß,
die Entsorgung wird gesondert vergütet.
Menge: 207,440 m2

**05.105 Wie vor, jedoch Kantenlänge über 500 bis 1000 mm;**
*** wie Position 05.104
STLB-Bau 2025-04 084
Wie Position 03.9, jedoch:
Kantenlänge über 500 bis 1000 mm
Menge: 361,040 m2

**05.106 Luftltg Kunststoff abbrechen nicht schadstoffbelastet v.Hand Stoffe laden LKW AN ges.Vergüt.Entsorg.**
*** Bezugsbeschreibung
STLB-Bau 2025-04 084
Abbruch der Luftleitung aus Kunststoff, Kantenlänge
bis 500
mm, im Rahmen einer Totalabbruchmaßnahme, nicht
schadstoffbelastet,
Abfall ist nicht gefährlich, im Gebäude, Höhe bis 4 m,
Abbruch von Hand/mit handgeführten Kleingeräten,
aufgenommene Stoffe sammeln, auf LKW des AN laden,
die Entsorgung wird gesondert vergütet.
Menge: 44,620 m2

**05.107 Wie vor, jedoch Kantenlänge über 500 bis 1000 mm; Höhe bis 2 m; Wichte des Abbruchstoffes DIN EN 1991-1-1 13 kN/m3;**
*** wie Position 05.106
STLB-Bau 2025-04 084
Wie Position 03.11, jedoch:
Kantenlänge über 500 bis 1000 mm
Höhe bis 2 m
Wichte des Abbruchstoffes DIN EN 1991-1-1 13 kN/m3
Menge: 12,000 m3

**05.108 Brandschutzklappe RLT Gehäuse Stahl besch B 400mm H 300mm abbrechen nicht schadstoffbelastet v.Hand Stoffe laden LKW AN ges.Vergüt.Entsorg.**
STLB-Bau 2025-04 084
Abbruch der Brandschutzklappe RLT, Gehäuse
beschichtetem
Stahl, Nennbreite 400 mm, Nennhöhe 300 mm, im Rahmen
einer Totalabbruchmaßnahme, nicht schadstoffbelastet,
Abfall ist nicht gefährlich, Einzelgewicht über 15 bis
20 kg,
Ausführung innerhalb des Bauwerks,
Arbeitshöhe
bis 3,5 m über der Standfläche des hierfür
erforderlichen
Gerüstes, vor Ort zerlegbar, Abbruch von Hand/mit
handgeführten Kleingeräten,
aufgenommene Stoffe sammeln, in vom AG gestellten
Behälter
lagern, Behältergröße über 5 bis 7 m3, auf LKW des AN
laden,
die Entsorgung wird gesondert vergütet.
Menge: 2,000 St

**05.109 Brandschutzklappe RLT Gehäuse Stahl besch B 200mm H 250mm abbrechen nicht schadstoffbelastet v.Hand Stoffe laden LKW AN ges.Vergüt.Entsorg.**
STLB-Bau 2025-04 084
Abbruch der Brandschutzklappe RLT, Gehäuse
beschichtetem
Stahl, Nennbreite 200 mm, Nennhöhe 250 mm, im Rahmen
einer Totalabbruchmaßnahme, nicht schadstoffbelastet,
Abfall ist nicht gefährlich, Einzelgewicht über 10 bis
15 kg,
Ausführung innerhalb des Bauwerks,
Arbeitshöhe
bis 3,5 m über der Standfläche des hierfür
erforderlichen
Gerüstes, vor Ort zerlegbar, Abbruch von Hand/mit
handgeführten Kleingeräten,
aufgenommene Stoffe sammeln, in vom AN gestellten
Behälter
lagern, Behältergröße über 5 bis 7 m3, auf LKW des AN
laden,
die Entsorgung wird gesondert vergütet.
Menge: 1,000 St

**05.110 Brandschutzklappe RLT Gehäuse Stahl besch B 250mm H 200mm abbrechen nicht schadstoffbelastet v.Hand Stoffe laden LKW AN ges.Vergüt.Entsorg.**
STLB-Bau 2025-04 084
Abbruch der Brandschutzklappe RLT, Gehäuse
beschichtetem
Stahl, Nennbreite 250 mm, Nennhöhe 200 mm, im Rahmen
einer Totalabbruchmaßnahme, nicht schadstoffbelastet,
Abfall ist nicht gefährlich, Einzelgewicht über 10 bis
15 kg,
Ausführung innerhalb des Bauwerks,
Arbeitshöhe
bis 3,5 m über der Standfläche des hierfür
erforderlichen
Gerüstes, vor Ort zerlegbar, Abbruch von Hand/mit
handgeführten Kleingeräten,
aufgenommene Stoffe sammeln, in vom AN gestellten
Behälter
lagern, Behältergröße über 5 bis 7 m3, auf LKW des AN
laden,
die Entsorgung wird gesondert vergütet.
Menge: 2,000 St

**05.111 Brandschutzklappe RLT Gehäuse Stahl besch B 350mm H 300mm abbrechen nicht schadstoffbelastet v.Hand Stoffe laden LKW AN ges.Vergüt.Entsorg.**
STLB-Bau 2025-04 084
Abbruch der Brandschutzklappe RLT, Gehäuse
beschichtetem
Stahl, Nennbreite 350 mm, Nennhöhe 300 mm, im Rahmen
einer Totalabbruchmaßnahme, nicht schadstoffbelastet,
Abfall ist nicht gefährlich, Einzelgewicht über 10 bis
15 kg,
Ausführung innerhalb des Bauwerks,
Arbeitshöhe
bis 3,5 m über der Standfläche des hierfür
erforderlichen
Gerüstes, vor Ort zerlegbar, Abbruch von Hand/mit
handgeführten Kleingeräten,
aufgenommene Stoffe sammeln, in vom AN gestellten
Behälter
lagern, Behältergröße über 5 bis 7 m3, auf LKW des AN
laden,
die Entsorgung wird gesondert vergütet.
Menge: 2,000 St

**05.112 Brandschutzklappe RLT Gehäuse Stahl besch B 500mm H 400mm abbrechen nicht schadstoffbelastet v.Hand Stoffe laden LKW AN ges.Vergüt.Entsorg.**
STLB-Bau 2025-04 084
Abbruch der Brandschutzklappe RLT, Gehäuse
beschichtetem
Stahl, Nennbreite 500 mm, Nennhöhe 400 mm, im Rahmen
einer Totalabbruchmaßnahme, nicht schadstoffbelastet,
Abfall ist nicht gefährlich, Einzelgewicht über 10 bis
15 kg,
Ausführung innerhalb des Bauwerks,
Arbeitshöhe
bis 3,5 m über der Standfläche des hierfür
erforderlichen
Gerüstes, vor Ort zerlegbar, Abbruch von Hand/mit
handgeführten Kleingeräten,
aufgenommene Stoffe sammeln, in vom AN gestellten
Behälter
lagern, Behältergröße über 5 bis 7 m3, auf LKW des AN
laden,
die Entsorgung wird gesondert vergütet.
Menge: 1,000 St

**05.113 Brandschutzklappe RLT Gehäuse Stahl besch B 550mm H 318mm abbrechen nicht schadstoffbelastet v.Hand Stoffe laden LKW AN ges.Vergüt.Entsorg.**
STLB-Bau 2025-04 084
Abbruch der Brandschutzklappe RLT, Gehäuse
beschichtetem
Stahl, Nennbreite 550 mm, Nennhöhe 318 mm, im Rahmen
einer Totalabbruchmaßnahme, nicht schadstoffbelastet,
Abfall ist nicht gefährlich, Einzelgewicht über 15 bis
20 kg,
Ausführung innerhalb des Bauwerks,
Arbeitshöhe
bis 3,5 m über der Standfläche des hierfür
erforderlichen
Gerüstes, vor Ort zerlegbar, Abbruch von Hand/mit
handgeführten Kleingeräten,
aufgenommene Stoffe sammeln, in vom AN gestellten
Behälter
lagern, Behältergröße über 5 bis 7 m3, auf LKW des AN
laden,
die Entsorgung wird gesondert vergütet.
Menge: 2,000 St

**05.114 Brandschutzklappe RLT Gehäuse Stahl besch B 600mm H 300mm abbrechen nicht schadstoffbelastet v.Hand Stoffe laden LKW AN ges.Vergüt.Entsorg.**
STLB-Bau 2025-04 084
Abbruch der Brandschutzklappe RLT, Gehäuse
beschichtetem
Stahl, Nennbreite 600 mm, Nennhöhe 300 mm, im Rahmen
einer Totalabbruchmaßnahme, nicht schadstoffbelastet,
Abfall ist nicht gefährlich, Einzelgewicht über 15 bis
20 kg,
Ausführung innerhalb des Bauwerks,
Arbeitshöhe
bis 3,5 m über der Standfläche des hierfür
erforderlichen
Gerüstes, vor Ort zerlegbar, Abbruch von Hand/mit
handgeführten Kleingeräten,
aufgenommene Stoffe sammeln, in vom AN gestellten
Behälter
lagern, Behältergröße über 5 bis 7 m3, auf LKW des AN
laden,
die Entsorgung wird gesondert vergütet.
Menge: 2,000 St

**05.115 Brandschutzklappe RLT Gehäuse Stahl besch B 650mm H 600mm abbrechen nicht schadstoffbelastet v.Hand Stoffe laden LKW AN ges.Vergüt.Entsorg.**
STLB-Bau 2025-04 084
Abbruch der Brandschutzklappe RLT, Gehäuse
beschichtetem
Stahl, Nennbreite 650 mm, Nennhöhe 600 mm, im Rahmen
einer Totalabbruchmaßnahme, nicht schadstoffbelastet,
Abfall ist nicht gefährlich, Einzelgewicht über 20 bis
50 kg,
Ausführung innerhalb des Bauwerks,
Arbeitshöhe
bis 3,5 m über der Standfläche des hierfür
erforderlichen
Gerüstes, vor Ort zerlegbar, Abbruch von Hand/mit
handgeführten Kleingeräten,
aufgenommene Stoffe sammeln, in vom AN gestellten
Behälter
lagern, Behältergröße über 5 bis 7 m3, auf LKW des AN
laden,
die Entsorgung wird gesondert vergütet.
Menge: 3,000 St

**05.116 Brandschutzklappe RLT Gehäuse Stahl besch B 700mm H 400mm abbrechen nicht schadstoffbelastet v.Hand Stoffe laden LKW AN ges.Vergüt.Entsorg.**
STLB-Bau 2025-04 084
Abbruch der Brandschutzklappe RLT, Gehäuse
beschichtetem
Stahl, Nennbreite 700 mm, Nennhöhe 400 mm, im Rahmen
einer Totalabbruchmaßnahme, nicht schadstoffbelastet,
Abfall ist nicht gefährlich, Einzelgewicht über 20 bis
50 kg,
Ausführung innerhalb des Bauwerks,
Arbeitshöhe
bis 3,5 m über der Standfläche des hierfür
erforderlichen
Gerüstes, vor Ort zerlegbar, Abbruch von Hand/mit
handgeführten Kleingeräten,
aufgenommene Stoffe sammeln, in vom AN gestellten
Behälter
lagern, Behältergröße über 5 bis 7 m3, auf LKW des AN
laden,
die Entsorgung wird gesondert vergütet.
Menge: 3,000 St

**05.117 Brandschutzklappe RLT Gehäuse Stahl besch B 800mm H 400mm abbrechen nicht schadstoffbelastet v.Hand Stoffe laden LKW AN ges.Vergüt.Entsorg.**
STLB-Bau 2025-04 084
Abbruch der Brandschutzklappe RLT, Gehäuse
beschichtetem
Stahl, Nennbreite 800 mm, Nennhöhe 400 mm, im Rahmen
einer Totalabbruchmaßnahme, nicht schadstoffbelastet,
Abfall ist nicht gefährlich, Einzelgewicht über 20 bis
50 kg,
Ausführung innerhalb des Bauwerks,
Arbeitshöhe
bis 3,5 m über der Standfläche des hierfür
erforderlichen
Gerüstes, vor Ort zerlegbar, Abbruch von Hand/mit
handgeführten Kleingeräten,
aufgenommene Stoffe sammeln, in vom AN gestellten
Behälter
lagern, Behältergröße über 5 bis 7 m3, auf LKW des AN
laden,
die Entsorgung wird gesondert vergütet.
Menge: 1,000 St

**05.118 Brandschutzklappe RLT Gehäuse Stahl besch B 900mm H 500mm abbrechen nicht schadstoffbelastet v.Hand Stoffe laden LKW AN ges.Vergüt.Entsorg.**
STLB-Bau 2025-04 084
Abbruch der Brandschutzklappe RLT, Gehäuse
beschichtetem
Stahl, Nennbreite 900 mm, Nennhöhe 500 mm, im Rahmen
einer Totalabbruchmaßnahme, nicht schadstoffbelastet,
Abfall ist nicht gefährlich, Einzelgewicht über 20 bis
50 kg,
Ausführung innerhalb des Bauwerks,
Arbeitshöhe
bis 3,5 m über der Standfläche des hierfür
erforderlichen
Gerüstes, vor Ort zerlegbar, Abbruch von Hand/mit
handgeführten Kleingeräten,
aufgenommene Stoffe sammeln, in vom AN gestellten
Behälter
lagern, Behältergröße über 5 bis 7 m3, auf LKW des AN
laden,
die Entsorgung wird gesondert vergütet.
Menge: 2,000 St

**05.119 Volumenstromregler/Absperklappe mit Stellmotor RLT abbrechen nicht schadstoffbelastet bis 10kg v.Hand Stoffe laden LKW AN ges.Vergüt.Entsorg.**
Abbruch des Volumenstromreglers RLT, Gehäuse aus
verzinktem Stahl, Klappenblatt/Lamellen aus Aluminium,
im
Rahmen einer Totalabbruchmaßnahme, nicht
schadstoffbelastet,
Abfall ist nicht gefährlich, Einzelgewicht bis 10 kg,
Ausführung
innerhalb des Bauwerks,
Arbeitshöhe
bis 3,5 m über der Standfläche des hierfür
erforderlichen
Gerüstes, vor Ort zerlegbar, Abbruch von Hand/mit
handgeführten Kleingeräten,
aufgenommene Stoffe sammeln, in vom AG gestellten
Behälter
lagern, Behältergröße über 5 bis 7 m3, auf LKW des AN
laden,
die Entsorgung wird gesondert vergütet.
Menge: 16,000 St

**05.120 Schalldämpfer Stahl abbrechen nicht schadstoffbelastet rund DN180 bis 10kg v.Hand Stoffe laden LKW AN ges.Vergüt.Entsorg.**
STLB-Bau 2025-04 084
Abbruch Schalldämpfer aus Stahl, im Rahmen einer
Totalabbruchmaßnahme, nicht schadstoffbelastet,
Abfall ist nicht gefährlich, vor Ort zerlegbar, rund,
DN 180,
Einzelgewicht bis 10 kg, Ausführung innerhalb des
Bauwerks,
Arbeitshöhe
bis 3,5 m über der Standfläche des hierfür
erforderlichen
Gerüstes, Abbruch von Hand/mit handgeführten
Kleingeräten,
aufgenommene Stoffe sammeln, auf LKW des AN laden,
die Entsorgung wird gesondert vergütet.
Menge: 4,000 St

**05.121 Dachventilator abbrechen nicht schadstoffbelastet v.Hand Stoffe laden LKW AN ges.Vergüt.Entsorg.**
Abbruch des Dachventilators, ohne Schwingungsdämpfer,
mit
Elektromotor, Gehäuse aus Stahl, im Rahmen einer
Totalabbruchmaßnahme, nicht schadstoffbelastet,
Abfall ist nicht gefährlich, Einzelgewicht über 20 bis
50 kg,
Ausführung innerhalb des Bauwerks,
Arbeitshöhe
bis 3,5 m über der Standfläche des hierfür
erforderlichen
Gerüstes, vor Ort zerlegbar, Abbruch von Hand/mit
handgeführten Kleingeräten,ohne Beschädigung der
Dachhaut,
Regendichtheit ist zu sichern bzw. wiederherstellen,
aufgenommene Stoffe sammeln, in vom AG gestellten
Behälter
lagern, Behältergröße über 5 bis 7 m3, auf LKW des AN
laden,
die Entsorgung wird gesondert vergütet.
Menge: 2,000 St

**05.122 Axialventilator abbrechen nicht schadstoffbelastet v.Hand Stoffe laden LKW AN ges.Vergüt.Entsorg.**
STLB-Bau 2025-04 084
Abbruch des Axialventilators, ohne Schwingungsdämpfer,
mit
Elektromotor, Gehäuse aus Kunststoff, im Rahmen einer
Totalabbruchmaßnahme, nicht schadstoffbelastet,
Abfall ist nicht gefährlich, Einzelgewicht über 10 bis
15 kg,
Ausführung innerhalb des Bauwerks,
Arbeitshöhe
bis 3,5 m über der Standfläche des hierfür
erforderlichen
Gerüstes, vor Ort zerlegbar, Abbruch von Hand/mit
handgeführten Kleingeräten,
aufgenommene Stoffe sammeln, in vom AN gestellten
Behälter
lagern, Behältergröße über 5 bis 7 m3, auf LKW des AN
laden,
die Entsorgung wird gesondert vergütet.
Menge: 9,000 St

**05.123 Axialventilator abbrechen nicht schadstoffbelastet v.Hand Stoffe laden LKW AN ges.Vergüt.Entsorg.**
STLB-Bau 2025-04 084
Abbruch des Axialventilators, ohne Schwingungsdämpfer,
mit
Elektromotor, Gehäuse aus Kunststoff, im Rahmen einer
Totalabbruchmaßnahme, nicht schadstoffbelastet,
Abfall ist nicht gefährlich, Einzelgewicht bis 10 kg,
Ausführung
innerhalb des Bauwerks,
Arbeitshöhe
bis 3,5 m über der Standfläche des hierfür
erforderlichen
Gerüstes, vor Ort zerlegbar, Abbruch von Hand/mit
handgeführten Kleingeräten,
aufgenommene Stoffe sammeln, in vom AN gestellten
Behälter
lagern, Behältergröße über 5 bis 7 m3, auf LKW des AN
laden,
die Entsorgung wird gesondert vergütet.
Menge: 2,000 St

**05.124 Wanddurchführung Stahl abbrechen nicht schadstoffbelastet v.Hand Stoffe laden LKW AN ges.Vergüt.Entsorg.**
Abbruch der Wanddurchführung, aus verzinktem Stahl,
im Rahmen einer Totalabbruchmaßnahme, nicht
schadstoffbelastet,
Abfall ist nicht gefährlich, Einzelgewicht bis 10 kg,
Ausführung
innerhalb des Bauwerks,
Arbeitshöhe
bis 3,5 m über der Standfläche des hierfür
erforderlichen
Gerüstes, vor Ort zerlegbar, Abbruch von Hand/mit
handgeführten Kleingeräten,
aufgenommene Stoffe sammeln, in vom AN gestellten
Behälter
lagern, Behältergröße über 5 bis 7 m3, auf LKW des AN
laden,
die Entsorgung wird gesondert vergütet.
Menge: 20,000 St

**05.125 Wanddurchführung Kunststoff abbrechen nicht schadstoffbelastet v.Hand Stoffe laden LKW AN ges.Vergüt.Entsorg.**
Abbruch der Wanddurchführung, ausKunststoff,
im Rahmen einer Totalabbruchmaßnahme, nicht
schadstoffbelastet,
Abfall ist nicht gefährlich, Einzelgewicht bis 10 kg,
Ausführung
innerhalb des Bauwerks,
Arbeitshöhe
bis 3,5 m über der Standfläche des hierfür
erforderlichen
Gerüstes, vor Ort zerlegbar, Abbruch von Hand/mit
handgeführten Kleingeräten,
aufgenommene Stoffe sammeln, in vom AN gestellten
Behälter
lagern, Behältergröße über 5 bis 7 m3, auf LKW des AN
laden,
die Entsorgung wird gesondert vergütet.
Menge: 3,000 St

**05.126 Tellerventil abbrechen nicht schadstoffbelastet v.Hand Stoffe laden LKW AN ges.Vergüt.Entsorg.**
Abbruch des Linear-Rohrluftdurchlasses, DN 150, aus
Kunststoff, im Rahmen einer Totalabbruchmaßnahme, nicht
schadstoffbelastet,
Abfall ist nicht gefährlich, Einzelgewicht bis 10 kg,
Ausführung
innerhalb des Bauwerks,
Arbeitshöhe
bis 3,5 m über der Standfläche des hierfür
erforderlichen
Gerüstes, vor Ort zerlegbar, Abbruch von Hand/mit
handgeführten Kleingeräten,
aufgenommene Stoffe sammeln, in vom AG gestellten
Behälter
lagern, Behältergröße über 5 bis 7 m3, auf LKW des AN
laden,
die Entsorgung wird gesondert vergütet.
Menge: 4,000 St

**05.127 Linear-Rohrluftdurchlass abbrechen nicht schadstoffbelastet v.Hand Stoffe laden LKW AN ges.Vergüt.Entsorg.**
STLB-Bau 2025-04 084
Abbruch des Linear-Rohrluftdurchlasses, aus
beschichtetem
Stahl, Durchführung aus verzinktem Stahl, im Rahmen
einer
Totalabbruchmaßnahme, nicht schadstoffbelastet,
Abfall ist nicht gefährlich, Einzelgewicht bis 10 kg,
Ausführung
innerhalb des Bauwerks,
Arbeitshöhe
bis 3,5 m über der Standfläche des hierfür
erforderlichen
Gerüstes, vor Ort zerlegbar, Abbruch von Hand/mit
handgeführten Kleingeräten,
aufgenommene Stoffe sammeln, in vom AG gestellten
Behälter
lagern, Behältergröße über 5 bis 7 m3, auf LKW des AN
laden,
die Entsorgung wird gesondert vergütet.
Menge: 3,000 St

**05.128 Deckenluftdurchlass B 215mm L 500mm Gr.200 abbrechen nicht schadstoffbelastet v.Hand Stoffe laden LKW AN ges.Vergüt.Entsorg.**
STLB-Bau 2025-04 084
Abbruch des Deckenluftdurchlasses, aus beschichtetem
Stahl,
Breite 215 mm, Länge 500 mm, Nenngröße 200, im Rahmen
einer Totalabbruchmaßnahme, nicht schadstoffbelastet,
Abfall ist nicht gefährlich, Einzelgewicht bis 10 kg,
Ausführung
innerhalb des Bauwerks,
Arbeitshöhe
bis 3,5 m über der Standfläche des hierfür
erforderlichen
Gerüstes, vor Ort zerlegbar, Abbruch von Hand/mit
handgeführten Kleingeräten,
aufgenommene Stoffe sammeln, in vom AG gestellten
Behälter
lagern, Behältergröße über 5 bis 7 m3, auf LKW des AN
laden,
die Entsorgung wird gesondert vergütet.
Menge: 4,000 St

**05.129 Deckenluftdurchlass B 300mm L 300mm Gr.200 abbrechen nicht schadstoffbelastet v.Hand Stoffe laden LKW AN ges.Vergüt.Entsorg.**
STLB-Bau 2025-04 084
Abbruch des Deckenluftdurchlasses, aus beschichtetem
Stahl,
Breite 300 mm, Länge 300 mm, Nenngröße 200, im Rahmen
einer Totalabbruchmaßnahme, nicht schadstoffbelastet,
Abfall ist nicht gefährlich, Einzelgewicht bis 10 kg,
Ausführung
innerhalb des Bauwerks,
Arbeitshöhe
bis 3,5 m über der Standfläche des hierfür
erforderlichen
Gerüstes, vor Ort zerlegbar, Abbruch von Hand/mit
handgeführten Kleingeräten,
aufgenommene Stoffe sammeln, in vom AG gestellten
Behälter
lagern, Behältergröße über 5 bis 7 m3, auf LKW des AN
laden,
die Entsorgung wird gesondert vergütet.
Menge: 1,000 St

**05.130 Deckenluftdurchlass B 500mm L 500mm Gr.200 abbrechen nicht schadstoffbelastet v.Hand Stoffe laden LKW AN ges.Vergüt.Entsorg.**
STLB-Bau 2025-04 084
Abbruch des Deckenluftdurchlasses, aus beschichtetem
Stahl,
Breite 500 mm, Länge 500 mm, Nenngröße 200, im Rahmen
einer Totalabbruchmaßnahme, nicht schadstoffbelastet,
Abfall ist nicht gefährlich, Einzelgewicht bis 10 kg,
Ausführung
innerhalb des Bauwerks,
Arbeitshöhe
bis 3,5 m über der Standfläche des hierfür
erforderlichen
Gerüstes, vor Ort zerlegbar, Abbruch von Hand/mit
handgeführten Kleingeräten,
aufgenommene Stoffe sammeln, in vom AG gestellten
Behälter
lagern, Behältergröße über 5 bis 7 m3, auf LKW des AN
laden,
die Entsorgung wird gesondert vergütet.
Menge: 1,000 St

**05.131 Deckenluftdurchlass B 600mm L 600mm Gr.200 abbrechen nicht schadstoffbelastet v.Hand Stoffe laden LKW AN ges.Vergüt.Entsorg.**
STLB-Bau 2025-04 084
Abbruch des Deckenluftdurchlasses, aus beschichtetem
Stahl,
Breite 600 mm, Länge 600 mm, Nenngröße 200, im Rahmen
einer Totalabbruchmaßnahme, nicht schadstoffbelastet,
Abfall ist nicht gefährlich, Einzelgewicht über 10 bis
15 kg,
Ausführung innerhalb des Bauwerks,
Arbeitshöhe
bis 3,5 m über der Standfläche des hierfür
erforderlichen
Gerüstes, vor Ort zerlegbar, Abbruch von Hand/mit
handgeführten Kleingeräten,
aufgenommene Stoffe sammeln, in vom AG gestellten
Behälter
lagern, Behältergröße über 5 bis 7 m3, auf LKW des AN
laden,
die Entsorgung wird gesondert vergütet.
Menge: 11,000 St

**05.132 Luftdurchlass gitterförmig abbrechen nicht schadstoffbelastet v.Hand Stoffe laden LKW AN ges.Vergüt.Entsorg.**
*** Bezugsbeschreibung
STLB-Bau 2025-04 084
Abbruch des Luftdurchlasses, gitterförmig, aus
Aluminium,
Durchführung aus Aluminium, im Rahmen einer
Totalabbruchmaßnahme, nicht schadstoffbelastet,
Abfall ist nicht gefährlich, Einzelgewicht bis 10 kg,
Ausführung
innerhalb des Bauwerks,
Arbeitshöhe
bis 3,5 m über der Standfläche des hierfür
erforderlichen
Gerüstes, vor Ort zerlegbar, Abbruch von Hand/mit
handgeführten Kleingeräten, aufgenommene Stoffe zur
Entsorgung sortieren, sammeln, auf LKW des AN laden,
die Entsorgung wird gesondert vergütet.
Menge: 3,000 St

**05.133 Wie vor, jedoch aus Kunststoff; Durchführung aus Kunststoff;**
*** wie Position 05.132
STLB-Bau 2025-04 084
Wie Position 03.37, jedoch:
aus Kunststoff
Durchführung aus Kunststoff
Menge: 4,000 St

**05.134 Wie vor, jedoch aus beschichtetem Stahl; Durchführung aus Stahl, korrosionsgeschützt; Einzelgewicht über 20 bis 50 kg;**
*** wie Position 05.132
STLB-Bau 2025-04 084
Wie Position 03.37, jedoch:
aus beschichtetem Stahl
Durchführung aus Stahl, korrosionsgeschützt
Einzelgewicht über 20 bis 50 kg
Menge: 5,000 St

**05.135 Linear-Luftdurchlass abbrechen nicht schadstoffbelastet v.Hand Stoffe laden LKW AN ges.Vergüt.Entsorg.**
STLB-Bau 2025-04 084
Abbruch des Linear-Luftdurchlasses, aus beschichtetem
Stahl,
Durchführung aus verzinktem Stahl, im Rahmen einer
Totalabbruchmaßnahme, nicht schadstoffbelastet,
Abfall ist nicht gefährlich, Einzelgewicht über 50 bis
100 kg,
Ausführung innerhalb des Bauwerks,
Arbeitshöhe
bis 3,5 m über der Standfläche des hierfür
erforderlichen
Gerüstes, vor Ort zerlegbar, Abbruch von Hand/mit
handgeführten Kleingeräten, aufgenommene Stoffe zur
Entsorgung sortieren, sammeln, auf LKW des AN laden,
die Entsorgung wird gesondert vergütet.
Menge: 4,000 St

**05.136 Schaltschrank bestückt abbrechen nicht schadstoffbelastet 100-150kg Stoffe laden LKW AN ges.Vergüt.Entsorg.**
*** Bedarfsposition ohne GB
Abbruch des Schaltschranks, bestückt,
totalabbruchmaßnahme, nicht schadstoffbelastet,
Abfall ist nicht gefährlich, vor Ort zerlegbar,
Einzelgewicht über
100 bis 150 kg, aufgenommene Stoffe sammeln, in vom AN
gestellten Behälter lagern, Behältergröße über 5 bis 7
m3, auf
LKW des AN laden, die Entsorgung wird gesondert
vergütet.
Menge: 2,000 St

**05.137 Schaltschrank bestückt abbrechen nicht schadstoffbelastet 50-100kg Stoffe laden LKW AN ges.Vergüt.Entsorg.**
*** Bedarfsposition ohne GB
Abbruch des Schaltschranks, bestückt, Abbruch
Bestückung,
im Rahmen einer Totalabbruchmaßnahme, nicht
schadstoffbelastet,
Abfall ist nicht gefährlich, vor Ort zerlegbar,
Einzelgewicht über
50 bis 100 kg, aufgenommene Stoffe sammeln, in vom AN
gestellten Behälter lagern, Behältergröße über 5 bis 7
m3, auf
LKW des AN laden, die Entsorgung wird gesondert
vergütet.
Menge: 5,000 St

*Hinweis*

*Hinweis: DÄMMUNG*

*Hinweis*

**05.138 Dämmung Rohrltg bis DN20 Mineralwolle kaschiert Alufolie Mantel Kunststofffolie abbrechen schadstoffbelastet 3kN/m3 D 20mm v.Hand Stoffe laden LKW AN ges.Vergüt.Entsorg.**
*** Bezugsbeschreibung
STLB-Bau 2025-04 084
Abbruch der Dämmung der Rohrleitung, Nenndurchmesser
bis
DN 20, Dämmschicht aus Mineralwolle, mit Folie aus
Aluminium
kaschiert, Ummantelung aus Kunststofffolie, als Schale,
mechanisch befestigt und verklebt, im Rahmen einer
Totalabbruchmaßnahme, schadstoffbelastet, Schadstoff
alte
Mineralwolle TRGS 521,
Abfall ist gefährlich, Wichte des Abbruchstoffes DIN EN
1991-1-1 3 kN/m3, Dämmschichtdicke 20 mm, Ausführung
innerhalb des Bauwerks, Arbeitshöhe bis 4,5 m,
Abbruch von Hand/mit handgeführten Kleingeräten, ohne
Wasserfreisetzung, aufgenommene Stoffe zur Entsorgung
sortieren, sammeln, auf LKW des AN laden,
Mengenermittlung
nach Aufmaß,
die Entsorgung wird gesondert vergütet.
Menge: 629,300 m

**05.139 Wie vor, jedoch Nenndurchmesser über DN 20 bis DN 40; Dämmschichtdicke 40 mm;**
*** wie Position 05.138
STLB-Bau 2025-04 084
Wie Position 04.1, jedoch:
Nenndurchmesser über DN 20 bis DN 40
Dämmschichtdicke 40 mm
Menge: 1179,100 m

**05.140 Wie vor, jedoch Nenndurchmesser über DN 40 bis DN 80; Dämmschichtdicke 60 mm;**
*** wie Position 05.138
Nenndurchmesser über DN 40 bis DN 80
Dämmschichtdicke 60 mm
Menge: 399,300 m

**05.141 Dämmung Luftltg rechteckig Kanten-L 500-1000mm Mineralwolle kaschiert Alufolie abbrechen schadstoffbelastet 3kN/m3 D 30mm v.Hand Stoffe laden LKW AN ges.Vergüt.Entsorg.**
STLB-Bau 2025-04 084
Abbruch der Dämmung der Luftleitung, rechteckig,
Kantenlänge
über 500 bis 1000 mm, Dämmschicht aus Mineralwolle, mit
Folie aus Aluminium kaschiert, als Schale, mechanisch
befestigt
und verklebt, im Rahmen einer Totalabbruchmaßnahme,
schadstoffbelastet, Schadstoff alte Mineralwolle TRGS
521,
Abfall ist gefährlich, Wichte des Abbruchstoffes DIN EN
1991-1-1 3 kN/m3, Dämmschichtdicke 30 mm, Ausführung
innerhalb des Bauwerks, Arbeitshöhe bis 4,5 m,
Abbruch von Hand/mit handgeführten Kleingeräten, ohne
Wasserfreisetzung, aufgenommene Stoffe zur Entsorgung
sortieren, sammeln, auf LKW des AN laden,
Mengenermittlung
nach Aufmaß,
die Entsorgung wird gesondert vergütet.
Menge: 19,200 m2

**05.142 Dämmung Rohrltg bis DN20 flexibler Elastomerschaum abbrechen nicht schadstoffbelastet 3kN/m3 D 20mm v.Hand Stoffe laden LKW AN ges.Vergüt.Entsorg.**
STLB-Bau 2025-04 084
Abbruch der Dämmung der Rohrleitung, Nenndurchmesser
bis
DN 20, Dämmschicht aus flexiblem Elastomerschaum, ohne
Kaschierung, als Schale, mechanisch befestigt und
verklebt, im
Rahmen einer Totalabbruchmaßnahme, nicht
schadstoffbelastet,
Abfall ist nicht gefährlich, Wichte des Abbruchstoffes
DIN EN
1991-1-1 3 kN/m3, Dämmschichtdicke 20 mm, Ausführung
innerhalb des Bauwerks, Arbeitshöhe bis 4,5 m,
Abbruch von Hand/mit handgeführten Kleingeräten, ohne
Wasserfreisetzung, aufgenommene Stoffe zur Entsorgung
sortieren, sammeln, auf LKW des AN laden,
Mengenermittlung
nach Aufmaß,
die Entsorgung wird gesondert vergütet.
Menge: 811,600 m

**05.143 Dämmung Rohrltg DN20-40 flexibler Elastomerschaum abbrechen nicht schadstoffbelastet 3kN/m3 D 20mm v.Hand Stoffe laden LKW AN ges.Vergüt.Entsorg.**
STLB-Bau 2025-04 084
Abbruch der Dämmung der Rohrleitung, Nenndurchmesser
über DN 20 bis DN 40, Dämmschicht aus flexiblem
Elastomerschaum, ohne Kaschierung, als Schale,
mechanisch
befestigt und verklebt, im Rahmen einer
Totalabbruchmaßnahme, nicht schadstoffbelastet,
Abfall ist nicht gefährlich, Wichte des Abbruchstoffes
DIN EN
1991-1-1 3 kN/m3, Dämmschichtdicke 20 mm, Ausführung
innerhalb des Bauwerks, Arbeitshöhe bis 4,5 m,
Abbruch von Hand/mit handgeführten Kleingeräten, ohne
Wasserfreisetzung, aufgenommene Stoffe zur Entsorgung
sortieren, sammeln, auf LKW des AN laden,
Mengenermittlung
nach Aufmaß,
die Entsorgung wird gesondert vergütet.
Menge: 59,000 m

**05.144 Dämmung Luftltg rund Durchm. 100-250mm flexibler Elastomerschaum abbrechen nicht schadstoffbelastet 3kN/m3 D 20mm v.Hand Stoffe laden LKW AN ges.Vergüt.Entsorg.**
STLB-Bau 2025-04 084
Abbruch der Dämmung der Luftleitung, rund, Durchmesser
über
100 bis 250 mm, Dämmschicht aus flexiblem
Elastomerschaum, ohne Kaschierung, als Schale,
mechanisch
befestigt und verklebt, im Rahmen einer
Totalabbruchmaßnahme, nicht schadstoffbelastet,
Abfall ist nicht gefährlich, Wichte des Abbruchstoffes
DIN EN
1991-1-1 3 kN/m3, Dämmschichtdicke 20 mm, Ausführung
innerhalb des Bauwerks, Arbeitshöhe bis 4,5 m,
Abbruch von Hand/mit handgeführten Kleingeräten, ohne
Wasserfreisetzung, aufgenommene Stoffe zur Entsorgung
sortieren, sammeln, auf LKW des AN laden,
Mengenermittlung
nach Aufmaß,
die Entsorgung wird gesondert vergütet.
Menge: 10,600 m

**05.145 Dämmung Luftltg rechteckig Kanten-L 500-1000mm flexibler Elastomerschaum abbrechen nicht schadstoffbelastet 3kN/m3 D 30mm v.Hand Stoffe laden LKW AN ges.Vergüt.Entsorg.**
STLB-Bau 2025-04 084
Abbruch der Dämmung der Luftleitung, rechteckig,
Kantenlänge
über 500 bis 1000 mm, Dämmschicht aus flexiblem
Elastomerschaum, ohne Kaschierung, als Schale,
mechanisch
befestigt und verklebt, im Rahmen einer
Totalabbruchmaßnahme, nicht schadstoffbelastet,
Abfall ist nicht gefährlich, Wichte des Abbruchstoffes
DIN EN
1991-1-1 3 kN/m3, Dämmschichtdicke 30 mm, Ausführung
innerhalb des Bauwerks, Arbeitshöhe bis 4,5 m,
Abbruch von Hand/mit handgeführten Kleingeräten, ohne
Wasserfreisetzung, aufgenommene Stoffe zur Entsorgung
sortieren, sammeln, auf LKW des AN laden,
Mengenermittlung
nach Aufmaß,
die Entsorgung wird gesondert vergütet.
Menge: 106,920 m2

*Hinweis*

*Hinweis: ENTSORGUNG*

*Hinweis*

**05.146 Abfall nicht gefährlich AVV170103 nicht schadstoffbelastet Z0 LKW AN transp. entsorgen Vergüt.Entsorg. AN**
STLB-Bau 2024-10 087
Bau- und Abbruchabfälle, Beton, Ziegel, Fliesen und
Keramik,
nicht gefährlich, Abfallschlüssel nach AVV
(Abfallverzeichnis-Verordnung) 170103 Fliesen, Ziegel
und
Keramik,
nicht schadstoffbelastet, Zuordnung LAGA Z 0
(uneingeschränkter Einbau),
auf Baustelle lagernd, laden, mit LKW des AN
transportieren,
entsorgen, max. Gesamtgewicht ohne Beschränkung, zum
zugelassenem Lager oder zur Anlage nach Wahl des AN,
Vergütung der Entsorgung übernimmt AN, Mengenermittlung
nach Wiegekarte.
Menge: 0,230 t

**05.147 Abfall nicht gefährlich AVV170405 nicht schadstoffbelastet LKW AN transp. entsorgen Vergüt.Entsorg. AN**
STLB-Bau 2024-10 087
Bau- und Abbruchabfälle, Metalle,
nicht gefährlich, Abfallschlüssel nach AVV
(Abfallverzeichnis-Verordnung) 170405 Eisen/Stahl,
nicht schadstoffbelastet,
auf Baustelle lagernd, laden, mit LKW des AN
transportieren,
entsorgen, max. Gesamtgewicht ohne Beschränkung, zum
zugelassenem Lager oder zur Anlage nach Wahl des AN,
Vergütung der Entsorgung übernimmt AN, Mengenermittlung
nach Wiegekarte.
Menge: 29,080 t

**05.148 Abfall nicht gefährlich AVV170401 nicht schadstoffbelastet LKW AN transp. entsorgen Vergüt.Entsorg. AN**
STLB-Bau 2025-04 087
Bau- und Abbruchabfälle, Metalle,
nicht gefährlich, Abfallschlüssel nach AVV
(Abfallverzeichnis-Verordnung) 170401
Kupfer/Bronze/Messing,
nicht schadstoffbelastet,
auf Baustelle lagernd, laden, mit LKW des AN
transportieren,
entsorgen, max. Gesamtgewicht ohne Beschränkung, zum
zugelassenem Lager oder zur Anlage nach Wahl des AN,
Vergütung der Entsorgung übernimmt AN, Mengenermittlung
nach Wiegekarte.
Menge: 0,960 t

**05.149 Abfall nicht gefährlich AVV170402 nicht schadstoffbelastet LKW AN transp. entsorgen Vergüt.Entsorg. AN**
STLB-Bau 2025-04 087
Bau- und Abbruchabfälle, Metalle,
nicht gefährlich, Abfallschlüssel nach AVV
(Abfallverzeichnis-Verordnung) 170402 Aluminium,
nicht schadstoffbelastet,
auf Baustelle lagernd, laden, mit LKW des AN
transportieren,
entsorgen, max. Gesamtgewicht ohne Beschränkung, zum
zugelassenem Lager oder zur Anlage nach Wahl des AN,
Vergütung der Entsorgung übernimmt AN, Mengenermittlung
nach Wiegekarte.
Menge: 0,040 t

**05.150 Abfall gefährlich AVV170603* schadstoffbelastet LKW AN transp. entsorgen Vergüt.Entsorg. AN**
STLB-Bau 2024-10 087
Bau- und Abbruchabfälle,
gefährlich, Abfallschlüssel nach AVV
(Abfallverzeichnis-Verordnung) 170603* Dämmstoff,
schadstoffbelastet, Schadstoff alte Mineralwolle TRGS
521,
auf Baustelle lagernd, laden, mit LKW des AN
transportieren,
entsorgen, max. Gesamtgewicht ohne Beschränkung, zum
zugelassenem Lager oder zur Anlage nach Wahl des AN,
Entsorgungsnachweis gemäß Nachweisverordnung ist
erforderlich, Vergütung der Entsorgung übernimmt AN,
Mengenermittlung nach Wiegekarte.
Menge: 0,500 t

**05.151 Abfall nicht gefährlich AVV170604 nicht schadstoffbelastet LKW AN transp. entsorgen Vergüt.Entsorg. AN**
STLB-Bau 2024-10 087
Bau- und Abbruchabfälle,
nicht gefährlich, Abfallschlüssel nach AVV
(Abfallverzeichnis-Verordnung) 170604 Dämmstoff,
nicht schadstoffbelastet,
auf Baustelle lagernd, laden, mit LKW des AN
transportieren,
entsorgen, max. Gesamtgewicht ohne Beschränkung, zum
zugelassenem Lager oder zur Anlage nach Wahl des AN,
Vergütung der Entsorgung übernimmt AN, Mengenermittlung
nach Wiegekarte.
Menge: 0,270 t

**05.152 Abfall nicht gefährlich AVV170904 nicht schadstoffbelastet LKW AN transp. entsorgen Vergüt.Entsorg. AN**
STLB-Bau 2024-10 087
Sonstige Bau- und Abbruchabfälle,
nicht gefährlich, Abfallschlüssel nach AVV
(Abfallverzeichnis-Verordnung) 170904 gemischte Bau-
und
Abbruchabfälle,
nicht schadstoffbelastet,
auf Baustelle lagernd, laden, mit LKW des AN
transportieren,
entsorgen, max. Gesamtgewicht ohne Beschränkung, zum
zugelassenem Lager oder zur Anlage nach Wahl des AN,
Vergütung der Entsorgung übernimmt AN, Mengenermittlung
nach Wiegekarte.
Menge: 0,150 t

**05.153 Abfall nicht gefährlich AVV170203 nicht schadstoffbelastet LKW AN transp. entsorgen Vergüt.Entsorg. AN**
STLB-Bau 2025-04 087
Bau- und Abbruchabfälle, Holz, Glas und Kunststoff,
nicht gefährlich, Abfallschlüssel nach AVV
(Abfallverzeichnis-Verordnung) 170203
Bau-/Abbruchabfall,
Kunststoff,
nicht schadstoffbelastet,
auf Baustelle lagernd, laden, mit LKW des AN
transportieren,
entsorgen, max. Gesamtgewicht ohne Beschränkung, zum
zugelassenem Lager oder zur Anlage nach Wahl des AN,
Vergütung der Entsorgung übernimmt AN, Mengenermittlung
nach Wiegekarte.
Menge: 1,470 t

*Hinweis*

*Hinweis: REGIEARBEITEN*

*Hinweis*

**05.154 Facharbeiter**
Menge: 10,000 h

### Titel 06 Erdarbeiten

**06.1 Strauchwerk roden, entsorgen**
Strauchwerk, einschließlich Wurzelwerk, roden,
in Gruppen angeordnet, geschlossene Flächen,
Material zerkleinern,
Anfallendes Material und Schlagabraum entsorgen.
Stammdurchmesser bis 10 cm.
Höhe bis 4,00 m

Ausführung: in Pflanzbeeten und Grünflächen
 unterschiedlicher Größe,
 im Baufeld verteilt
Menge: 20,000 m²

**06.2 Strauch roden, entsorgen**
Strauch einschl. Wurzelstock roden,
als Einzelpflanze,
Material zerkleinern,
Anfallendes Material und Schlagabraum entsorgen.
Stammdurchmesser bis 10 cm.
Breite :  bis 2,00 m
Höhe: bis 4,00 m
Menge: 5,000 St

**06.3 Oberboden abtragen + lagern, Grünflächen**
Oberboden,einschl. Vegetationsdecke bzw. Mulchschicht,
nicht brauchbar,
in Pflanz- und Grünflächen abtragen,
Oberfläche eben bis leicht geneigt,
Material lösen, laden und bis 250 m transportieren,
abkippen und auf meßbare Mieten setzen.
Abtragsdicke über 5 bis 15 cm
Ausführung in mehreren Einzelflächen,
auch in Kleinflächen, auf dem Baugelände
verteilt.
Menge: 450,000 m²

**06.4 Erdaushub, lösen, laden, transportieren und zwischenlagern**
Boden der Baugrube
profilgerecht nach DIN 4124 herstellen,
zum freilegen der Außenwandflächen bis
max. OK Bodenplatte.

Boden der Baugrube in mehreren,
zeitlich getrennten
Abschnitten lösen,
inkl. anlegen der
Baugrubenböschungen und Bermen nach statischen
Erfordernissen bzw. Angaben AG herstellen.

Bodenaushub ggf.separieren, ggf. zerkleinern,
Aushubmaterial auf LKW des AN laden,
bis 250 m zum Zwischenlager transportieren, dort
abkippen und auf Miete setzen (max. 500 m³ je
Haufwerk).

Baugrube:  unmittelbar am Bestandgebäude.
Ausführung:  Baugrube wird in mehreren
  Abschnitten, mit Voraushüben für
  Abbrucharbeiten ausgeführt
  freie Baugrubenränder geböscht,

Sohle:  bis -2,00 Meter unter OK Gelände
Aushubtiefe:  gesamt von 0,50 bis ca. 2,00 m.
Förderweg:  bis 250 m zum Zwischenlager
Bodenklasse: Homogenbereich A bis C,
  Bodenklasse: 3-5 DIN 18300alt

Hinweis:
Es wird keine Erschwernis für Aushubarbeiten infolge
der Wandflächen (Handschachtung) vergütet. Notwendige
Mehraufwendungen sind einzurechnen.
Menge: 300,000 m³

**06.5 Zulage Sortierarbeiten Störstoffe**
Aussortieren von Störstoffen, nichtmineralische Fremdbestandteile, nach Anweisung BÜ, in der Aushubzone oder der Bereitsstellungsfläche für den Abtransport, mittels Bagger mit Sortiergreifer, einschließlich Bagger, Greifer und Bedienung. Abrechnung nach Stunden, Abzeichnung arbeitstäglich durch BÜ, als Zulage zur Pos. Erdaushub. Einschließlich An- und Abtransport und Bereitstellung des benötigten Sortiergreifers.
Menge: 5,000 h

**06.6 Abdecken Böschungsflächen**
Windsog- und windsicheres Abdecken der Baugrubenböschungen mit einer geeigneten
reißfesten Silofolie (Agrar-PE), mind. 0,4 mm,
einschließlich Fixierung mit 30 mm starken
Brettern und Erdnägeln
zum Schutz vor Witterungseinflüssen,
einschließlich Liefern, Vorhalten, Unterhalten.
Abdeckung verbleibt nach Bauende.

Böschungen mit Neigung 45 °

Einsatz:  1-fach.
Abrechnung:  bedeckte Fläche in m².
Menge: 250,000 m²

**06.7 Zulage Abbrucharbeiten Sickerwand**
Abbrucharbeiten Sickerwand
Sickerwand aus Sickersteinen mit Kammern,
Steine aus haufwerksporigem Beton,
an Bestandsaussenwand im Zuge der Erdarbeiten
abbrechen,

Schutzmaßnahmen der angrenzenden Bauteile ist
einzurechnen, Abbruch ist von Hand durchzuführen.

Abmessungen: Steine ca. 50 x 25 x 10 cm

Abbruchort:  Kellerbereiche
Menge: 150,000 m²

**06.8 Zulage für Abdichtung erdberührender Bereiche rückbauen**
Abdichtung auf Außenwänden rückbauen,

- Bitumenvoranstrich
- Bitumenschweißbahn mehrlagig,

fachgerecht und rückstandslos
unter P2- Bedingungen demontieren, Materialien getrennt aufzunehmen, verpacken, transportieren und ordnungsgemäß entsorgen/ verwerten. Einschl. Bearbeitung aller Randbereiche.
Einschl. Lieferung der erforderlichen Materialien und aller Transportarbeiten. Einschl. aller Entsorgungs-/Verwertungskosten.

Transport und Entsorgung/therm.Verwertung
als nichtgefährlicher Abfall,
nach AVV-Nr. 170302 (Bitumengemische).
Menge: 150,000 m²

**06.9 Wandflächen abfräsen als Zulage**
Zulage zu vor genannter Position für das staubfreie Abfräsen der Rückständen auf der Wandfläche
gem. BGR 128

Die Leistung der Position sind nur mit vorheriger Prüfung der Notwendigkeit und  Freigabe durch die Bauleitung durchzuführen.
Menge: 150,000 m²

**06.10 Zulage Abdichtung und Fräsgut, belastet PAK**
Zulage zur vorbeschriebenen Positionen für die Entsorgung Schadstoffbelasteter Materialien.

Schadstoffe

Gebäudeteil: Wandabdichtung+Fräsgut
Schadstoff:  PAK

Ausführung nur nach Vorgabe Schadstoffgutachter
nach erfolgter Bepobung

Transport und Entsorgung/therm.Verwertung
als gefährlicher Abfall,
nach AVV-Nr. 170303* (Kohlenteer und teerh. Produkte).

Abrechnung erfolgt nach Wiegescheinen.
Menge: 5,000 t

### Titel 07 Stundenlohnarbeiten

*Hinweis: Stundenlohnarbeiten*
Stundenlohnarbeiten

Stundenlohnarbeiten kommen nur zur Abrechnung, wenn sie
vorher mit dem AG vereinbart wurden.

Stundennachweise sind dem Bauleiter innerhalb 1 Woche
zur Anerkennung vorzulegen. Die Rechnung erfolgt nur
auf Grund von anerkannten Stundennachweisen. Mit den
angebotenen Stundensätzen sind auch alle Zulagen abgegolten. An-und Abfahrtszeiten sind in die Preise einzurechnen.
Vergütet werden nur die reinen Einsatzzeiten auf der
Baustelle.

Zuschläge zu den Verrechnungssätzen für vom Auftraggeber angeordnete oder zu vertretende Nacht-, Sonntags-, Feiertags- und Mehrarbeit (Überstunden) sind gesondert nachzuweisen; sie werden in Höhe der tariflichen Vereinbarung vergütet.
Für Nacht-, Sonntags- und Feiertagsarbeit wird als Zuschlag nur der Beitrag zur gesetzlichen Unfallversicherung vergütet. Für Mehrarbeit werden zusätzlich die Sozialkosten vergütet. Beschäftigt der Bieter bei einer der nachstehenden Lohn-/Berufsgruppen keine Arbeitskräfte, hat er dies anzugeben und statt dessen den Einsatz möglichst gleichwertiger Arbeitskräfte anzubieten.

*Hinweis: STUNDENSÄTZE*

**07.1 Stundensatz Polier/Schachtmeister**
Stundenlohnarbeiten durch Arbeitskräfte auf Anordnung
des AG ausführen.
Der Verrechnungssatz für die jeweilige Arbeitskraft
umfasst sämtliche Aufwendungen, insbesondere den
tatsächlichen Lohn, einschließlich vermögenswirksamer
Leistungen mit den Zuschlägen für Gemeinkosten,
Sozialkassenbeiträge, Winterbauumlage und desgleichen,
sowie Lohn- und Gehaltsnebenkosten und Zuschläge für
Überstunden sind einzurechnen. Zuschläge für Nacht-,
Sonntags- und Feiertagsarbeit werden gesondert
vergütet.

Polier/Schachtmeister
Menge: 20,000 h

**07.2 Stundensatz Facharbeiter**
Stundenlohnarbeiten wie vor,

jedoch Spezialbaufacharbeiter
Menge: 50,000 h

**07.3 Stundensatz Bauhelfer**
Stundenlohnarbeiten wie vor,

jedoch Bauhelfer
Menge: 50,000 h

*Hinweis: GERÄTESÄTZE*

**07.4 LKW einsetzen, Nutzlast über 1 bis 3,5t**
LKW, mit Fahrer/-in,
auf Anordnung des AG einsetzen,
der Verrechnungssatz für die jeweilige Arbeitskraft
umfasst sämtliche Aufwendungen wie Lohn- und
Gehaltskosten, Lohn- und Gehaltsnebenkosten, Zuschläge,
lohngebundene und lohnabhängige Kosten, sonstige
Sozialkosten, Gemeinkosten, Wagnis und Gewinn.
Der Verrechnungssatz für das Gerät umfasst sämtliche
Aufwendungen für den Betrieb, Gemeinkosten, Wagnis und
Gewinn,

LKW, mit Pritsche, Nutzlast 1 bis 3,5 t.
Menge: 5,000 h

**07.5 LKW einsetzen, Nutzlast über 8 bis 10t**
LKW, mit Fahrer/-in,
wie vor, jedoch

LKW mit Kipper, Nutzlast 8 bis 10 t.
Menge: 5,000 h

**07.6 LKW einsetzen, Nutzlast über 12 bis 17t**
LKW, mit Fahrer/-in,
wie vor, jedoch

Allrad-LKW mit Kipper, Nutzlast 12 bis 17 t.
Menge: 10,000 h

**07.7 Radlader einsetzen, Leistung 18-37kW**
Radlader, mit Fahrer/-in,
auf Anordnung des AG einsetzen,
der Verrechnungssatz für die jeweilige Arbeitskraft
umfasst sämtliche Aufwendungen wie Lohn- und
Gehaltskosten, Lohn- und Gehaltsnebenkosten, Zuschläge,
lohngebundene und lohnabhängige Kosten, sonstige
Sozialkosten, Gemeinkosten, Wagnis und Gewinn.
Der Verrechnungssatz für das Gerät umfasst sämtliche
Aufwendungen für den Betrieb, Gemeinkosten,
Wagnis und Gewinn,

Radlader mit Klappschaufel, Motorleistung 18 bis 37 kW.
Menge: 5,000 h

**07.8 Minibagger einsetzen, Einsatzgewicht 2,5 bis 5t**
Baumaschine einsetzen wie vor, jedoch

Minibagger mit Gummikettenlaufwerk,
Grabgefäß nach Bedarf,
Einsatzgewicht 2,5 - 5t
Menge: 5,000 h

**07.9 Mobil-Hydraulikbagger einsetzen, Einsatzgewicht 12 - 15t**
Baumaschine einsetzen wie vor, jedoch

Hydraulikbagger mit Mobilfahrwerk,
Grabgefäße nach Bedarf,
Einsatzgewicht 17 - 25t.
Menge: 5,000 h

**07.10 Ketten-Hydraulikbagger einsetzen, Einsatzgewicht 27 - 35t**
Baumaschine einsetzen wie vor, jedoch

Hydraulikbagger mit Kettenfahrwerk,
Grabgefäße nach Bedarf,
Einsatzgewicht 27 - 35t.
Menge: 10,000 h

**07.11 Zulage Abbruchhammer**
Zulage zum Hydraulikbagger der Vorposition
für den Einsatz eines Hydraulikhammers mit
Abbruchmeisel.
Menge: 5,000 h

**07.12 Zulage Betonzange**
Zulage zum Hydraulikbagger der Vorposition
für den Einsatz einer hydraulischen Abbruchzange
Menge: 5,000 h

**07.13 Kompressor einsetzen, bis 3m3/min**
Baugerät einsetzen wie vor, jedoch

Mobil-Kompressor,
Luftleistung bis 3 m3/min,
mit 20 m Schlauch und einem Bohr- oder Abbauhammer.
Menge: 5,000 h

**07.14 Rüttelplatte einsetzen**
Baugerät einsetzen wie vor, jedoch

Rüttelplatte, reversierbar,
Dieselantrieb,
Gewicht bis 350 kg
Menge: 5,000 h

**07.15 Stampfer einsetzen**
Baugerät einsetzen wie vor, jedoch

Stampfer,
mit Verbrennungsmotor,
Gewicht bis 50 kg
Menge: 5,000 h

**07.16 Trennschleifer einsetzen, Stein oder Metall**
Baugerät einsetzen wie vor, jedoch

Trennschleifer einschl. Trennscheiben,
für Stein oder Metall,
Scheibendurchmesser 230 mm,
inkl. PSA für Bedienpersonal.
Menge: 10,000 h

**07.17 Bohr-/Meiselhammer einsetzen bis 0,25kW**
Baugerät einsetzen wie vor, jedoch

Bohr-/ Meiselhammer
einschl. Werkzeug,
Elektromotor,
Leistung bis 0,25 kW.
Menge: 10,000 h

**07.18 Mobilhydraulikkran einsetzen bis 100to-Klasse**
Baugerät einsetzen wie vor, jedoch

Mobilhydraulikkran,
einschl. Haken, Gehänge und Hebebändern
Menge: 5,000 h
